# Rathaus Essen
Angebotsaufforderung (GAEB DA XML 3.2, DA83)
Projekt: 25001
Währung: EUR
Vergabeart: Verhandlungsverfahren
Auftraggeber: DV-Nummer: 25001D; Vergabenummer: 25001D
Erstellt mit: BECHMANN AVA 2019/ GXML Toolbox V3.2 R20190425, BECHMANN AVA 2019, 30.10.2025

## Deckblatt
L E I S T U N G S V E R Z E I C H N I S

Elektroanlagen

Bauvorhaben: Sanierung Parkhaus und Dachflächen
  Rathaus Essen
  Porscheplatz 1
  45127 Essen

Bauherr: Immobilienwirtschaft der Stadt Essen
  Lindenallee 59 - 67
  45127 Essen

Architekt: Architektur- und Planungsgesellschaft Kochanowicz mbH
  Dr.-C.-Otto-Str. 192
  44879 Bochum

Planung/Bauleitung: Tl-Plan GmbH
  Sandmüllersweg 43
  47259 Duisburg
  Tel.: 0203 71289-22
  info@tl-plan.de

Abgabedatum:

Ausführungsbeginn:

Fertigstellung:

Angebotssumme netto ungeprüftAngebotssumme netto geprüft

EUR................................EUR .........................................

.......................................................................................
Firmenstempel(nicht vom Bieter auszufüllen)

Mit vorstehender Unterschrift wird die beigefügte Leistungsbeschreibung,
bestehend aus:

1. Vorbemerkungen zur Leistungsbeschreibung
2. Erläuterungsbericht
3. Leistungsverzeichnis

anerkannt.

## Vorbemerkungen
Technische Vorbemerkungen

Vorschriften

Das Bauvorhaben ist entsprechend den bekannten
Richtlinien, den "anerkannten Regeln der Technik",
Vorschriften und Verordnungen in der jeweils aktuellen
Fassung (bezogen auf das Datum des Bauscheins),
insbesondere DIN, VDE, EN, VdS, EltBauVO,
Landesbauordnung, VDS-Richtlinie sowie den TAB der
örtlichen Berufsfeuerwehr, den Forderungen und
Auflagen des vorbeugenden Brandschutzes, der
- Richtlinie über brandschutztechnische Anforderungen
an Leitungsanlagen (LAR) und den Auflagen des
Bauscheins zu errichten.

Die angegebenen Leitfabrikate dienen als Orientierung.
Etwaige Abweichungen in Gewicht und Größe liegen im Toleranzbereich.
Entscheidend ist die Gleichwertigkeit der technischen Werte der Produkte.

Grundlagen der Planung

Grundlagen der Planung sind:
-  Ortstermine, Besprechungen mit dem Bauherrn
(Nutzer) und Architekten;
-  Grundlagenermittlungen und Bestandsaufnahmen vor
Ort;
-  Zeichnungen der Architekten
-  Entwurfs-, Ausführungsunterlagen und Zeichnungen
-  Baugenehmigung.

Die im Leistungsverzeichnis enthaltenen Mengen und
Größen sind Richtwerte. Genaue Werte können aus den
Ausführungsplänen entnommen werden, die aus Gründen
der Flexibilität hinsichtlich Fortschreibung und
Komplettierung der Grundrisse erst zu einem möglichst
späten Zeitpunkt freigegeben werden. Mehrkosten durch
spätere Bestellungen, jedoch innerhalb der
Bauausführung, werden deshalb nicht anerkannt!

Allgemeines zur Ausführung

Sämtliche in der Ausschreibung angegebenen Positionen
sind auf Verlangen der Bauleitung zu bemustern. Bei
vorgelegten Alternativen bzw. bei sogenannten
gleichwertigen Vorschlägen behält sich der AG vor,
die vorgelegten Muster abzulehnen.
Der AN ist dann verpflichtet, weitere Musterstücke
vorzulegen und gegebenenfalls auf das geforderte
Fabrikat mit Type zurückzukehren. Mehrkosten, die sich
hieraus ergeben, können nicht zur Anwendung gebracht
werden.

Sollten mehrere Schalter und Steckdosen untereinander
liegen, sind generell Kombinations-Abdeckplatten (für
max. 4 Geräte) zu verwenden, auch wenn diese im
Einzelnen nicht gesondert in der Ausschreibung
aufgeführt sind. Mit den Einheitspreisen sind alle
Leistungen und Forderungen abgegolten.
Sollten von der Bauleitung keine anderen Angaben
gemacht werden, sind Schalter und Steckdosen auf
folgenden Höhen zu installieren:

Schalter1,05 m ü. OKFF
Steckdosen0,30 m ü. OKFF
Arbeitssteckdosen  1,15 m ü. OKFF

Für die Ausführung sind grundsätzlich die freigegebenen
Ausführungspläne bzw., wenn keine Pläne
vorhanden sind, die Angaben der jeweiligen
Fachbauleitung maßgebend! Sämtliche Schalter- und
Schalterklemmdosen sind mit Schrauben zu befestigen.
Als Zwei- und Mehrfachsteckdosen sind Einzelsteckdosen
mit gemeinsamer Abdeckplatte zu verwenden.
Das Anstemmen von Stützen und Unterzügen ist verboten.
Grundsätzlich sind Schlitze nicht zu stemmen, sondern
zu fräsen. Sämtliche anfallenden Stemmarbeiten für
Schlitze, Dosen, Dübel usw. am Mauerwerk oder Beton
sowie evtl. erforderlich werdende Durchbrüche durch
Wände oder Decken werden nicht besonders vergütet und
sind in die jeweiligen Geräteinstallationskosten
einzukalkulieren.

Bei Verlegen der Kunststoff-Panzerrohre sind unbedingt
sämtliche Rohre mit Zugdrähten zu versehen. Auf Rohbeton-Fußboden verlegte Rohre und montierte Dosen
sind einwandfrei zu befestigen, mit schnellbindendem Zementestrich einzuschlämmen und sorgfältig gegen Eindringungen von Estrich abzudichten.

Schalter, Abzweigdosen oder -kästen sind vor den
Verputzarbeiten gegen das Eindringen von Speis, Mörtel
und Feuchtigkeit sorgfältig zu verschließen.
Die Potential-Ausgleichsleitungen sind rechtzeitig vor
dem Verlegen der Fliesen oder Platten zu installieren
und anzuschließen.

Alle Vorschriften sind in der neuesten Fassung zu
berücksichtigen. Der AN haftet dem AG gegenüber in
jedem Fall dafür, dass die von ihm angebotene
Elektroanlage allen gültigen Vorschriften gerecht wird
und alle Teile beinhaltet, die eine funktionsfähige
Anlage erfordern, auch wenn sie hier nicht im
Einzelnen aufgeführt sind.

Einweisung

Vor Beginn der Montagearbeiten wird der AN in
Anwesenheit des Bauleiters und des bauleitenden
Obermonteurs im Planungsbüro/in der Bauleitung
eingewiesen. Der AN ist verpflichtet, diesen Termin zu
vereinbaren.

Der Bauleiter und der bauleitende Obermonteur haben
die Anlage bis zur Schlussrechnung zu betreuen. Ein
Wechsel dieser Mitarbeiter ist nur in äußerst
dringenden Fällen und im Einvernehmen mit dem
AG möglich.

## Elektrotechnische Anlagenbeschreibung
ELEKTROTECHNISCHE ANLAGENBESCHREIBUNG:

Energieversorgung
Der Versorgung der NSHV Parkhaus mit elektrischer Energie erfolgt aus dem Niederspannungsnetz über die ZHV / GHV Rathaus.

Niederspannungshauptverteilung
Es wird eine neue Niederspannungshauptverteilung im bestehenden Technikraum geplant. Die vorhandene NSHV wird demontiert, alle in die Parkflächen abgehenden Leitungen werden ebenfalls demontiert.

Eigenstromversorgungsanlagen
Es wird eine Sicherheitsbeleuchtungsanlage nach VDE 0108/10.89 und ASR 7/4 errichtet, die Aufschaltung an die Bestandsleitung zur Bestands-Zentral-Netzersatzanlage im Rathaus erfolgt über einen neu zu errichtenden E30 Klemmverteiler im Technikraum.

Die Kennzeichnung der Flucht- und Rettungswege erfolgt mit Scheibenpiktrogrammleuchten. Die Bereitschaftsleuchten werden als LED Leuchten ausgeführt. Eine Integration in die Allgemeinbeleuchtung ist im Parkhaus nicht vorgesehen.

Netzersatzanlage
Eine Netzersatzanlage ist im Bestand im Rathaus vorhanden. Diese bleibt erhalten. Die Bestands-Zuleitung der NEA Rathaus ist derzeit im Technikraum vorgehalten.
Hier erfolgt die neue Paralleleinspeisung mittels Kuppelschalter an die neue NSHV.

USV-Anlage
Eine USV-Anlage wird nicht vorgesehen.

Unterverteilungen
Im Technikraum wird neben der NSHV die UV-Parkhaus als Standverteiler vorgesehen.
Von dort aus werden alle Parkebenen über einen zentralen Bestands-Steigepunkt versorgt.
Im Kassenbüro wird ein neuer Kleinverteiler vorgesehen. Von hier aus werden das Kassenbüro und die Kassenautomaten versorgt.

Kabelträgersysteme
Die Leitungen werden innerhalb des Parkauses auf Kabeltrassen und in Stahlpanzerrohren mit Endtüllen verlegt.
Es sind jeweils getrennte Kabelwege zu schaffen für:
- Elektroinstallation
- Datentechnik (einschließlich EDV, BMA und TK)

Installation
Die Installation erfolgt (außerhalb der Hauptkabeltrassen) wie folgt:

Technikräume, Lager:
- auf Putz in Stahl-Panzerrohren

 Treppenhäuser, Flure, Foyer, Nebenräume:
- auf Putz in Stahl-Panzerrohren.

Kassenbüro:
- unter Putz
- die Versorgung der Arbeitsplätze erfolgt über Brüstungskanäle

Anschluss von Fremdanlagen
Alle Fremdanlagen sind bis zum entsprechenden Gewerkeschrank und/oder Hauptanschluss anzuschließen. Die interne Verkabelung der Anlagen (einschließlich Kabelwege) ist im Leistungsumfang des jeweiligen Gewerkes enthalten.

Als Beispiel für Fremdanlagen seien genannt:
- Feststellanlagen
- Elektrische Türen
- RWA-Anlagen
- Betriebswarnanlage und Brandmeldeanlage
- HLS-Anlagen
- Aufzug

Sonnenschutzanlage
Eine Sonnenschutzanlage ist nicht vorgesehen.

Außenanlagen / Dachflächen
Eine Erneuerung der Dachflächen ist geplant.

Brandschutz
Sämtliche Durchbrüche in Decken, Wänden oder Böden sind entsprechend der Brandklasse mit zugelassenen Verschlüssen brandschutztechnisch wirksam zu verschließen.
Kabelanlagen in notwendigen Treppenhäusern und Fluren sind brandschutztechnisch zu verkleiden.
Hier gilt insbesondere der Hinweis auf die MLAR (Leitungsanlagen Richtlinie).

Potentialausgleich
Innerhalb jeden Gebäudes wird in den Technikräumen die Haupt-Potentialausgleichsschiene montiert. Diese erhält eine starre Verbindung zum Fundamenterder. Innerhalb des Gebäudes wird in jedem Technik- und Etagenverteilerraum die „Unterpotentialausgleichsschienen“ montiert, welche über 50qmm oder einer Anschlussfahne des Fundamenterders mit dem Hauptpotentialausgleich verbunden werden.
Die Hauptpotentialausgleichsschiene wird in der neuen NSHV montiert.

An den Potentialausgleich sind alle metallisch leitenden Teile der Gebäudekonstruktion sowie der Einrichtung anzubinden.
Hierzu gehören zum Beispiel:
- Kabeltrassen
- Schaltraumböden (Doppelboden)
- Heizungsrohre
- Lüftungskanäle
- Ständerwerkskonstruktionen
- metallische Türzargen
- sonstige metallische Konstruktionen des Gebäudes sowie der Einrichtung

KNX Bus
Eine Beleuchtungs-Steuerung über KNX Bus wird vorgesehen.

Beleuchtungsanlage
Für das Parkhaus ist eine Beleuchtungsanlage entsprechend den Vorschriften der EN 12464 / ASR 3.4 geplant. Die Beleuchtung wird komplett in LED Technologie ausgeführt.

Ein- und Ausfahrtwege während des Tages: 300 Lux
Ein- und Ausfahrtwege während der Nacht: 75 Lux
Fahrwege: 75 Lux
Park- und Abstellflächen: 75 Lux
Kassenautomaten: 300 Lux
Treppenhäuser / Flure: 150 Lux
Technikräume: 200 Lux
WC-Anlagen: 200 Lux

Erdungs- und Blitzschutzanlagen:
Das Gebäude ist kompl. mit einem Blitzschutzsystem nach der Vornorm
DIN VDE  0185 Teil 1-4 zu errichten.
Die Bestandsanlage ist zu überprüfen und ggfls. zu ertüchtigen. Dies erfolgt mit entsprechenden Ringerder sowie an den Trennstellen des äußeren Blitzschutz mit Tiefenerder. Es ist eine Erdungsanlage entsprechend der Schutzklasse zu errichten.
Die Ausführung der im im Erdreich verlegten Leitung wird im nichtrostendem V4A Stahl ausgeführt.
Sämtliche Metallene Installationen, z. B. Wasser-, Gas-, Heizungs-, Lüftungsleitungen, Krangerüste, Führungsschienen von Aufzügen usw., müssen untereinander und mit dem Blitzschutzsystem verbunden werden.

Fernmelde- und Informationstechnische Anlagen

Es werden folgende nachrichten- und sicherheitstechnischen Einrichtungen vorgesehen:

Telefon- und Datenleitungsnetz
Brandmeldeanlage

Die Verkabelung der Gefahrenmelde- / Sicherheitszentrale erfolgt im Zuge der
Gesamtinstallation, wobei die Trassenvorhaltung innerhalb der Gesamtinstallation erfolgt.
Die Verkabelung erfolgt über die im Gebäude befindlichen NT-Trassen.

Telefon und Datenleitungsnetz
Aktive Netzwerkkomponenten, sowie eine Telefonzentrale nebst Endgeräten sind in der Planung und in den Kosten nicht enthalten.

Im Kassenbüro wird ein Datenverteiler als Standschränke 19“ (HE 42) ausgeführt.
Die Kabelführung der strukturierten Verkabelung hat getrennt zur Elektroinstallation in gemischter Verlegeart (Kabelbahn, Rohrinstallation, unter Putz, in Zwischendecken, Hohlraum oder BR- Kanälen der jeweiligen Nutzungsbereiche mit Platz (ca. 20%) für eventuelle Nachinstallation zu erfolgen.

Brandmeldeanlage
Die Brandmeldeanlage wird gemäß Brandschutzgutachten ausgeführt. In den Treppenhäusern udn Vorfluren wird eine Brandmeldeanlage nach VDE 0833 vorgesehen, Hand-Druckknopfmelder in den Flucht- und Rettungswegen.
Die Aufschaltung erfolgt auf die Zentrale im Bestand Rathaus über einen E30-Klemmverteiler im Technikraum.

Sprachalarmierungsanlage (SAA)
Eine SAA- Anlage wird nicht vorgesehen.
Die Alarmierung erfolgt über die Sockelsirenen der BMA.

Videoüberwachungssystem
Eine Videoanlage wird vorgesehen. In der Planung und den Kosten sind keine aktiven Komponenten, sondern nur das reine Leitungsnetz enthalten.
Die Aufschaltung erfolgt im Datenschrank Kassenbüro.

Einbruchmeldesystem
Eine Einbruchmeldeanlage wird nicht vorgesehen

Zutrittskontrolle
Eine Zutrittskontrolle wird nicht vorgesehen.

Zeiterfassungsanlage
Eine Zeiterfassung wird nicht vorgesehen.

Sprechanlage
Eine Sprechanlage wird nicht vorgesehen.

BK-Anlage
Eine Antennenanlage wird nicht vorgesehen.

Beh. Notruf- Anlage
Eine Beh. Notruf-Anlage wird nicht vorgesehen.

## 25001d Rathaus Essen
Datum: 30.10.2025

*Hinweis: Baubeschreibung*
Die Immobilien-Gesellschaft der Stadt Essen beabsichtigt die Sanierung des Parkhauses und der Dachflächen.

Parkhaus:
Das Parkhaus befindet sich derzeit noch in Nutzung.
Durch die Schrankenanlage an der Einfahrt erschließt sich die Parkebene 2.UG.
Die Ausfahrt inkl. Schrankenanlage befindet sich im 1.UG

Die weiteren 3 Parkebenen sind in den Untergeschossen als versetzte Halbetagen angeordnet und mittels Rampen verbunden.

Die angrenzenden Fluchttreppenhäuser werden BMA überwacht.

Die Installation Brandmelde und Sicherheitsbeleuchtung ist derzeit im Technikraum im 1.UG über Klemmverteiler aif die jeweiligen Zuleitungen auf die Zentralen aufgeschaltet.
Die Brandmeldezentrale und die Batterieanlage Sicherheitsbeleuchtung sind im Rathaus vorgehalten und werden nicht erneuert.

Im Bereich vor dem Technikraum ist wandseitig an einem Stellplatz der zentrale ELT-Steigepunkt durch alle Untergeschosse ausgebildet.

Die derzeitge Bestandsinstallation ist über Kabeltrassen und Rohrinstallationen ausgeführt.

Diese soll vollständig demontiert werden, inkl. der Bestands-NSHV und der Klemmverteiler im Technikraum 1.UG.

Die Ánbindung der neuen BMA- und Sibe-Komponenten erfolgt über neue E30-Klemmverteiler, welche wieder im Technikraum 1.UG angeordnet werden. die Bestands-Zueltungen von den Zentralen bleiben erhalten und werden auf die neuen Klemmverteiler aufgelegt.

Die neue NSHV wird ebenfalls im Technikraum 1.UG errichtet.

Die Überwachung der Treppenhäuser mittels BMA wird erneuert.

Die neue Installation erfolgt über neu zu errichtende Kabeltrassen, deckenmontiert mit Hängestielem und Auslegern.

Die Leitungsstiche in die seitlichen Bereiche werden über neu zu errichtende Instalationsrohre hergestellt. Hier werden Stahlpanzer-Installationsrohre mit Endtüllen vorgesehen.

Das Datennetz wird ebenfalls erneuert. Im Kassenbüro wird hierfür ein neuer 19" Datenschrank vorgesehen.Hier werden die Datendosen und die Leitungen der neuen Video-Anlage aufgelegt und und über eine neue LWL- / Cu-Verbindung an die Zentrale weitergeleitet.

Dachflächen:
Die Dachflächen oberhalb des Parhauses und die seitlichen Dachflächen am Rathaus sind derzeit nicht in Nutzung.

Geplant ist eine Sanierung der Dachflächen. Hier sollen neue Außenbereiche mit Wegen, Beeten und Fahrrad-Stellplätzen / Fahrrad-Boxen errichtet werden.
Die Ausleuchtung der neuen Dachflächen erfolgt über Pollerleuchten.
Für die Ausleuchtung der Flucht- und Rettungswege werden die Pollerleuchten in den Fluchtwegen mittels integrierter Umschaltweichen als Sicherheitsbeleuchtung geschaltet.

Die Dachflächen A und B werden über eine neue Unterverteilung versorgt. Diese wird im Technik-/ UV-raum Parkhaus Ebene U2 vorgesehen.

Der Leitungsverzug zu den Dachflächen A und B erfolgt über die neuen Kabeltrassen in der Ebene U2 bis unter die jeweilige Dachfläche,
Dort erfolgt der Leitungsverzug über eine Kernbohrung auf die jeweilige Dachfläche. Die Kernbohrungen werden mit einer entsprechenden Ringraumdichtung verschlossen und gegen eindrigendes Wasser gesichert.

Die Dachflächen C werden ebenfalls über eine neue Unterverteilung versorgt. Diese wird im UV-Raum in der Poststelle (unterhalb Dachfläche C4) errichtet.
Der Leitungsverzug erfolgt dann über neu zu errichtende Kabeltrassen durch die Nebenräume der Poststelle bis unter die Dachfläche C3 / C4.
Dort erfolgt der Leitungsverzug auf die Dachfläche C über eine Kernbohrung, diese wird ebenfalls mit einer entsprechenden Ringraumdichtung verschlossen und gegen eindringendes Wasser gesichert.

Allgemein:
Das Parkhaus und Teilbereiche der Dachflächen werden mittels Video-Kameras überwacht. Diese werden im Büro der Parkhausaufsicht auf eine Video-/Alarmzentrale aufgelegt. Eine Weiterleitung der Signale auf eine externe Schaltzentrale wird derzeit nicht vorgesehen.

Die Sicherheitsbeleuchtung wird nicht über eine Zentralbatterieanlage vorgehalten, sondern über eine zentrale Bestands-Netzersatzanlage.
Neben den Bestands-Verteilern ist jeweils ein separates NEA-Übergabefeld vorgehalten.
Dieses Übergabefeld ist ebenfalls in den beiden UV-Räumen in U2 und in der Poststelle vorgehalten.

### Bauteil 1 Parkhaus

#### 1.1 KG 440 Starkstrom

##### Titel 1.1.1 NSHV

*Hinweis: Richtlinien zum Aufbau der Verteilungen*
Dieser Titel umfasst die Erstellung der
Stromlaufpläne, die komplette Lieferung, die
betriebsfertige Montage sowie die Anschlüsse aller
Kabel und Leitungen.

Richtlinien zum Aufbau der in diesem Leistungsverzeichnis beschriebenen Verteilungen:

Beim Aufbau der Verteilungen sind insbesondere die
VBG4 und VDE 0106 zu berücksichtigen.

Alle Anschlüsse sind über Reihenklemmen  mit
N-Trenn und PE-Klemmen zu führen.

Die Anordnung der Reihenklemmen hat in  Blockform,
Außenleiter- (L1, L2, L3), N-Trenn- und PE-Klemme,
stromkreismäßig zusammengehörig zu erfolgen.

Kabel und Leitungen sind möglichst in gleicher
Reihenfolge wie die zugehörigen Anschlussklemmenblöcke
in die Verteilung einzuführen.

Die Zuleitungskabel sind so aufzulegen, dass eine
Messzange angelegt werden kann.

Kreuzungen von Adern verschiedener Kabel und Leitungen
innerhalb der Verteilung sind zu vermeiden.

Alle zu- und abgehenden Kabel und Leitungen sind mit
Schellen an einer Kabelabfangschiene zu befestigen.

Die Außenummantelung von Kabel und Leitungen ist bis
kurz vor den Anschlussklemmen zu belassen.

Die Kennzeichnungsschilder sind zwischen
Kabelabfangschiene und Anschlussklemmen auf den
ummantelten Kabeln und Leitungen so zu befestigen,
dass die Beschriftungen von vorne lesbar sind.

Der Kabeleinführungs-, Rangier- und Anschlussraum ist
ausreichend zu dimensionieren.

Die Kennzeichnung der Verteiler und der Betriebsmittel
hat mit Kunststoffschildern in Unterdrucktechnik (in
Einzelbeschriftung mit garantiert  kratz- und
stoßfester Oberfläche) zu erfolgen. Jedes Gerät und
jedes Feld ist mit diesen Schildern zu versehen.

Die Befestigung der Bezeichnungsschilder hat
selbstablösesicher zu erfolgen.

Folgende technische Unterlagen sind anzufertigen und
in einer stabilen, verwindungssteifen Zeichnungstasche
aus Kunststoff unterzubringen.
Die Zeichnungstasche ist in der Verteilung  bzw. in
der Verteilernische im
Schrank mit Schrauben zu befestigen:

- Geräteanordnungsplan mit Kennzeichnung der
  Betriebsmittel und Anschlussklemmen

- Stromlaufpläne in mehrpoliger Darstellung sowie
  erläuternde Listen (Stromkreislisten) und Tabellen mit
  Angaben von Stromkreisen zu Räumen
  und Anlagen, Kabel und Leitungsnummern mit Typ,
  Querschnitt und max. Absicherung sind vom
  Auftragnehmer auf Basis der Installationspläne zu
  erstellen.

- Gerätestücklisten, die einzelnen Verbrauchergruppen
  sind in  den Verteilungen gegeneinander abzuschotten.

Die Verbrauchergruppen sind jeweils mittels
Schaltorgan von der  Hauptsammelschiene trennbar
anzubauen.

Es ist eine Platzreserve von 30 %, bezogen auf die
Einbauten jeweils aller Gruppen und Anschlussklemmen,
vorzusehen.

einschl. Lieferung frei Baustelle und betriebsfertig in Unterverteilung oder Gehäuse montieren.

*Hinweis: Technische Vorbemerkungen*
Technische Vorbemerkungen

Für die im Titel Stromkreisverteilungen aus diesem LV
aufgeführten Verteilungen.

Hinweis:

Alle Leistungen werden in die Angebotsbewertung
einbezogen. Für die nachfolgenden Betriebsmittel
gelten die Einheitspreise bis zur vertraglich
vorgesehenen Fertigstellungsfrist.

Alle Einheitspreise schließen ein:

Lieferung, Einbau in die Verteilung, Schrankanteil,
Sammelschienenanteil, Verdrahtung bis zur Klemme
(einschl. Klemme), Bezeichnungsschilder, erforderliche
Nebenarbeiten für den betriebsfertigen Gebrauch.

Werden nach Auftragserteilung vom Auftraggeber Geräte in den Ausführungszeichnungen (Schaltzeichnungen) gegenüber der Ausschreibung geändert, so wird für jede
zusätzliche oder entfallene Einheit der nachstehende
Einheitspreis verrechnet.

Beim Austausch von Einheiten wird zunächst  der
Einheitspreis der entfallenen Einheit  vom Festpreis
der Verteilung abgesetzt, dann der Preis der neuen
Einheit hinzugerechnet.

einschl. Lieferung frei Baustelle und betriebsfertig in Unterverteilung oder Gehäuse montieren.

*Hinweis: Verteil.-Anschluss.- Zähleinheiten - grundsätzlicher Aufbau:*
Unterverteilungen

grundsätzlicher Aufbau:

Fabrikfertige Installationsverteiler nach VDE 0660 und
DIN EN 60439 in Schrankbauform mit abschließbaren Türen, freistehend bzw. Wandaufbau,Wandeinbau, Schutzart in Pos. beschrieben, für festeingebaute Geräte.

Schutzmaßnahme Fehlerstromschutzschalter
(RCD-Schalter).
Die Verteilungen sind mit einer 30% Platzreserve
auszuführen und wie folgt zu unterteilen:

- Einschleifraum und Klemmenraum,
- Raum für Schütze und Steuergeräte,
- Raum für Leitungsschutzschalter,
- Raum für Hauptschalter und Vorsicherungen,
- Kabeleinführungsraum.

Alle Verteilungen, Schaltschränke, mit Ausnahme von
Isolierstoff-Verteilungen, sind mit Fertiganstrich
bzw. Lackierung innen und außen zu liefern.

Im Angebotspreis sind folgende Leistungen
einzukalkulieren:

Die Lieferung und komplette, anschlussfertige Verdrahtung, die notwendigen Klemmen, Abdeckbleche,
Verschraubungen, Bezeichnungsschilder,
Befestigungskonstruktionen, Sammelschienen, Klein- und
Befestigungsmaterial, der betriebsfertige Anschluss aller Zu- und Abgänge sowie der Steuerleitungen,
die Funktionsprüfung sowie die Einweisung des
Bedienungspersonals.

Jede Verteilung erhält an der Innenseite der Tür eine Plantasche mit Übersichtsschaltplan der entsprechenden Verteilung.
Ein ungehinderter Zugang vorne an jedes eingebaute
Gerät muss gewährleistet sein. Alle Schaltgeräte sind
für Dauerbetrieb anzubieten. Die Innenverdrahtung ist
jeweils nach der Nennstromstärke auszulegen und in
Kupfer vorzusehen.

Die Verdrahtung hat in Kennfarben zu erfolgen.
Die Sammelschienen, Erdleitungen usw. sind
in Kennfarben für blanke Leitungen in Starkstromanlagen
zu kennzeichnen.

Zur Befestigung der Zuleitungskabel sind Ankerschienen
vorzusehen. Alle Geräte, Klemmen, zu- und abgehenden
Kabel und Leitungen sind in Übereinstimmung mit den
Übersichts-, Stromlauf- und Klemmplänen dauerhaft zu
beschriften.
Bezeichnungsschilder sind grundsätzlich
an allen Geräten, auch innerhalb der Verteilungen,
vorzusehen. Handgeschriebene Beschriftungen sind nicht
zulässig. Bei dem Anschluss von mehrdrähtigen Adern
sind Quetschkabelschuhe zu verwenden. Äußere
Gerätebezeichnungsschilder aus Resopal, graviert, mit
schwarzer Schrift auf weißem Grund.

Für alle einzubauenden Geräte sind die Fabrikate
weitgehend einheitlich zu wählen.
Die Stahlgerüste der Verteilungen sollen mit
der Schutzleiterschiene verbunden werden.
Die Abdeckbleche der Unterverteilungen sind so zu
unterteilen, dass ein einzelnes Blech nicht größer als
0,5 qm ist und ohne Entfernen von Sicherungen,
Schaltergriffen u.ä. abgenommen werden kann.

Alle Unterverteilungen müssen bei einer Breite von mehr als 600 mm mit zweiflügeliger Tür vorgesehen werden.

Die Schlüssel der Unterverteilungen sind einheitlich
(passend für alle Unterverteilungen) jeweils 2-fach
mitzuliefern. Gleichfalls sind die Schlüssel der
abschließbaren Geräte dem einheitlichen Schlüsselsystem angepasst.

**1.1.1.1 NSHV**
Standverteilung komplett aufgebaut und verdrahtet,
Schutzart IP54 Schutzklasse 1,
Abmessungen : H = ''2000''
mm + 200mm Sockel
B = ''2000''mm
T = ''650''mm,
bestückt mit :
1 Stck Sammelschiene 3-polig 630 A
1 Stck N/PE Sammelschiene
2 Stck Einspeiseleistungsschalter 4-polig 630 A (Redundant)
1 Stck Sicherungselement 3polig D01
1 Stck Überspannungsableiter 4polig Typ 1
einschl. Vorsicherung
5 Stck Sicherungslastschaltleisten 3-pol. Gr. NH 1
8 Stck Sicherungslastschaltleisten 3-pol. Gr. NH00
4 Universalmessgeräte Strom, Spannung,
Leistung einschl. erforderlicher Wandler
8 Stck Stromwandler geeicht
8 Hutschienenwandlerzähler geeicht
2 Stck Kabelabfangschiene
1 Stck Schaltplantasche

komplett liefern und betriebsfertig montieren

Fabrikat: Hensel, Rittal, ABB, Hager oder gleichwertig

Angebotenes Fabrikat: '......................................'

Typ: '......................................'
Menge: 1,000 Stk

**1.1.1.2 Anschließen von Kabeln 95 - 240 mm2**
Anschließen von Kabeln an beigestellten
Betriebsmitteln, Querschnitt 95 - 240 mm2 einschl.
erforderlicher Kabelschuhe und sonstigem
Zubehör/Nebenleistungen.
Menge: 4,000 Stk

**1.1.1.3 Anschließen von Kabeln 35 - 95 mm2**
Anschließen von Kabel wie vor,
jedoch Querschnitt 35 - 95 mm2
Menge: 4,000 Stk

**1.1.1.4 Anschließen von Kabeln 16 - 35 mm2**
Anschließen von Kabel wie vor,
jedoch Querschnitt 16 - 35 mm2
Menge: 6,000 Stk

**1.1.1.5 Anschließen von Kabeln bis 5 x 16 mm2**
Anschließen von Kabel wie vor,
jedoch Querschnitt bis 5 x 16 mm2
Menge: 20,000 Stk

**1.1.1.6 Demontage alte NSHV**
Demontage alter NSHV
inkl. fachgerechter Entsorgung
Kalkulationshilfe: Größe ca. 2x2 m.
Abgänge wie Pos.1.1.1
Menge: 1,000 Stk

**1.1.1.7 Umschlussarbeiten**
Umschlussarbeiten von Bestandsleitungen
bis 4x185/95qmm
Menge: 4,000 Stk

**1.1.1.8 Drehfeldmessung und Netzüberprüfung aller Bestandverteiler**
Menge: 6,000 Stk

##### Titel 1.1.2 Unterverteiler

**1.1.2.1 UV Tiefgarage**
Unterverteilung

Standverteiler
Bestehend aus Kunststoffunterteil mit Hutprofilschienen
aus verzinktem Stahlblech, Vorprägung für metrische
Leitungseinführungstüllen (oben, unten); seitliche
Vorprägungen für Verbindungstüllen zur Verbindung von
zwei oder mehreren Verteilern nebeneinander.
Eingebaute PE/N-Klemmen, Blechtür frontbündig,
rechts oder links anschlagbar, abschließbar,

bestückt mit
1 Leistungsschalter 4pol. 125A
10 Neozed D02/A63
8 RCD-Schutzschalter 63/0,03A 4pol.
10 Leitungsschutzschalter 10A, 1pol., mit Hilfskontakt
20 Leitungsschutzschalter B 16A, 1pol.
6 Leitungsschutzschalter B 16A, 3pol.
1 Überspannungsschutz "Mittelschutz" 4pol.

neue Verteilung montieren und anschließen

inkl. allem Befestigungszubehör und
Abdeckstreifen

Fabrikat: Hensel, Rittal, ABB, Hager oder gleichwertig

Angebotenes Fabrikat: '......................................'

Typ: '......................................'
Menge: 1,000 Stk

**1.1.2.2 UV Kasse**
Unterverteilung

Installationskleinverteiler aus Kunststoff, nach DIN
VDE 0603 Teil 1, nach DIN 43871. Zum Einbau von
Geräten bis 63 A nach Maßnorm DIN 43 880 mit 70 mm
oder 85 mm Einbautiefe, Bemessungsspannung AC 400 V/50Hz.
Bestehend aus Kunststoffunterteil mit Hutprofilschiene
aus verzinktem Stahlblech, Vorprägung für metrische
Leitungseinführungstüllen (oben, unten); seitliche
Vorprägungen für Verbindungstüllen zur Verbindung von
zwei oder mehreren Verteilern nebeneinander.
Eingebaute PE/N-Klemmen, Blechtür frontbündig,
rechts oder links anschlagbar, abschließbar,

bestückt mit
1 Leistungsschalter 4pol. 63A
2 Neozed D02/A63
6 RCD-Schutzschalter 63/0,03A 4pol.
12 Leitungsschutzschalter 10A, 1pol., mit Hilfskontakt
12 Leitungsschutzschalter B 16A, 1pol.
2 Leitungsschutzschalter B 16A, 3pol.
1 Überspannungsschutz "Mittelschutz" 4pol.

neue Verteilung montieren anschließen

inkl. allen Befestigungszubehör und
Abdeckstreifen

Fabrikat: Hensel, Rittal, ABB, Hager oder gleichwertig

Angebotenes Fabrikat: '......................................'

Typ: '......................................'
Menge: 1,000 Stk

##### Titel 1.1.3 Kabel und Leitungen

**1.1.3.1 NYM-J 4 x 50/35 qmm**
Mantelleitung NYM-J 4 x 50/35 qmm
liefern und verlegen

ca. 50% auf Kabelrinne, Kabel-Pritschen bzw. in
Installation-Kanälen ca. 30%
in Leerrohr, auf Abstand einschl.
Bügelschellen mit Gegenwannen aus Kunststoff, ca. 20%
unter Putz bzw. in Trennwände einschl. fräsen in
Mauerwerk, liefern und betriebsfertig verlegen.

Dies gilt für alle folgenden Leitungen
Menge: 45,000 m

**1.1.3.2 NYM-J 5 x 25 qmm**
Mantelleitung NYM-J 5 x 25 qmm
liefern und verlegen

ca. 50% auf Kabelrinne, Kabel-Pritschen bzw. in
Installation-Kanälen ca. 30%
in Leerrohr, auf Abstand einschl.
Bügelschellen mit Gegenwannen aus Kunststoff, ca. 20%
unter Putz bzw. in Trennwände einschl. fräsen in
Mauerwerk, liefern und betriebsfertig verlegen.

Dies gilt für alle folgenden Leitungen
Menge: 75,000 m

**1.1.3.3 NYM-J 5 x 16 qmm**
Mantelleitung NYM-J 5 x 16 qmm
liefern und verlegen

ca. 50% auf Kabelrinne, Kabel-Pritschen bzw. in
Installation-Kanälen ca. 30%
in Leerrohr, auf Abstand einschl.
Bügelschellen mit Gegenwannen aus Kunststoff, ca. 20%
unter Putz bzw. in Trennwände einschl. fräsen in
Mauerwerk, liefern und betriebsfertig verlegen.

Dies gilt für alle folgenden Leitungen
Menge: 120,000 m

**1.1.3.4 NYM-J 5 x 10 qmm**
Mantelleitung NYM-J 5 x 10 qmm
liefern und verlegen
Menge: 120,000 m

**1.1.3.5 NYM-J 5 x 6 qmm**
Mantelleitung NYM-J 5 x 6 qmm
liefern und verlegen
Menge: 1150,000 m

**1.1.3.6 NYM-J 5 x 4 qmm**
Mantelleitung NYM-J 5 x 4 qmm
liefern und verlegen
Menge: 360,000 m

**1.1.3.7 NYM-J 3 x 1,5 qmm**
Mantelleitung NYM-J 3 x 1,5 qmm
liefern und verlegen
Menge: 12400,000 m

**1.1.3.8 NYM-J 3 x 2,5 qmm**
Mantelleitung NYM-J 3 x 2,5 qmm
liefern und verlegen
Menge: 21500,000 m

**1.1.3.9 NYM-J 5 x 1,5 qmm**
Mantelleitung NYM-J 5 x 1,5 qmm
liefern und verlegen
Menge: 4200,000 m

**1.1.3.10 NYM-J 5 x 2,5 qmm**
Mantelleitung NYM-J 5 x 2,5 qmm
liefern und verlegen
Menge: 5400,000 m

**1.1.3.11 NHNXH E30 3 x 2,5 qmm**
Sicherheitskabel NHNXH E30 3 x 2,5 qmm einschl. E-30
Befestigungssystem
Menge: 450,000 m

**1.1.3.12 NHNXH E30 5 x 6 qmm**
Sicherheitskabel NHNXH E30 5 x 6 qmm einschl. E-30
Befestigungssystem
Menge: 820,000 m

**1.1.3.13 Brandmeldekabel 2 x 2 x 0,8 qmm Farbe rot**
Brandmeldekabel 2 x 2 x 0,8 qmm Farbe rot
liefern und verlegen
Menge: 1250,000 m

**1.1.3.14 Installationskabel JE-H(ST)H E30 2 x 2 x 0,8 qmm**
Installationskabel JE-H(ST)H E30 2 x 2 x 0,8 qmm
komplett liefern und verlegen einschl.
E30-Befestigungssystem
Menge: 475,000 m

##### Titel 1.1.4 Verlegesysteme

**1.1.4.1 Stahlpanzerrohr M20**
Stahlpanzerrohr verzinkt
einschl. Befestigungsschellen M20

komplett inkl. Endtüllen liefern und handwerklich einwandfrei verlegen.
Angebotenes Fabrikat: '......................................'

Typ: '..........................................'
Menge: 2500,000 m

**1.1.4.2 Stahlpanzerrohr M25**
Stahlpanzerrohr verzinkt
einschl. Befestigungsschellen M25

komplett inkl. Endtüllen liefern und handwerklich einwandfrei verlegen.
Angebotenes Fabrikat: '......................................'

Typ: '..........................................'
Menge: 150,000 m

**1.1.4.3 Stahlpanzerrohr M32**
Stahlpanzerrohr verzinkt
einschl. Befestigungsschellen M32

komplett inkl. Endtüllen liefern und handwerklich einwandfrei verlegen.
Angebotenes Fabrikat: '......................................'

Typ: '..........................................'
Menge: 500,000 m

**1.1.4.4 Steigetrasse B=600mm, Seitenhöhe =60mm**
Steigetrasse B=600mm, Seitenhöhe =60mm
komplett liefern und montieren.
inkl. Befestigungsmaterial für Montage vorgenannter
Materialien an Stahlträger und Wänden

Fabrikat: Niedax oder gleichwertig

Angebotenes Fabrikat: '......................................'

Typ: '..........................................'
Menge: 16,000 m

**1.1.4.5 Bügelschelle 46 - 52 mm**
Bügelschelle für vor. genannte Steigetrasse
Größe: 46 - 52 mm
Komplett liefern und montieren
Menge: 110,000 Stk

**1.1.4.6 Bügelschelle 52 - 58 mm**
Bügelschelle, wie vor, jedoch
Größe: 52 x 58 mm
Menge: 75,000 Stk

**1.1.4.7 Geräteeinbaukanal 170/70 mm Aluminium**
Installationskanal als Geräteeinbaukanal
innenliegendes Oberteil,
Aussenmass H/B mind. 170/70 mm,
Standardfarbe, mit 1 Trennwand,
inklusive Deckel in entsprechenden
Teillängen als gerades Stück

liefern und handwerklich einwandfrei montieren.
Angebotenes Fabrikat: '......................................'

Typ: '..........................................'
Menge: 12,000 m

**1.1.4.8 Installationskanal Endstück**
Installationskanal als Geräteeinbaukanal
innenliegendes Oberteil,
Aussenmass H/B mind. 170/70 mm,
aus Stahl in Standardfarbe,
als Endstück,
Ausführung auf Wand montieren

liefern und handwerklich einwandfrei montieren.
Angebotenes Fabrikat: '......................................'

Typ: '..........................................'
Menge: 3,000 Stk

**1.1.4.9 Installationskanal Inneneck**
Installationskanal als Geraeteeinbaukanal
innenliegendes Oberteil,
Aussenmass H/B mind. 170/70 mm,
aus Stahl in Standardfarbe,
als Inneneck,
Ausführung auf Kanal montieren

liefern und handwerklich einwandfrei montieren.
Angebotenes Fabrikat: '......................................'

Typ: '..........................................'
Menge: 1,000 Stk

**1.1.4.10 Installationskanal 90 Grad Winkel**
Installationskanal als Geräteeinbaukanal
innenliegendes Oberteil,
Außenmaß H/B mind. 170/70 mm,
aus Stahl in Standardfarbe,
als flacher Winkel 90 Grad,
Ausführung auf Mauerwerk, Beton oder
Stahlkonstruktion montieren.

liefern und handwerklich einwandfrei montieren.
Angebotenes Fabrikat: '......................................'

Typ: '..........................................'
Menge: 1,000 Stk

**1.1.4.11 Kabelsammelhalter für 20 Kabel**
Kabelsammelhalter aus Kunststoff für 20 Kabel
mit Metalldübeln an der Stahlbetondecke befestigt

Fabrikat: Obo Bettermann oder gleichwertig

Angebotenes Fabrikat: '......................................'

Typ: '..........................................'
Menge: 80,000 Stk

**1.1.4.12 Kabelsammelhalter für 40 Kabel**
Kabelsammelhalter aus Kunststoff für 40 Kabel
mit Metalldübeln an der Stahlbetondecke befestigt

Fabrikat: Obo Bettermann oder gleichwertig

Angebotenes Fabrikat: '......................................'

Typ: '..........................................'
Menge: 45,000 Stk

**1.1.4.13 Kabelrinne 200 mm**
Kabelrinne 200 mm aus verz. Stahlblech,
Oberfläche: bandverzinkt, DIN EN 10346, FS
Kantenhöhe 60 mm, mit gelochtem Boden, einschl.
Verbindungsstücken, Klein- und Befestigungsmaterial,
auf bereits montierten Auslegern
bzw. Aufhängebügeln montieren.

komplett liefern, betriebsfertig montieren.

Fabrikat: Obo Bettermann oder gleichwertig

Angebotenes Fabrikat: '......................................'

Typ: '..........................................'
Menge: 496,000 m

**1.1.4.14 Ausleger 210 mm**
Ausleger 210 mm für die Montage der Kabelrinnen
an der Wand bzw. am Hängestiel, einschl.
Klein- und Befestigungsmaterial.

komplett liefern, betriebsfertig montieren.

Fabrikat: Obo Bettermann oder gleichwertig

Angebotenes Fabrikat: '......................................'

Typ: '..........................................'
Menge: 340,000 Stk

**1.1.4.15 Kabelrinne 400 mm**
Kabelrinne 400 mm aus verz. Stahlblech,
Oberfläche: bandverzinkt, DIN EN 10346, FS
Kantenhöhe 60 mm, mit gelochtem Boden, einschl.
Verbindungsstücken, Klein- und Befestigungsmaterial,
auf bereits montierten Auslegern
bzw. Aufhängebügeln montieren.

komplett liefern, betriebsfertig montieren.

Fabrikat: Obo Bettermann oder gleichwertig

Angebotenes Fabrikat: '......................................'

Typ: '..........................................'
Menge: 117,000 m

**1.1.4.16 Ausleger 410 mm**
Ausleger 410 mm für die Montage der Kabelrinnen
an der Wand bzw. am Hängestiel, einschl.
Klein- und Befestigungsmaterial.

komplett liefern, betriebsfertig montieren.

Fabrikat: Obo Bettermann oder gleichwertig

Angebotenes Fabrikat: '......................................'

Typ: '..........................................'
Menge: 80,000 Stk

**1.1.4.17 Kabelrinne 600 mm**
Kabelrinne 600 mm aus verz. Stahlblech,
Oberfläche: bandverzinkt, DIN EN 10346, FS
Kantenhöhe 60 mm, mit gelochtem Boden, einschl.
Verbindungsstücken, Klein- und Befestigungsmaterial,
auf bereits montierten Auslegern
bzw. Aufhängebügeln montieren.

komplett liefern, betriebsfertig montieren.

Fabrikat: Obo Bettermann oder gleichwertig

Angebotenes Fabrikat: '......................................'

Typ: '..........................................'
Menge: 28,000 m

**1.1.4.18 Ausleger 610 mm**
Ausleger 610 mm für die Montage der Kabelrinnen
an der Wand bzw. am Hängestiel, einschl.
Klein- und Befestigungsmaterial.

komplett liefern, betriebsfertig montieren.

Fabrikat: Obo Bettermann oder gleichwertig

Angebotenes Fabrikat: '......................................'

Typ: '..........................................'
Menge: 15,000 Stk

**1.1.4.19 Hängestiel 500mm**
Stiel für Ausleger. aus Stahl, feuerverzinkt DIN
50 976, als U-Profil, an waagerechten Decken, mit
angeschweißter Kopfplatte, Stiellänge bis 500 mm,
einschl. Befestigungsmaterial.

komplett liefern, betriebsfertig montieren.

Fabrikat: Obo Bettermann oder gleichwertig

Angebotenes Fabrikat: '......................................'

Typ: '..........................................'
Menge: 435,000 Stk

**1.1.4.20 Trennsteg für Kabelrinnen**
Trennwand für die Kabelrinnen,
Höhe ca. 60 mm,
einschl. Befestigungsmaterial liefern und in
der Kabelrinne montieren.

komplett liefern, betriebsfertig montieren.

Fabrikat: Obo Bettermann oder gleichwertig

Angebotenes Fabrikat: '......................................'

Typ: '..........................................'
Menge: 628,000 m

**1.1.4.21 Kabelrinne 300/60 E-30 mit Trennsteg**
Kabelrinne 300mm, gelocht, E-30,
aus Stahl, feurerverzinkt nach DIN 17162 Teil 1,
Zinkauflagegruppe 275 oder DIN 50976,
mit einem Trennsteg,
Seitenhöhe 60mm,
einschl. Befestigungs.-/ Verbindungsmaterial

komplett liefern, betriebsfertig montieren.

Fabrikat: Obo Bettermann oder gleichwertig

Angebotenes Fabrikat: '......................................'

Typ: '..........................................'
Menge: 60,000 m

**1.1.4.22 Stiel 300mm/E-30**
Stiel für Ausleger E-30. aus Stahl, feuerverzinkt DIN
50 976, als U-Profil, an waagerechten Decken, mit
angeschweißter Kopfplatte, Stiellänge bis 300 mm,
einschl. Befestigungsmaterial

komplett liefern, betriebsfertig montieren.

Fabrikat: Obo Bettermann oder gleichwertig

Angebotenes Fabrikat: '......................................'

Typ: '..........................................'
Menge: 45,000 Stk

**1.1.4.23 Stielausleger 300mm E-30**
Ausleger für Kabelpritschen und -rinnen,E-30, aus
Stahl, feuerverzinkt DIN 50 976, Tragfähigkeit bis 1,5
kN, Nennlänge 300 mm, an Stielen, einseitig,
einschl. Befestigungsmaterial.

komplett liefern, betriebsfertig montieren.

Fabrikat: Obo Bettermann oder gleichwertig

Angebotenes Fabrikat: '......................................'

Typ: '..........................................'
Menge: 45,000 Stk

##### Titel 1.1.5 Installationsgeräte

**1.1.5.1 Steckdose Brüstungskanal 2-fach**
bestehend aus:

Schuko-Steckdosen 16 A / 250 V
inkl. Abdeckung,
einschließlich Schalterdose zum einbau in
Brüstungskanäle
komplett liefern und montieren

Fabrikat: Gira oder gleichwertig
Typ: E2 reinweiß

oder gleichwertig

Angebotenes Fabrikat: '......................................'

Typ: '..........................................'
Menge: 3,000 Stk

**1.1.5.2 Ausschalter a.P.**
bestehend aus:

Ausschalter inkl. Abdeckung,
als Auf Putz montage

komplett liefern und montieren

Fabrikat: Gira oder gleichwertig

oder gleichwertig

Angebotenes Fabrikat: '......................................'

Typ: '..........................................'
Menge: 6,000 Stk

**1.1.5.3 Steckdose 1-fach a.P.**
bestehend aus:

Schuko-Steckdose 16 A / 250 V
inkl. Abdeckung,
als Auf-Putz-Montage

komplett liefern und montieren

Fabrikat: Gira oder gleichwertig

oder gleichwertig

Angebotenes Fabrikat: '......................................'

Typ: '..........................................'
Menge: 6,000 Stk

**1.1.5.4 Steckdose 2-fach a.P.**
bestehend aus:

Schuko-Doppel-Steckdose 16 A / 250 V
inkl. Abdeckung,
als Auf-Putz-Montage

komplett liefern und montieren

Fabrikat: Gira oder gleichwertig

oder gleichwertig

Angebotenes Fabrikat: '......................................'

Typ: '..........................................'
Menge: 5,000 Stk

**1.1.5.5 Präsenzmelder 360° a.P.**
Deckenanbau-Präsenzmelder 360°,
Reichweite ca. Ø 8 m, fernbedienbar

Beschreibung:
Voll- oder Halbautomat. Individuelle Montage durch
kleine Bauform. Einfache Programmierung per
Fernbedienung.
Sensor- und Leistungsteil in einem Gehäuse.
Netzspannung: 230 V/50 Hz

Erfassungsbereich: 360°
Reichweite:  ca. 8 m im Ø, bei einer
  Montagehöhe von 3 m
Einstellmöglichkeiten:
elektronisch über Infrarot-Fernbedienung

Schutzart:  mind. IP 55
Schutzklasse: II
Montageart:  Deckenanbaumontage

Lieferung frei Baustelle, montiert und betriebsfertig
angeschlossen.

Angebotenes Fabrikat: '......................................'

Typ: '......................................'
Menge: 130,000 Stk

**1.1.5.6 Abzweigkästen 80 x 80 x 35 mm**
Abzweigkästen 80 x 80 x 35 mm, mit Dosenklemmen und
Kunststoffdeckel, formstabil

Installationsmaterial für Auf-Putz-Montage nach VDE
0606,
aus Isolierstoff, Schutzart IP 54, liefern, montieren
und anschließen
einschl. allem erforderlichen Klein- und
Befestigungsmaterial

komplett liefern, betriebsfertig montieren.

Angebotenes Fabrikat: '......................................'

Typ: '..........................................'
Menge: 300,000 Stk

##### Titel 1.1.6 Beleuchtungsanlage

**1.1.6.1 Feuchtraum-Wannenleuchte**
Feuchtraum-Wannenleuchte
I40-1500 LED 11000 HF 840 TW PC,
Artikelnummer: I40L60006,
robuste Leuchte für Feuchträume und überdachte Außenbereiche,
Montageart: Decken-Anbau,
Gehäuse aus PC (Polycarbonat),
Gehäusefarbe: GR - Grau,
Wannenverschlüsse aus Polyamid und Montageklammern aus Edelstahl,
Länge: 1573 mm, Breite: 101 mm, Höhe: 101 mm,
mit OP/PC - Opaler Polycarbonat-Diffusor,
Abdeckung aus PC (Polycarbonat),
 in der Ausführung: Opal,
Zertifizierung(en): ENEC, geeignet für den Einsatz in feuergefährdeten Betriebsstätten, geeignet für den Einsatz in von IFS – International Food Standard Version 6, BRC Version 7 und der Verordnung HACCP zertifizierten Unternehmen der Lebensmittel- und Getränkeindustrie,
Lichtquelle: LED, 11190 Lumen out,
Systemleistung (max): 78 Watt, 164 Lumen pro Watt, mittlere Nutzlebensdauer (IEC 62717) bei L80B50 Ta 25 Grad Celsius: 100 000 Stunden, mittlere Nutzlebensdauer (IEC 62717) bei L80B50 MaxTa: 100 000 Stunden, Farbwiedergabeindex (CRI) Ra > >80, 4000 K, Farborttoleranz (initial MacAdam): 3, Gewicht: 2.76 kg, IP-Schutzart: 66, Schlagfestigkeit: IK08, minimale Umgebungstemperatur: -20 Grad Celsius, maximale Umgebungstemperatur (MaxTa): 25 Grad Celsius, Durchgangsverdrahtung: 5x2.5 qmm, 5x2x2.5mm2 Steckklemme, Anzahl Betriebsgeräte: 1, Betriebsgerät: Schaltbar (HF), das Betriebsgerät und die Lichtquelle sind entsprechend der Ökodesign-Anforderungen VO(EU) 2019/2020) austauschbar,

komplett liefern, betriebsfertig abgependelt montieren.

Fabrikat: Glamox oder gleichwertig

Angebotenes Fabrikat: '......................................'

Typ: '..........................................'
Menge: 487,000 Stk

**1.1.6.2 Anbau Downlight Rund**
Anbauleuchte rund 280mm
D35-S280 LED 1800 HF 840 OP,
Artikelnummer: D35530626,
Montageart: Decken-Anbau,
Gehäuse aus ABS,
Durchmesser: 280 mm, Höhe: 54 mm,
mit OP - Opaler Acryl-Diffusor,
Abdeckung aus Acryl,
Lichtquelle: LED, 1885 Lumen out,
Systemleistung (max): 15 Watt,
121 Lumen pro Watt,
mittlere Nutzlebensdauer (IEC 62717) bei L80B50 Ta 25 Grad Celsius: 80 000 Stunden,
Farbwiedergabeindex (CRI) Ra > >80, 4000 K, Farborttoleranz (initial MacAdam): 3,
Gewicht: 1.4 kg, IP-Schutzart: 40,
minimale Umgebungstemperatur: -20 Grad Celsius, maximale Umgebungstemperatur: 40 Grad Celsius, 3x2x2.5mm² Steckklemme,
Anzahl Betriebsgeräte: 1,
Betriebsgerät: Schaltbar (HF), das Betriebsgerät und die Lichtquelle sind entsprechend der Ökodesign-Anforderungen VO(EU) 2019/2020) austauschbar,

Fabrikat: Glamox
Typ: D35-S280 LED 1800 HF 840 OP

Angebotenes Fabrikat: '......................................'

Typ: '..........................................'
Menge: 8,000 Stk

**1.1.6.3 Anbauleuchte Schwarzlicht LED 750mm**
Feuchtraum-Wannenleuchte
750mm LED 11000 HF 840 TW PC,

robuste Leuchte für Feuchträume und überdachte Außenbereiche,
Montageart: Decken-Anbau,
Gehäuse aus PC (Polycarbonat),
Gehäusefarbe: GR - Grau,
Wannenverschlüsse aus Polyamid und Montageklammern aus Edelstahl,
Länge: 750mm mm, Breite: 101 mm, Höhe: 101 mm,

Leuchtmittel als Schwarzlicht ausgeführt.

komplett liefern, betriebsfertig montieren.

Angebotenes Fabrikat: '......................................'

Typ: '..........................................'
Menge: 37,000 Stk

**1.1.6.4 Anbauleuchte Schwarzlicht LED 1550mm**
Feuchtraum-Wannenleuchte
1500 LED 11000 HF 840 TW PC,

robuste Leuchte für Feuchträume und überdachte Außenbereiche,
Montageart: Decken-Anbau,
Gehäuse aus PC (Polycarbonat),
Gehäusefarbe: GR - Grau,
Wannenverschlüsse aus Polyamid und Montageklammern aus Edelstahl,
Länge: 1573 mm, Breite: 101 mm, Höhe: 101 mm,

Leuchtmittel als Schwarzlicht ausgeführt.

komplett liefern, betriebsfertig montieren.

Angebotenes Fabrikat: '......................................'

Typ: '..........................................'
Menge: 42,000 Stk

##### Titel 1.1.7 Sicherheitsbeleuchuntg

*Hinweis: Vortext Sicherheitsbeleuchtung*
Vorbemerkungen Sicherheitsbeleuchtung

Die derzeitige Zuleitung der Sicherheitsbeleuchtung erfolgt aus der zentralen Netzersatzanlage des Rathauses.
Der Übergabepunkt ist im Bestand als Klemmverteiler in einem Brandschutzgehäuse im Verteilungsraum in der Ebene U2 installiert.
Hier ist die Bestands-Sicherheitsbeleuchtung auf die NEA-Zuleitung aufgelegt.

Der Bestand inkl. der Verteiler wird vollständig demontiert, die Bestands-Zuleitung aus der Netzersatzanlage Rathaus bleibt erhalten.

Für die neue Sicherheitsbeleuchtung wird ein neuer E30-Verteiler im Technikraum U2 vorgesehen. Hier wird die neue Sicherheitsbeleuchtung auf die NEA-Bestandszuleitung des Rathauses aufgelegt.

Für die Steuerung der Sicherheitsleuchten dürfen keine
kontaktbehafteten Umschaltweichen zum Einsatz kommen.
Unterschiedliche Netze zur Versorgung der
Sicherheitsleuchten sind nicht zulässig.

Eine eindeutige Kennzeichnung der Rettungswege durch
statische und dynamische Rettungszeichen und eine
gleichmäßige Ausleuchtung der Rettungswege nach den
gültigen Richtlinien ist zu gewährleisten. Die
Mindestbeleuchtungsstärke ist nach DIN EN 1838 und den
aktuellen Arbeitsstättenregeln sowie eventuell
baurechtlichen Vorgaben zu planen.

Sicherheits- und Rettungszeichenleuchten sind wie folgt
anzuordnen:
- Bei jeder Richtungsänderung des Rettungsweges
- Bei jeder Kreuzung der Flure und Gänge
- Nahe jeder im Notfall zu benutzenden Ausgangstür
- Außerhalb und nahe jedes Notausganges bis zu einem
sicheren Bereich
- Nahe jeder Niveauänderung im Rettungsweg
- Nahe Treppen
- Nahe jeder Erste-Hilfe-Stelle
- Nahe jeder Bandbekämpfungs- und Meldeeinrichtung
- Nahe Fluchtgeräten für Menschen mit Behinderung
- Nahe Schutzbereichen für Menschen mit Behinderung und
nahe Rufanlagen sowie Alarmeinrichtungen in Toiletten
für Menschen mit Behinderung
Langnachleuchtende Rettungszeichen sind gem. DIN EN
1838 für die Sicherheitsbeleuchtung nicht zulässig.

**1.1.7.1 E30 Verteiler Übergabe Sicherheitsbeleuchtung**
Installationsverteiler mit einem
Funktionserhalt von 30 Minuten im Brandfall.

Wandschrank, zur Montage hängend an Massivwänden
mit einer Feuerwiderstandsdauer von mindestens 30
Minuten, bestückt mit Reihenklemmleisten.

Hier werden die neuen abgehenden Zuleitungen der Sicherheitsbeleuchtung mittels Reihenklemmen mit der zentralen Zuleitung der SV-Versorgung Rathaus verbunden.

Abm. mind. : Länge x Breite x Höhe: 1069mm x 669mm x 425,5mm

neue Verteilung montieren und anschließen

Fabrikat: Hensel, Rittal, ABB, Hager oder gleichwertig

Angebotenes Fabrikat: '......................................'

Typ: '..........................................'
Menge: 1,000 Stk

**1.1.7.2 Bereitschaftsleuchte Deckenaufbau**
Sicherheitsleuchte LED Deckenaufbau

Universelle LED-Sicherheitsleuchten optimiert zur
Ausleuchtung von Rettungswegen. Leuchten für
Deckenmontage aus UV- und glühdrahtbeständigem
Polycarbonat. Mit optionaler seitlicher Kabeleinführung
und großzügigem rückseitigen Rangierraum.

Rotationssymmetrische Lichtverteilung zur Ausleuchtung
von Flächen und Rettungswegen.
Für Lichtpunkthöhen bis
10,0m. Maximal 13,9m Leuchtenabstand bei 1 lx auf der
Mittellinie des Rettungsweges nach EN 1838 unter
Berücksichtigung eines Wartungsfaktors von 0,8.

Folgende Merkmale sind einzuhalten:

LED-Betriebsgerät mit integrierter
Einzel-LED-Überwachung. Zur Erkennung einzelner
defekter LEDs bei Kurzschluss oder Unterbrechung.
Frei programmierbare Schaltungsart für Bereitschaftslicht
(BL) und Dauerlicht (DL) jeder einzelnen Leuchte ohne
separate Busleitung. Adressierung mit fester ID ohne
manuelle Adressierung. Leuchten einzeln schalt- und
dimmbar über das Steuerteil der Anlage. Hohe
Funktionssicherheit durch Einhaltung internationaler
Standards zur Sicherheit und Arbeitsweise,
elektromagnetische Verträglichkeit und Störsicherheit.
Zum Anschluss an INOTEC Notlichtsysteme mit 24V
Endstromkreisen.

- Befestigungsart: Deckenmontage
- Material: Polycarbonat
- Abm.: Länge x Breite x Höhe:
200 mm x 140 mm x 65 mm
- Eingangsklemmen: max. 2,5mm² eindrähtig oder max.
1,5mm² Litze mit Aderendhülse

- Leuchtmittel: 4 x 1W LED-Modul
- Lichtfarbe: 6500 K

- Schutzart: IP65
- Schutzklasse: III
- Schlagfestigkeit: IK06
- Nennspannung: 24 V DC +/-20 %

Angebotenes Fabrikat: '......................................'

Typ: '..........................................'
Menge: 245,000 Stk

**1.1.7.3 Piktogrammleuchte Deckenmontage**
Rettungszeichenleuchte

Zweiseitige Rettungszeichenleuchte aus hochwertigem
Aluminiumprofil.
Für eine einfache
und flexible Installation, ist die Kabeleinführung von
oben und von der Seite möglich.

Folgende Merkmale sind einzuhalten:

LED-Betriebsgerät mit integrierter
Einzel-LED-Überwachung zur Erkennung einzelner defekter
LEDs bei Kurzschluss oder Unterbrechung. Permanente
Einzel-LED-Überwachung von Leuchten in Dauerlicht (DL).
Frei programmierbare Schaltungsart für
Bereitschaftslicht (BL) und Dauerlicht (DL) jeder
einzelnen Leuchte ohne separate Busleitung. Leuchten
einzeln schalt- und dimmbar über das Steuerteil der
Anlage. Adressierung mit fester ID ohne manuelle
Adressierung. Hohe Funktionssicherheit durch Einhaltung
internationaler Standards zur Sicherheit und
Arbeitsweise, elektromagnetische Verträglichkeit und
Störsicherheit.

- Erkennungsweite: 20 m

- Befestigungsart: Deckenmontage abgependelt
- Material: Aluminium
- Abm.: Länge x Breite x Höhe: 250 mm x 145 mm x 50 mm
- Eingangsklemmen: max. 2,5mm² eindrähtig oder max.
1,5mm² Litze mit Aderendhülse

- Leuchtmittel: 12 x 0,1W LED-Modul
- Lichtfarbe: 6500 K

- Schutzart: IP40
- Schutzklasse: III
- Nennspannung: 24 V DC +/-20 %

Angebotenes Fabrikat: '......................................'

Typ: '..........................................'
Menge: 92,000 Stk

**1.1.7.4 Prüfbuch derSicherheitsbeleuchtung**
Prüfbuch der Sicherheitsbeleuchtung als Ringbuchordner

Für die Protokollierung der durchgeführten Prüfungen,
Inspektionen und Änderungen der
Sicherheitsbeleuchtungsanlage.

Der Prüfbuchordner beinhaltet folgende Hinweise und
Punkte in Papierform, damit eine ausführliche und
lückenlose Dokumentation gewährleistet werden kann:

- Allgemeine Hinweise zu Vorschriften
- Anlagenspezifische Daten
- Verantwortliche Personen
- Protokoll der Inbetriebnahme
- Protokolle Erstprüfung, wiederkehrende Prüfung durch
Sachverständige
- Protokolle Inspektionen und Wartung
- Protokoll des Prüfbuchs
- Prüfbuchausdrucke
- Reparaturen / Instandsetzungen
- Anlagenkonfigurationen
- Konfigurationsänderungen
- Montage- und Betriebsanleitung
- Gebrauchsanweisung der Batterie
- Prüfprotokoll des Herstellers
- Sonstiges
Menge: 1,000 Stk

**1.1.7.5 Grundprogrammierung und Einweisung**
Einweisung des Betriebspersonals und Erstellung eines
Statusberichtes.
Programmierung der Gerätegrundfunktion.
Menge: 1,000 Stk

**1.1.7.6 Inspektion**
Inspektion durch den Kundenservice.
Die jährliche Inspektion nach DIN VDE V 0108-100-1 und
DIN EN 50172 durch den Servicetechniker umfasst
die folgenden Arbeiten:

- Anlage auf Beschädigung und Korrosion prüfen
- Mechanische Prüfung an den Geräten
- Prüfung der Elektronikbauteile gem. spezifischer
Werksvorgaben
- Ladestrom und Ladestromregelung kontrollieren und
justieren
- Funktionsprüfung der Netz / Notlichtumschaltung
- Funktionsprüfung der Leuchtenüberwachung
- Sichtkontrolle der Batterien
- Aufnahme der Erhaltungsladespannung jedes Blockes
- Betriebsdauertest der Batterien mit zyklischer
Aufnahme der Entladespannungen jedes Blockes über den Zeitraum der Nenn-Notbetriebsdauer

Aushändigen eines Inspektionsprotokolls mit Hinweisen
über den Gesamtzustand der Anlage durch den
Servicetechniker mit der Qualität einer
Herstellerdurchsicht.

Zur Inspektion gehören nicht das Auswechseln
defekter Bauteile der Anlagentechnik oder defekter
Leuchtmittel! Ebenso beinhaltet die Inspektion nicht
die Sichtprüfungen der Leuchten und Zeichen sowie die
Messung der Beleuchtungsstärke nach drei Jahren.
Menge: 1,000 Stk

##### Titel 1.1.8 Demontagearbeiten

**1.1.8.1 Demontage und Rückbau der Bestandszuleitungen bis NYM 4qmm**
Alle Bestandszuleitungen bis NYM 4qmm in Mauerwerk,
Hohlwänden, Decken, Schutzrohren, Sammelhaltern, Trassen etc.
Rückbauen und Demontieren.
Inkl. fachgerechter Entsorgung
Menge: 21500,000 m

**1.1.8.2 Demontage alter Installationsgeräte**
Demontage aller auf- und unter Putz Installationsgeräte
in / auf Mauerwerk Hohlwänden etc.
Inkl. Fachgerechter entsorgung
Menge: 550,000 Stk

**1.1.8.3 Demontage Bestandsunterverteilungen**
Menge: 4,000 Stk

**1.1.8.4 Demontage u. Entsorgung von Leuchten**
Demontage der kompletten Beleuchtung.
Inkl. fachgerechter Entsorgung
Menge: 450,000 Stk

**1.1.8.5 Demontage von Kunststoffkanälen / Rohren**
Demontage von Kunststoffkanälen und Rohren
auf / in Mauerwerk, Hohlwänden, in Decken etc.
Inkl. Fachgerechter entsorgung
Menge: 900,000 m

**1.1.8.6 Demontage von Kabeltrassen**
Demontage von Kabeltrassen inkl. Demontage der Hängestiele.
inkl. fachgerechter Entsorgung.
Menge: 650,000 m

**1.1.8.7 Demontage von F 30/90 Kanälen**
Demontage von F 30/90 Kanälen
inkl. fachgerechter Entsorgung.
Menge: 60,000 m

**1.1.8.8 Umschwenken von Stromkreisen**
Umschwenken von bestehenden Stromkreisen
Menge: 70,000 Stk

**1.1.8.9 Freischalten, Beschriften von Bestandleitungen**
Freischalten und Beschriften von
Bestandsleitungen
Menge: 25,000 Stk

##### Titel 1.1.9 Sonstige Leistungen

**1.1.9.1 Schottungen 10x10**
Schottungen von Kabel- und Leitungsdurchführungen im
Bereich von Decken- und Wanddurchbrüchen für eine
Feuerwiderstandsklasse F 90 nach DIN 4102, Ausführung und evtl. Vorkehrungen entsprechend den
Herstellerangaben.
Die Durchbrüche sind unterschiedlich bestückt. Eine
Nachinstallation einzelner Kabel oder Leitungen muß
leicht möglich sein.
Für die Schottung ist ein gültiger Zulassungsbescheid
des Instituts für Bautechnik vorzulegen.
Jede Schottung ist entsprechend dem Zulassungsbescheid
zu kennzeichnen und darüber außerdem eine
entsprechende Werksbescheinigung zu übergeben.
Abmessungen: 10 x 10 cm

liefern und erstellen
Menge: 10,000 Stk

**1.1.9.2 Schottungen 30x30**
wie vorherige Pos., jedoch mit den
Abmessungen: 30 x 30 cm

liefern und erstellen
Menge: 8,000 Stk

**1.1.9.3 Bohrungen bis d = 30 mm**
Bohrungen bis d=30 mm in Beton oder Mauerwerk
bis 30 cm, einschl. Eisenzuschläge.
Menge: 65,000 Stk

**1.1.9.4 Kernbohrungen bis d = 80 mm**
Kernbohrungen bis d=80 mm in Beton oder Mauerwerk
bis 30 cm, einschl. Eisenzuschläge.
Menge: 8,000 Stk

**1.1.9.5 Kernbohrungen bis d = 100 mm**
Kernbohrungen bis d=100 mm in Beton oder Mauerwerk
bis 30 cm, einschl. Eisenzuschläge.
Menge: 10,000 Stk

**1.1.9.6 Durchbruch 200x300mm im Mauerwerk**
Menge: 4,000 Stk

**1.1.9.7 Hubsteiger**
Hubsteiger Arbeitshöhe ca. 3m.
für die Dauer der Arbeiten
(16 Wochen Bauzeit)
Menge: 1,000 psch

*Hinweis: Allgemeine Anforderungen Dokumentation Allgemeine Anforderungen*
Allgemeine Anforderungen Dokumentation

Allgemeine Anforderungen

Nachstehend sind die Kosten für das Ausarbeiten und
Liefern der vom Auftragnehmer zu übergebenden
Unterlagen für die Dokumentation, d.h. insbesondere
aller für Abrechnung, Betrieb und Wartung
erforderlichen Bestandszeichnungen, Unterlagen,
Nachweise und Beschreibungen, anzugeben.
Sämtliche Unterlagen müssen dem tatsächlichen
Stand der Ausführung sowohl der gesamten Elektroanlagen
als auch des Bauwerks entsprechen, sie sind mit
Firmenstempel, Datum und dem Hinweis
"Bestandsunterlagen" zu kennzeichnen und in
beschrifteten Ordnern mit Lochverstärkern geheftet, mit
Inhaltsverzeichnis zu übergeben.Bedienungsanweisungen und
ähnl. Unterlagen, die erfahrungsgemäß häufig genutzt werden
müssen, sind in laminierter Ausführung zu übergeben.
Sofern nachstehend keine Kosten genannt sind,
verzichtet  der Auftragnehmer auf eine sep. Vergütung,die
Kosten der Dokumentation sind dann mit den Einheitspreisen
abgegolten. Mit den nachstehend genannten Kosten sind alle
Nebenkosten, z.B. für die Erstellung und Vervielfältigung,
abgegolten. Ohne besondere Vergütung sind den
Abnahmeunterlagen in 2-facher Ausfertigung folgende
Unterlagen beizufügen:

-  Prüfbericht über den mängelfreien Zustand der Anlage
  und die Einhaltung derbehördlichen Auflagen
-  Schriftliche Bestätigung des AG, dass sein
  Bedienungspersonal vom  AN indie Anlage eingewiesen
  worden ist.
-  Messprotokolle über die
  Messung des Isolationswiderstandes
  Messung der Schleifenimpedanz
  Messung des Erdungswiderstandes
  Messsung der Rückströme des N-Leiters (bis 3.
  Harmonische) aller Unter- und Hauptverteiler

Weitere Protokolle über die durchzuführenden Messungen
und Prüfungen nach VDE 0100, Teil 610, sind vom
Auftragnehmer ggf. nach Aufforderung durch die Bauleitung
ebenfalls ohne besondere Vergütung zu liefern.

-  Messprotokoll über die Beleuchtungsmessung für die
  gesamten Büro- und Laborbereiche. Desweiteren sind
  die Messpunkte und Messergebnisse in Plänen festzuhalten.
  Am Tag der Abnahme sind die Messdaten und Pläne
  vorzulegen.
-  Bestätigung des AN, dass die errichtete Anlage und
  elektr. Betriebsmittel VBG 4, den VDE-Bestimmungen
  und den DIN-Vorschriften entspricht.
-  Dokumentation der ausgeführten Brandschutzmaßnahmenin
  einem gesonderten Plan mit durchnummerierten
  Brandschotts.
-  Stromlauf- und Klemmenpläne aller elektr. Verteiler
-  Material- und Stücklisten
-  Techn. Daten-Blätter
-  Montage-/Aufstellungspläne
-  Anlagenbeschreibung/Bedienungsanweisung
-  Herstellervorschriften/Wartungsanweisungen
-  Genehmigungsunterlagen
-  Störungsbuch (nach EN 60849)
-  Software und evtl. Lizenzen

**1.1.9.8 Komplette Montageplanung**
(wie vor beschrieben) in folgender Ausführung:

Zeichnungen:

-  in Papierform mind. M 1:50 3-fach
-  als Zeichnungsdatei im Format dwg (ACAD)
  und als PDF-Datei

einschl. aller Berechungsunterlagen
anfertigen und übergeben
Menge: 1,000 psch

**1.1.9.9 Komplette Bestands- und Abnahmeunterlagen**
(wie vor beschrieben) in folgender Ausführung:
Zeichnungen:

-  in Papierform mind. M 1:50 3-fach
-  als Zeichnungsdatei im Format dwg (ACAD,
  mind. Release 14) u. als PDF-Datei auf separaten
  Datenträgern  2-fach

Sonstiges:

-  Beschreibungen/Wartungsunterlagen/Protokolle/Listen
  etc. 4-fach

anfertigen und übergeben
Menge: 1,000 psch

**1.1.9.10 Abnahmegebühren**
Alle Kosten für behördliche Abnahmen, TÜV- und
Sachverständigen-Abnahmen trägt der AG.Vor Beginn der
Arbeiten hat der AN mit der/den abnehmenden Stelle/n,
z.B. TÜV, die abnahmerelevanten Elektroinstallationen
eigenverantwortlich abzustimmen und die erfolgte Abstimmung
zu  dokumentieren.

Nachstehend sind die Kosten für den
Fachpersonaleinatz des AN während der vom
TÜV-/Vereidigten Sachverständigen durchzuführenden
Abnahmeprüfungen auf Einhaltung der einschlägigen
Bestimmungen und Vorschriften für alle vom
Auftragnehmer auszuführenden Leistungen
anzugeben.

Über die mängelfreie Ausführung der Anlagen sind der
Bauleitung entspr. Protokoll zu übergeben.
Sofern nachstehend keine Kosten genannt sind,
verzichtet der Auftragnehmer auf eine sep. Vergütung,
die Leistungen sind dann mit den Einheitspreisen
abgegolten.

Mit den nachstehend genannten Kosten sind alle
Neben-kosten - insbesondere des AN und seiner
Lieferanten bzw. Nachunternehmer - sowie Kosten für
Personaleinsatz bei evtl.  Nachabnahmeprüfungen
abgegolten.
Menge: 1,000 psch

**1.1.9.11 Prüfung des Potentialausgleichs nach DIN VDE 0100 Teil 610**
Nachweis der Wirksamkeit des Potentialausgleichs
durch eine Messung des Widerstands zwischen
nach DIN VDE 0413 einschließlich der Ausfertig
eines Messprotokolls.
Menge: 1,000 psch

**1.1.9.12 Einweisung/Schulung**
Einweisung des Bedienpersonals in alle durch den AN
errichteten Elektro-Anlagen im Rahmen der
Inbetriebnahmen anhand der vorläufigen bzw. endgültigen
Dokumentation (Bestandsunterlagen) durch die jeweiligen
Hersteller bzw. Lieferanten gegen
schriftliche Bestätigung. Der AG gibt - auf Anforderung
durch den AG - die anlagen-bzw. gewerksbezogen
einzuweisenden Personen in entspr.Listen bekannt.
Menge: 1,000 psch

*Hinweis: Hinweistext Stundenleistungen*
Hinweistext
Stundenleistungen
Monteurstunden für unvorhergesehene Arbeiten.
Die Position gilt als gesperrt und kann nur
freigegeben werden, wenn die schriftliche Genehmigung
der Bauleitung dazu vorliegt bzw. eingeholt worden ist.
Sie gehört nicht zum Leistungsverzeichnis bzw.
-umfang, ist jedoch in die Endsumme mit einzubeziehen.
In den nachfolgenden Stundensätzen sind sämtliche
lohngebundenen Nebenkosten
(Wegegelder, Übernachtungsgelder, Auslösungen usw.)
enthalten.
Es sind Tagelohnzettel zu führen, die arbeitstäglich
abgezeichnet werden müssen.

**1.1.9.13 Elektro-Obermonteur / Techniker**
Elektro-Obermonteur / Techniker
Stundenlohnarbeiten auf Anordnung der Bauleitung ausführen.
Menge: 20,000 h

**1.1.9.14 Elektro-Monteur**
Elektro-Monteur
Stundenlohnarbeiten auf Anordnung der Bauleitung ausführen.
Menge: 30,000 h

**1.1.9.15 Elektro-Helfer**
Elektro-Helfer
Stundenlohnarbeiten auf Anordnung der Bauleitung ausführen.
Menge: 30,000 h

##### Titel 1.1.10 Baustrom

**1.1.10.1 Baustromverteiler 22 kVA**
Baustrom-Verteilerschrank entsprechend  VDE 0660, Teil
501,  in freistehender Ausführung aus Stahlblech mit Kunststoff-Lackierung und Stahlrohr-Untergestell,  Schutzart mind. IP 43,
Nennbetriebs-spannung 230/400 Volt, 50 Hz,
Anschlußleistung 22 kVA, bestückt mit

1 CEE-Gerätestecker 5/32 A als Einspeisung
1 CEE-Steckdose 5/32 A als ungesicherte Kabelschleife (Innenverbindung mind. 6 mm2)
2 Fehlerstrom-Schutzschalter 40/0,03 A
3 3-polige Sicherungsautomaten 25 A
6 1-polige Sicherungsautomaten 16 A
3 CEE-Steckdose, 5-polig, 32 A
6 Schuko-Steckdosen 16 A

komplett mit Anschlußklemmen und Zugentlastung für das Zuleitungskabel, außenliegendem Erdungsanschluß, sowie allem erforderlichen  Zubehör und Kleinmaterial liefern und betriebsfertig aufstellen.
Menge: 4,000 Stk

**1.1.10.2 Gummischlauchltg A07RN-F 4x16 mm2**
Gummischlauchleitung gemäß VDE 0282, A07RN-F
4x16 mm2, liefern und  betriebsfertig in der Baustelle verlegen.
In den zu kalkulierenden  Einheitspreis sind geeignete
Befestigungen für einen größeren Abstand (ca. 2 bis 3 m) einzurechnen.
Menge: 450,000 m

**1.1.10.3 Anschluss mit H07V-R bis 25 mm2**
Anschluss an vorhandenen Verteilern bzw. bauseits
gestellten Anlagenteilen mit H07V-R bis 25 mm2 betriebsfertig erstellen.
Dabei sind z.B. Kabelschuhe und anderes Kleinmaterial
einzurechnen.
Menge: 8,000 Stk

**1.1.10.4 Gummischlauchltg H07RN-F 3x2,5 mm2**
Gummischlauchleitung gemäß VDE 0282, H07RN-F 3G2,5 mm2 liefern und betriebsfertig in der Baustelle verlegen.
In den zu kalkulierenden  Einheitspreis sind geeignete
Befestigungen in größerem Abstand (ca. 2 bis 3 m) einzurechnen.
Menge: 400,000 m

**1.1.10.5 Feuchtraumwannenleuchte LED als Baubeleuchtung**
Feuchtraumwannenleuchte LED als Baubeleuchtung.

Leuchtenkörper aus selbstverlöschendem
Spritzguss-Polycarbonat V2,
UV- stabilisiert,
Antivandalismus-Schutz.
Befestigung am Leuchtenkörper mittels
Schnellanschlüssen aus Stahl, Öffnung durch Scharnier.

Abmessungen: ca. 1570 x 100mm
Schutzart mnd. IP65.

liefern und betriebsfertig montieren.
Menge: 150,000 Stk

**1.1.10.6 Pauschale für Instandhaltung je Monat**
Monatliche Pauschale für die Unterhaltung und
Überprüfung der vorstehend beschriebenen Baustelleninstallation.
Menge: 8,000 Stk

#### 1.2 KG 450 Schwachstrom

##### Titel 1.2.1 Datenleitungsnetz

*Hinweis: Vorbemerkungen Abnahmemessungen Datenleitungen*
Es ist nachzuweisen, dass die Abnahmemessungen mit der jeweils aktuellsten Software des Messgeräteherstellers durchgeführt wurden -
die Vorgaben des Systemherstellers zur Feldmessung sind einzuhalten.
Es dürfen nur vom Hersteller frei gegebene Messkabel verwendet werden.
Die Werkskalibrierung der Messgeräte für die Abnahmemessungen darf zum Zeitpunkt der Messung höchsten 2 Jahre zurückliegen und die Abnutzung der Messkabelsteckverbinder ist zur Einhaltung der max. zulässigen Steckzyklen gesondert nachzuweisen.

Der AG kann alle Messungen ohne Rückvergütung aus der Vergabe herausnehmen und an einen Drittten vergeben. Im Falle von erforderlichen Nachbesserungen gehen zusätzliche Anfahrts- Lohnkosten und sonstige
Mehraufwendungen des Dienstleisters zu lasten der Installationsfirma.

Kupfer:
Messungen sind entsprechend der LV-Position als "Permanent-Link-Messung" der Klasse EA ISO/IEC 11801 Amd,
1/2 ab 1m durchzuführen (2-Connector-Modell).
zusätzlich sind stichprobenartig (mind. 10% der Anschlüsse)
Messungen des Channels (incl. Patch- und Anschlusskabel) vorzunehmen - die zu messenden Übertragungsstrecken werden durch den AG vorgegeben.
Die Kosten für alle Messungen sind in die Einheitspreise mit einzurechnen.

LWL:
Die Auflösung für OTDR-Messungen sowie der Messeaufbau und die zu
Messende Wellenlänge ist vorab mit dem AG abzustimmen. Die Messungen sind beitseitig je Faser mit geeigneten Vor- und Nachlauffasern in ausreichender Länge (min. 100m) durchzuführen. Bei Dämpfungsmessungen sind Messverfahren, Kalibrierung und die zu messende Wellenlänge vorab mit dem AG abzustimmen.

Dokumentation der Messprotokolle:
Dem Auftraggeber wird mit der Dokumentation der Messprotokolle ein
lizentfreier Viewer der Software zu, Verfügung gestellt. Die Messprotokolle je Link/Faser sind mit graphischer Darstellung zu liefern und nach Vorgabe zu kennzeichnen. Eine Gesamtübersicht aller Messungen ist tabellarisch zu dokumentieren und dem AG im Original der Mess-Software als Datei mit einem Viewer und 3-fach ausgedruckt auf Papier zu übergeben.
Die Lieferung der Messergebnisse im PDF-Format, als Text-Datei oder Tabelle ist nicht zulässig.

Der erforderliche Aufwand zur Erstellung der Dokumentation ist vom Bieter in die Einheitspreise einzukalkulieren.

**1.2.1.1 Patchfeld**
Patchfeld in 19 Zoll Technik, 1 Höheneinheit, für 24 Keystone-Module BasicLink-FixLink-PreLink, Auslass gerade, unbestückt, pulverbeschichtet.

Das Panel kann mit bis zu 24 Keystone-Modulen oder
mit SC Simplex,- LC duplex- oder F-Kupplungen bestückt werden. Einbau bündig mit der Frontplatte bei den Keystonemodulen. Verschiedene Anschlusstechniken können gemischt eingesetzt werden.
Zugentlastung der Kabel mit Kabelbinder am Panel.

Werkstoff: Stahlblech, lackiert
Farbe: grau ähnlich RAL 7035
RoHS: konform zu 2002/95/EG
Erdung: über die Befestigung im Montagerahmen,
zusätzlich über Schraubanschluss möglich
Modul-Einbau: 24 Keystone IEC 60603-7 RJ45
Panel-Einbau: 19 Zoll / 1 HE, Tiefe 100mm
Bestückung: ohne Module

fabrikat: EasyLan / Zonnenberg
Typ: Panel 19zoll 1HE für 24 Keystone-Module
Artikel-Nr.: CKVPL010z

Komplett liefern und montieren

oder gleichwertig

Angebotenes Fabrikat: '......................................'

Typ: '..........................................'
Menge: 8,000 Stk

**1.2.1.2 42HE 19" System - Netzwerkschrank IP20**
19 Zoll System Netzwerkschrank IP20 (2200+100 x 800 x 1000 mm / Einzelschrank)
alle Innenausbauteile verzinkt,
Schutzart IP 20, lackiert in RAL 7035 (lichtgrau), Designprofile RAL 3002 (karminrot)
bestehend aus:
- zerlegbares Stahlprofil-Schrankgestell H=2200, B=800mm, T=1000mm, mit viel farbig lackierten Stahlblech- Designprofilen (RAL 3002 - karminrot), volle Seitensymmetrie
- Sockel H=100mm, mit allseitig abnehmbaren Blenden (vier Blenden geschlossen)
- Dach einteilig inklusive vorperforierter Ausbrüche zur Aufnahme von Kabeleinführungen und / oder Lüftermodulen.
- Bodenbereich offen, Möglichkeit zur Aufnahme von Abdeckplatten.
- 19" -Befestigungsebene 42 HE im vorderen und hinteren Bereich. Tiefenvariabel inklusive HE-Beschriftung.
- Sichttür im vorderen Bereich mit Schwenkhebelverschluss, vorbereitet zur Aufnahme eines Profilhalbzylinders
- geschlossene Tür aus Stahlblech im hinderen Bereich mit Schwenkhebelverschluss, vorbereitet zur Aufnahme eines Profilhalbzylinders
- zwei abnehmbare Steitenwände mit Schnellverschluss
- Erdungsset im Schrank VDE-gerecht montiert, 2,5mm²
- inklusive Schraubenset M5 (50 Linsenschrauben, 50 Käfigmuttern, 50 Unterlegscheiben)
- 10 Stück Kabelbügel Metall, 66x125mm. montiert an der  vorderen 19"-Befestigungsebene.

Fabrikat: apraNet / Zonnenberg
Typ: Modularer - Netzwerkschrank

Komplett liefern und montieren

oder gleichwertig

Angebotenes Fabrikat: '......................................'

Typ: '..........................................'
Menge: 1,000 Stk

**1.2.1.3 12HE 19" System - Netzwerkschrank IP20**
19 Zoll System Netzwerkschrank IP20 12HE
Zur Aufnahme von 19"Patchpanel.

LAN-Schrank "passiv".

Fabrikat: apraNet / Zonnenberg
Typ: Modularer - Netzwerkschrank

Komplett liefern und montieren

oder gleichwertig

Angebotenes Fabrikat: '......................................'

Typ: '..........................................'
Menge: 1,000 Stk

**1.2.1.4 RJ45 Keystone-Modul**
RJ45 Keystone-Modul AWG 24-22, Kat.6A ISO/IEC geschirmt, Montage werkzeuglos, GHMT PVP Zertifikat

Zur Übertragung von analogen und digitalen Sprach-, Bild- und Datensignalen bis 500MHz und 10 GBit/s.
Ausführung und Leistungsmerkmale entsprechend der aktuell gültigen Normen für Kat.6A(tiefgestellt), Zinkdruckgussgehäuse mit Nickel-Oberfläche, zum direkten Einbau in Modulträger mit normgerechten Keystone-Ausbruchmaßen. Durch die schmale Bauform Slim Line kann das Modul in DIN-50x50-Einbaudosen und designfähigen UAE-Einbaudosen mit allen gängigen deutschen Schalterprogrammen kombiniert werden Konfektion werkzeuglos ohne Spezialwerkzeug,
wiederbeschaltbar bei gleichem Aderquerschnitt.
Schirmkontaktierung 360°, rastbare Zugenlastung ohne Kabelbinder über eine Rastfeder, ebenfalls ais Zinkdruckguss und mit dem Gehäuse untrennbar verbunden. Umweltfreundliche Verpackung in 100% recyclebarer Pappschachtel zu 24 Stück oder Einzelverpackung.

Regelmäßige Qualitätsüberwachung, PVP-Zertifizierung durch akkreditiertes Prüflabor GHMT.
Staubschutzklappe transparent-weiß, austauschbar gegen farbige Staubschutzklappe rot, grün, gelb, blau.

Einbaumaß: Keystone genormt, zu Einbau in:
Einbaudosen 1fach, 2fach, 3fach
Bodentank 8fach (GB2) oder 12fach (GB3)
Panel 24fach 1HE oder Panel 24fach 0,5 HE

Beschaltung: 4-paarig AWG 24-22 nach T568A oder T568B
Kabeldurchmesser: stufenlos von 5 - 9,5mm
Kabelzuführung gerade 180 Grad
Normen: Kat. 6A (tiefgestellt) IEC 60603-51 und ISO/IEC 11801:2002 + A1:2008
Channel- und Permanent-Link Klasse EA nach ISO/IEC
11801:2002 + A1:2008, EN 50173-1,
PoE plus Remonte Powering nach IEEE802.3 af/at IEC 60512-99-001
Übertragung von 10 Gigabit Ethernet nach IEEE 802. an
Qualitätsnachweis: GHMT PVP-Zertifikat

Fabrikat: EasyLan- Zonnenberg
Typ: fixLink RJ45 Keystone Kat.6A AWG24-22
Artkel-Nr.: CKFAK001

Komplett liefern und montieren

oder gleichwertig

Angebotenes Fabrikat: '......................................'

Typ: '..........................................'
Menge: 226,000 Stk

**1.2.1.5 Datendose für 2 Keystone-Module**
Mit Zentralplatte ist die Datendose kompatibel zu den 50x50 DIN Schalterprogrammen (Rahmen/Zwischenrahmen bauseits aus dem DIN-Schalterprogramm).

Ohne Zentralplatte ist sie kompatibel zu den UAE-
Schalterprogrammen (komplette Abdeckung bauseits aus dem UAE-Schalterprogramm)

Die Kompatibilität zu den gängigen deutschen Schalterprogramm-Herstellen ist gewährleistet.

Einbaumöglichkeiten für:
Brüstungskanal BK, UP
AP mittels Aufputz-Becher
Im Bodentank-Becher durch Anpassung am Tragring.

Tragring: designfähig, geeignet für UAE Abdeckungen,
Zink-Druckguss
Zentralplatte: DIN 50mm x 50mm Kunststoff, weiß ähnlich RAL 9010
RoHS: konform nach 2002/95/EG
Erdanschluss: Flachsteckverbinder, Kabelschuh
Modeleinbau: 1 oder 2 Keystone-Modul z.B. RJ45
Kabelabgang 45 Grad
Farbe: weiß ähnlich RAL

Fabrikat: EasyLan - Zonnenberg
Typ: Datendose designfähig 1-/2fach Keystone

Komplett liefern und montieren

oder gleichwertig

Angebotenes Fabrikat: '......................................'

Typ: '..........................................'
Menge: 9,000 Stk

**1.2.1.6 Aufputzgehäuse 80x80**
Aufputzbecher 80x80mm, IP20, weiß RAL 9010

Kunststoffbecher, leer, 80 x 80 mm
Schutzart IP20 für den Innenbereich zur Wandmontage

Material: Kunststoff weiß, ähnlich RAL 9010
RoHS: konform 2002/95/EG
Abmessungen: 42 x 80 x 80mm

Fabrikat: EasyLan- Zonnenberg
Typ: Aufputzbecher 80x80mm / ohne Abdeckrahmen
Artikel-Nr.: CKVDAP90

Komplett liefern und montieren

oder gleichwertig

Angebotenes Fabrikat: '......................................'

Typ: '..........................................'
Menge: 45,000 Stk

**1.2.1.7 Dose Tragring UAE mit Abdeckung für 1-2 Keystone**
Datendose, designfähig, Tragring mit Abdeckung, für 1 oder 2 Keystone-Module z.B. RJ45

Der Tragring kann wahlweise mit 1 oder 2 Keystone-Modulen z.B. RJ45 bestückt werden. Die Zentralplatte (1fach oder 2fach) und der Rahmen werden bauseits ais dem UAE-Programm der Schalterprogramm-Hersteller ausgewählt. Die Designfähigkeit zu den gängigen deutschen Schalterprogrammen ist gewährleistet.

Einbaumöglichkeiten für:
Brüstungskanal BK, UP
AP mittels Aufputz-Becher
Im Bodentank-Becher durch Anpassung am Tragring

Aufbau: Zink-Druckguss
RoHS: konform nach 2002/95/EG
Erdanschluss: Flachsteckverbinder, Kabelschuh
Moduleinbau: 1 oder 2 Keystone-Module z.B. RJ45
Kabelabgang 45 Grad
Zentralplatte: weiß ähnlich RAL, Kunststoff
Rahmen: ohne (bauseits)

Fabrikat: EasyLan - Zonnenberg
Typ: Designfähige Modulaufnahme / Tragring 1-2fach

Komplett liefern und montieren

oder gleichwertig

Angebotenes Fabrikat: '......................................'

Typ: '..........................................'
Menge: 45,000 Stk

**1.2.1.8 Datenkabel Duplex Kat.7A S/FTP AWG22, 1500 MHz CPR Brandschutzklasse Dca**
Duplex-Daten-Installationskabel zur Übertragung analoger
und digitaler Signale im Primär-, Sekundär- und Tertiärbereich
in der universellen strukturierten Gebäudeverkabelung für
Anwendungen bis Klasse FA.
Cu-Draht isoliert mit Foam-Skin-Polyethylen, Verseilung 4 Paare
(PIMF) zur Seele, 2 Adern zum Paar, Paarschirmung
Kunststoffverbundfolie aluminiumbeschichtet, Cu-Gesamtgeflechtschirm
verzinnt um alle Paare. Schutzmantel halogenfreies und flammwidriges FRNC.

Normen/Standards: EN 50288-4-1; EN 50173; EN 50174-2;
ISO/IEC 11801 2. Ausgabe, IEC 61156-5; EN 60332-1-2;
EN 60332-3-24; EN 61034; EN 50267; IEC 60754-2;
IEC 61034

Anwendungen:
IEEE 802.3: Ethernet 10BaseT, Fast Ethernet 100BaseT,
Gigabit Ethernet 1000BaseT; 10GBaseT
IEEE 802.5: ISDN; FDDI; ATM; Cable sharing
IEEE 802.3at: PoE, PoE+ geeignet

Mantelfarbe: orange RAL 2003
Aderdurchmesser: 1,47 mm
Außendurchmesser: 7,9mm x 16mm
Temperaturbereich in Betrieb: -20 bis +60 Grad C
Temperaturbereich bei Verlegung: 0 bis 50 Grad C
Zul. Biegeradius bei Inst.: 8x Außendurchmesser
Zul. Biegeradius nach Inst.: 4x Außendurchmesser
Max. Zugkraft: 240N
Chemische Eigenschaften: RoHS 2011/65/EU; IEC 60811-2-1
(IRM 902, 4h bei 70 Grad C)

Brandverhalten:
CPR Brandschutzklasse Dca s2 d2 a1 nach EN 50399
Brandlast: 0,36 kWh/m
Frammwidrigkeit: nach EN 60332-3-24 Kabelbündeltest

Schirmeigenschaften:
Kopplungsdämpfung: größer 80 db, Typ 1B
Kopplungswiderstand: kleiner 10 mOhm/m bei 10 MHz:
Trennklasse D

Elektrische Übertragungseigenschaften nim. 1000 MHz:
Dämpfung 100m: 54,9 dB
NEXT: 80 dB
PS-NEXT: 77 dB
ACR 100m: 42 dB
PS-ACR 100m: 25 dB
ELFEXT 100m: 52 dB
Return-Loss: 22 dB
Nvp-Wert: 0,79; Ausbreitungsgeschwindigkeit 0,79c
Signallaufzeit: max. 425 ns/100m
Laufzeitunterschied: kleiner 8 ns/100m

Fabrikat: EasyLan - Zonnenberg
Typ: Datenkabel DX EasyLan Gold Kat.7A AWG22/1500 MHz
Artikel-Nr. CESG1212K-DX

Komplett liefern und verlegen

oder gleichwertig

Angebotenes Fabrikat: '......................................'

Typ: '..........................................'
Menge: 3825,000 m

**1.2.1.9 LWL-Universalkabel, I/A-DQ(ZN)BH 1x12 G50/125µm, OM4**
LWL-Universalkabel, I/A-DQ(ZN)BH 1x12 G50/125µm, OM4

Universal-Innen-/Außenkabel mit zentraler Bündelader

Merkmale

UV-beständig, metallfrei, erhöhter Nagetierschutz durch Glasgarne, längswasserdicht, zugfest,
halogenfrei-flammwidrig (LSOH-3 Prüfart C)

Temperaturbereich

Betriebstemperatur:-20 bis +60 °C
Installationstemperatur:-5 bis +50 °C
Transport- / Lagertemperatur:-30 bis +70 °C

Prüfverfahren

Dämpfung:  nach IEC 60793-1-1
längswasserdicht: nach IEC 60794-1-2
halogenfrei:  nach IEC 60754-1
flammwidrig  nach IEC 60332-3
nicht korrosiv:  nach IEC 60754-2
raucharm:  nach IEC 61034

Produktdaten

Außendurchmesser nom.:7,8 mm
Netto-Gewicht:  74 kg/km
Zugkraft Verlegung: 1500 N
Biegeradius:  150 mm
Brandlast:  1,24 MJ/m
Brandverhalten:  Eca

Faser Daten

Primärbeschichtung

Doppelschichtiges UV-vernetztes Acrylat

Abmessungen
Kerndurchmesser:  50,0 ±2,5 µm
Kern/Mantel-Konzentrizitätsfehler:≤ 1,5 µm
Manteldurchmesser:  125 ± 2,0 µm
Unrundheit des Kerns:  ≤ 5 %
Unrundheit des Mantels  ≤ 1 %
Durchmesser über Primärbeschichtung: 245 ± 10 µm
Mantel/Beschichtung-Konzentrizitätsfehler≤ 10 µm

Übertragungstechnische und optische Eigenschaften

OFL Bandbreite
bei 850 nm:  ≥ 3500 MHz*km
bei 1300 nm:  ≥ 500 MHz*km

effektive Bandbreite (EMB)
bei 850 nm:  ≥ 4700 MHz*km

Gigabit Ethernet Übertragungslänge
bei 850 nm:  600 m
bei 1300 nm:  600 m

10 Gigabit Ethernet Übertragungslänge
bei 850 nm:  550 m
bei 1300 nm:  300 m

16 Gigabit FibreChannel
Übertragungslänge:  300 m

Dämpfung
bei 850 nm:  2,4 dB/km
bei 1300 nm:  0,7 dB/km

Brechungsindex (IOR)
bei 850 nm:  1,483
bei 1300 nm:  1,478

Numerische Apertur: 0,200 ± 0,015 NA

Mechanische Eigenschaften

Prooftestspannung  ≥ 100 kpsi (GN/m² 0,7)

Biegedämpfung, 100 Windungen quasi kräftefrei gewickelt auf Radius 37,5 mm
bei 850 nm:  ≤ 0,5 dB
bei 1300 nm:  ≤ 0,5 dB

Spezifikation/Norm

Die Fasern entsprechen IEC 60793-2-10 as fiber type A1a.3

Fabrikat: Zonnenberg oder gleichwertig
Typ: I/A-DQ(ZN)BH 1x12 G50/125 OM4 (t31548812)

Komplett liefern und verlegen

oder gleichwertig

Angebotenes Fabrikat: '......................................'

Typ: '..........................................'
Menge: 150,000 m

**1.2.1.10 JY(St)Y 20 x 2 x 0,8**
Installationskabel JY(ST)Y 20 x 2 x0,8

Komplett liefern und verlegen
Menge: 210,000 m

**1.2.1.11 Fusionsspleiß der LWL-Kabel**
kabelabschlußenden der LWL-Inne- bzw.
Außenkabel durch Fusionsspleißen mit erforderlichen Pigtails versehen.
Zusätzlich ist eine Dämpfungsmessung der einzelnen Leiter durchzuführen und die Beschriftung gem. Vorgabe des AG vorzunehmen pauschal für ein LWL-Kabel mit beiden Abschlußenden.
Menge: 12,000 Stk

**1.2.1.12 LWL-Spleissbox 19zoll 1HE Multimode**
Ausziehbare Spleissbox zur Vereinfachung der Spleissarbeiten, spleissfertig vorbereitet, Pigtails
in Spleisskassetten eingelegt und abgesetzt.

Bestückung:
24x Pigtail mit LC-Stecker / OM4 spleissfertig
12x Kupplung LC-Duplex mit keramik-Hülse,
  eingebaut in Frontblende
2x Spleisskassette, 1x Deckel
2x Spleissschutzhalter für Crimp-Spleissschutz
Spleissschutz: nicht enthalten
1x Verschraubung M20, 1x Blindeinsatz für M20

LWL-Qualität.
Fasern gemäß IEC 61753-1, farbig, Klasse C/3
Dämpfung typisch <= 0,25 dB
Rückflussdämpfung > 35 dB

19zoll, 1HE, 44 x 483 x 230 mm
Frontblende Stahlblech lackiert, ähnlich RAL 7035
Kabeleinführung rückseitig links und rechts

Fabrikat: EasyLan / Zonnenberg
Typ: Spleissbox Standard ausziehbar 12xLC-DX OM4
Artikel-Nr.: S-LVA6B2A24BB

Komplett liefern und montieren

oder gleichwertig

Angebotenes Fabrikat: '......................................'

Typ: '..........................................'
Menge: 2,000 Stk

**1.2.1.13 Messung Datenanschluss Klasse Ea ISO/IEC**
Messung Datenanschluss Klasse Ea ISO/IEC für Steckverbinder der Klasse KAT 6a.
Die Messung ist als Permanent-Link-Messung der Klasse
Ea ISO/IEC 11801 Amd 1/2 durchzuführen.
Hierfür sind Messgeräte der Qualitätsstufe Level IV IEC 61935-1 oder besser zu verwenden.
Der tatsächliche NVP-Wert des zu messenden Kabels ist für die Messung zu ermitteln und zu verwenden.
Die Grenzwerte der Klasse Ea Permanent Link (2 Connector) gemäß EN 50173-1 sind einzuhalten.
Zusätzlich sind stichprobenartig für mind. 10% der Anschlüsse Messungen des Channels nach Vorgabe vorzunehmen. Die Messungen sind gem. Vorbedingungen zu Dokumentieren, die Kosten sind in die Einheitspreise Einzurechnen.
Menge: 113,000 Stk

**1.2.1.14 OTDR Messung Multimode**
OTDR-Messung mit 850 und 1300 nm beidseitig je Faser.
Die Messungen sind mit maximaler Auflösung und mit geeigneten Vor- und Nachlauffasern ausreichender Länge (min. 100m) durchzuführen, der Messaufbau ist vorab mit dem AG abzustimmen.
Die Messungen sind gem. Vorbedingungen zu Dokumentieren, die Kosten sind in die Einheitspreise Einzurechnen.
Menge: 6,000 Stk

**1.2.1.15 Cu-Abnahmemessungen Klasse EA**
Alle Cu-Datenstrecken sind nach Abschluss der Installation auf Einhaltung der normativen Anforderungen für PL Klasse EA gemäß aktueller ISO/IEC 11801 messtechnisch mit einer gemäß IEC 61935-1 (mind. Level IV) spezifizierter "Feldmesstechnik" zu überprüfen und die Ergebnisse revisionssicher zu dokumentieren.
Hierbei sind für jede Cu-Datenstrecke nachfolgende Parameter zu ermitteln; die frequenzabhängigen Parameter sind im Frequenzbereich von 1Mhz bis mind. 500 MHz zu prüfen:

- Verdrahtungsplan
- Kabellänge
- Gleichstromwiderstand
- Laufzeit
- Laufzeitdifferenz
- Vierpoldämpfung
- Nahnebensprechdämpfung, NEXT (beitseitig)
- Rückflussdämpfung (beidseitig)
- ACR-F (Far-End, beidseitig)
- ACR-F (Near-End, beidseitig)
- PS NEXT (beidseitig)
- PS ACR-F (beidseitig)
- PS ACR-N (beidseitig)

Die Messprotokolle sind für jede Cu-Datenstrecke im Originalformat des jeweiligen Messgeräteherstellers inkl. Viewersoftware sowie grafischer Auswertung der HF-Parameterin strukturierter Form dem Auftraggeber auf Datenträger (DVD oder CD) zu übergeben und müssen neben dem Messergebnissen zusätzlich mindestens folgende Angabe enthalten:

- Test-Standard
- Name des Messenden
- Datum / Uhrzeit
- Kabeltyp
- NVP-Wert
- Ort der Messung
- Portbezeichnung
- Fabrikat/Typ und Seriennummern der Messgeräte
Menge: 6,000 Stk

##### Titel 1.2.2 Brandmeldeanlage

*Hinweis: Brandmeldetechik*
Die Bestands-Brandmeldezenrale ist im Rathaus vorgehalten.

Von dort aus liegt eine Bestands-Zuleitung bis in den UV-Raum. Dort sind derzeit über einen Klemm-Verteiler die Brandmeldekomponenten des Parkhauses aufgelegt.

Im Zuge der Sanierung wird der Klemmverteiler durch einen F30-Verteilerschrank ersetzt.
Hier werden die neuen BMA-Komponenten auf die Bestands-Zueltung der Brandmelde-Zentrale aufgelegt.

**1.2.2.1 Brandmelde-Unterzentrale in Brandschutzgehäuse**
Brandmeldezentrale
 Brandmelde-Computer mit 4 Mikromodulsteckplätzen
 Kompakter mikroprozessorgesteuerter,
 notbetriebsredundanter, vernetzbarer und
 ferndiagnostizierbarer Brandmelde-Computer mit
 kombinierbarer Ring- / Stichleitungstechnik nach DIN
 EN 54, DIN 14675, VDS und VDE 0833.
 Betrieb von ringbusversorgten optischen-, akustischen-
 und Sprach-Alarmgebern in Kombination mit
 Handfeuermeldern und automatischen Grenzwert-,
 Prozeßdiagnose- und Prozeßanalogmeldern  in bis zu 127
 Meldergruppen pro Ringleitung, sowie Kopplern in den
 verschiedenen Ausführungen.
 Vier multifunktionale Steckplätze zur Aufnahme
 wählbarer Mikromodule.
 Modularer und dezentraler Aufbau mit verteilter
 Intelligenz bis in die jeweilige Melderebene.
 Ereignisspeicher mit bis zu 10.000 Einträgen.
 Betrieb von VdS-anerkannten Funkkomponenten mit
 komfortabler Feldstärkemessung.
 Parametrierung, Kalibrierung und Programmierung via
 USB direkt möglich.

 Technische Daten
 Netzspannung  230 V AC
 Netzfrequenz  50 bis 60 Hz
 Ausgangsspannung  12 V DC
 Nennstrom  350mA Standard
 Ruhestrom  300mA (ohne Bedienteil)
  340mA (mit Bedienteil)
 Strom f. ext. Verbraucher  2 A
 Notstromversorgung  2x24Ah
 im Erweiterungsgehäuse
 Umgebungstemp.  -5°C bis +45°C
 Schutzklasse  IP 30
 Gehäuse  ABS, 10% glasfaserverstärkt,V-0
 Farbe  grau, ähnlich Pantone 538
 Gewicht  ca. 6,5 kg
 Abmessungen (BxHxT)  ca. 450x640x185 mm

 -VdS
Nr.: '...................................................'
'...........'

 Zentrale vollständig liefern, betriebsfertig montieren
 und programmieren

 ..
Menge: 1,000 Stk

**1.2.2.2 Gefahrenmeldetableau 4000 aP für FlexES und IQ8Control**
Aufputz-Gefahrenmeldetableau als
parallele Anzeige- und Bedieneinrichtung
für die BMZ.
Individuell programmierbare Bedientasten
und LED-Anzeigen garantieren eine auf
das Objekt-Schutzziel abgestimmte
dezentrale Anzeige und Bedienung.
Kapazitive Tasten ermöglichen eine
ergonomische Bedienung und Abfrage von
Systemzuständen. Die Klartextanzeige der
Systemzustände erfolgt in einem grafikfähigen, sechszeiligen Display mit 20
Zeichen je Zeile.

Technische Daten:
Betriebsspannung 10 ... 30 V DC
Stromaufnahme @ 24 V DC ca. 21 mA
Farbe grau, ähnlich RAL 7024
Abmessungen B:230 mm H:200 mm T:60 mm

Fabrikat: ESSER
Artikel: FX808464

Alternativ:________________________________

Liefern und montieren:
Menge: 1,000 Stk

**1.2.2.3 O2T/So Multisensor Melder IQ8Quad mit integr. Warnton**
O2T/So Multisensor Melder IQ8Quad mit integr. Warnton
Multisensormelder mit integriertem, busversorgetem Warntongeber.
Der Melder verfügt über zwei integrierte optische Rauchsensoren mit unterschiedlichen Streulichtwinkeln sowie
zusätzlicher Thermosensor-Auswertung
zur Erkennung von Schwelbränden bis hin
zu offenen Bränden mit gleichmäßigem Ansprechverhalten.
Vergleich der Rauchsensorsignale zur
Rauchklassifizierung und Reduzierung
von Täuschungsalarmen, wie z.B.
durch Wasserdampf oder Staub.
Durch die hervorragenden Detektionseigenschaften ist der Melder außerdem in
der Lage, die in der Norm beschriebenen
Testfeuer TF1 und TF6 zu erkennen.
Der Melder ist auch für höhere Anwendungstemperatur bis +65 °C geeignet.
Der Melder verfügt über eine automatische Verschmutzungserkennung. Der
Status der Verschmutzung kann über die
Programmier- und Service Software
ausgelesen und angezeigt werden.
Bis zu 20 anwählbare unterschiedliche
Tonmuster, inkl. DIN-Ton.
Einstellbare Lautstärkenregelung
in 8 Stufen möglich.
Zum Betrieb mit Einzeladressierung
in Ringbussystemen.
Der Leitungstrenner ist im Melder
integriert.

Leistungsmerkmale
-Flache Bauweise
-Mikroprozessorgesteuerte
Signalverarbeitung
-Vollständige Selbstüberwachung
-Verschmutzungserkennung und
Ruhewertnachführung gemäß geltender
Normen und Richtlinien
-Falschalarmunterdrückung bei Betauung
durch spezielle Oberfläche
-Trenner integriert im Melder, nach
pr EN 54-17
-Zentrierte 360° Alarmanzeige
-Separate Betriebsanzeige
-Detektion nach dem Vorwärts- und
Rückwärtsstreuprinzip
-Vergleich von Brandkenngrößenmustern
nach DIN VDE 0833-2
-360° thermische Überwachung mit einem
Sensor
-Busversorgter Warntongeber im Melder
-Frei anwählbare unterschiedliche
Tonmuster inklusive DIN Ton gemäß
DIN 33404 Teil 3
-Mehrere Teilsignale zu einem Signal
verknüpfbar
-Wiederholungsraten von Signalen und
Teilsignalen programmierbar
-Automatische Synchronisation
von mehreren Warntongebern
-Alarm- und Betriebsdatenspeicherung,
integrierter Betriebsstundenzähler
-Möglichkeit der zeit- und ereignisgesteuerten Sensorabschaltung
-Zugelassen nach DIN EN 54-7/-5 B /-17,
CEA 4021
-Zugelassen nach DIN EN 54-3
-Powered Loop Fähig
-Kurzschluss-/unterbrechungstolerant

Technische Daten:
Betriebsspannung 8 ... 42 V DC
Ruhestrom @ 19 V DC ca. 80 µA
Ruhestrom @ BMZAkku ca. 450 µA @ 42 V
Schallpegel max. 92 dB (A) +/- 2 dB (A)
bei 1 m DIN-Ton
Überwachungsfläche max. 110 m²
Überwachungshöhe max. 12 m
Luftgeschwindigkeit 0 ... 25.4 m/s
Anwendungstemperatur -20 °C ... 65 °C
Lagertemperatur -25 °C ... 75 °C
Schutzart IP43 (mit Sockel + Option)
Material ABS
Rel. Luftfeuchte max. 95 %
(nicht kondensierend)
Farbe weiß, ähnlich RAL 9010
Gewicht ca. 145 g
Melderspezifikation EN 54-7/-5 B/-17,
CEA 4021
Spezifikation EN 54-3
akustischer Signalgeber
Abmessungen Ø: 117 mm H: 59 mm
Ø: 117 mm H: 67 mm (inkl. Sockel)

Fabrikat: ESSER
Artikel: 802384
VdS-Nr.: G205111

Alternativ:________________________________

Liefern und montieren:
Menge: 88,000 Stk

**1.2.2.4 Meldersockel Standard für Serie IQ8Quad**
Standardmeldersockel für automatische
Brandmelder. Bei Entnahme des Melders
wird der Ringbus autom. geschlossen.
Im Sockel ist eine Melderentnahmesicherung enthalten, die bei Bedarf
genutzt werden kann.

Technische Daten:
Anwendungstemperatur -20 °C ... 72 °C
Lagertemperatur -25 °C ... 75 °C
Anschlussklemmen Ø 0,6 mm ... 2 mm²
Material ABS
Rel. Luftfeuchte max 95 %
(ohne Betauung)
Farbe weiß, ähnlich RAL 9010
Gewicht ca. 60 g
Abmessungen Ø: 117 mm H: 24 mm
(inkl. Melder 62 mm)

Fabrikat: ESSER
Artikel: 805590

Alternativ:________________________________

Liefern und montieren:
Menge: 88,000 Stk

**1.2.2.5 Beschriftungsfeld für Meldersockel**
Das Beschriftungsfeld kann vor oder
nach der Installation der Melder in
der seitlichen Öffnung des Meldersockels IQ8Quad befestigt werden.
Zur Kennzeichnung der Melderadresse
und Meldergruppe des Brandmelders im
Objekt bei einer Deckenhöhe bis zu
3 Meter.

Fabrikat: ESSER
Artikel: 805576

Alternativ:________________________________

Liefern und montieren:
Menge: 88,000 Stk

**1.2.2.6 IQ8 Handmelder Elektronikmodul m. Trenner u. ext. D-Linie, ESSER**
Elektronikmodul zum Einbau in ein
Handmeldergehäuse zur manuellen Auslösung eines Brandalarmes bzw. einer Ge-
fahrenmeldung.
Geeignet zur Anwendung in trockenen
Räumen. Ausgestattet mit einem Mikroprozessor verfügt es bereits in
der Grundausführung über eine Alarmspeicherung, Alarmanzeige, und die
Anschlussmöglichkeit weiterer
externer Standard-Handmelder.
Zum Betrieb mit Einzeladressierung
in Ringbussystemen.
Der Leitungstrenner ist im Melder
integriert.
Ohne Busanbindung arbeitet das Modul
wie ein Standard-Handmelder.

Leistungsmerkmale
- Flache Bauform
- Zulassung nach EN54 Teil 11 als
Handfeuermelder
- Steckbare Anschlussklemmen
- 2 Kabeleinführungen jeweils oben,
unten und rückseitig
- Testfunktion durch Handmelderschlüssel

Technische Daten:
Betriebsspannung 8 ... 42 V DC
Ruhestrom @ 19 V DC ca. 45 µA
Alarmstrom ohne Kommunikation ca. 18 mA
Alarmanzeige LED, rot
Betriebsanzeige LED, grün
Melderanzahl/Gruppe 10 Melder/Gruppe
127 Melder/Ring
(gemäß VdS)
Anwendungstemperatur -20 °C ... 70 °C
Lagertemperatur -30 °C ... 75 °C
Anschlussklemmen max. 2,5 mm²
(AWG 26-14)
Schutzart IP 44 (im Gehäuse),
IP 55 (mit Zubehör)
Gehäuse PC ASA-Kunststoff
Rel. Luftfeuchte max. 95 %
(nicht kondensierend)
Gewicht ca. 236 g (mit Gehäuse)
Melderspezifikation EN 54-11, Typ B
Abmessungen B: 133 mm H: 133 mm
T: 36 mm

Fabrikat: ESSER
Artikel: 804905
VdS-Nr.: G205002

Alternativ:________________________________

Liefern und montieren:
Menge: 31,000 Stk

**1.2.2.7 Handmeldergehäuse mit Glas rot, ähnlich RAL 3020**
Handmeldergehäuse mit Glas rot, ähnlich RAL 3020

Gehäuse für Handmelder mit Piktogramm nach EN54
Teil 11. Im Lieferumfang enthalten sind Glasscheibe
Und Kunststoffschlüssel sowie Beschriftungsfoliensatz.

TECHNISCHE DATEN:
- Schutzart: IP 44 (mit Elektronikmodul)
- Gehäuse: PC ASA-Kunststoff
- Montage: aP
- Farbe: rot, ähnlich RAL 3020
- Gewicht: ca. 83 g (ohne Elektronikmodul)
- Abmessungen (BxHxT): 133 x 133 x 36 mm

Liefern und betriebsfertig montieren.

Fabrikat: HONEYWELL oder gleichwertig
Typ:  704900
Artikel: 704900

Alternativ:________________________________

Liefern und montieren:
Menge: 31,000 Stk

**1.2.2.8 esserbus Alarmierungskoppler Typ 4MG2R Ab Firmware Version V 03.01.R000 abwärtskompatibel zu Brandmelderzentralen System 8000**
Ein-/ Ausgangsbaustein zur Anbindung von
Standard Brandmeldern und konventioneller Alarmierung.
Intelligente Baugruppe auf der Analogringleitung zum Anschluss von nicht
adressierfähigen Meldern.
Mit 4 Meldergruppeneingängen
- max. 30 Standardmelder ohne ESK
- max. 10 Standardmelder mit ESK
- max. 10 Nichtautomatische oder
technische Alarme pro Gruppe.
Zwei Relais in verschiedenen Betriebsarten programmierbar.
Zwei Gruppen-Abhängigkeit programmierbar
Montage auf Hutschienenadapter oder im
Wandgehäuse möglich.

Leistungsmerkmale
- Konventionelle Anbindung von
Standard - Meldern / Signalgebern
- Leitungsüberwachung gem. EN 54-13
- Bis zu 1.000 m Leitungslänge
- Integrierter Linienisolator
- Programmierbare Relaisausgänge
- Reset Relais Funktion programmierbar

Technische Daten:
Betriebsspannung 10 ... 28 V DC
Stromaufnahme max. 120 mA @12 V DC
Ruhestrom @ 12 V DC ca. 12 mA
Kontaktbelastung Relais 30 V DC/1 A
Umgebungstemperatur -10 °C ... 50 °C
Lagertemperatur -25 °C ... 75 °C
Schutzart IP 40 (im Gehäuse)
Rel. Luftfeuchte max. 95 %
(nicht kondensierend)
Gewicht ca. 28 g
Spezifikation EN 54-17:2005
Abmessungen B: 82 mm H: 72 mm
T: 20 mm

Fabrikat: ESSER
Artikel: 808623
VdS-Nr.: G210020

Alternativ:________________________________

Liefern und montieren:
Menge: 3,000 Stk

**1.2.2.9 Akustische Alarmgeber**
Adressierbarer,vollständig busversorgter und kurzschluss-/unterbrechungstoleranter akustischer
Signalgeber gemäß EN 54-3 mit integrierten Signaltönen zur akustischen Alamierung.

Mit bis zu 20 verschiedenen programmierbaren Signaltönen inkllusive DIN-Ton gemäß DIN 33404-3.

Die Lautstärke kann in 8 Stufen geregelt werden. Der Lastfaktor kann in 2 Stufen eingestellt werden.
Signalgeber mit flachem Sockel, geeignet für Wand- und Deckenmontage.

Optional kann der IP Sockel 806201 mit seitlicher Kabeleinführung und höherem Spritzwasserschutz eingesetzt werden.

Fabrikat: Esser
Typ: IQ8 Alarm/So akustischer Signalgeber, weiß
Menge: 43,000 Stk

**1.2.2.10 Betriebsbuch für BMA - Log book for FAS D/GB - 01/2011**
Fabrikat: ESSER
Artikel: 798655

Alternativ:________________________________

Liefern und montieren:
Menge: 1,000 Stk

**1.2.2.11 Abnahme/Übergabe/Einweisung - Betreiber**
Abnahme, Übergabe und Einweisung der
Brandmeldeanlage mit dem Betreiber.

Erstellung und Klärung aller benötigten Dokumente und die Zurverfügungstellung eines sach-
und ortskundigen Technikers für die Zeit der
Abnahme, Übergabe und Einweisung.
Übergabe aller erforderlichen
Dokumentationen nach VDE0833 und DIN14675.
Unterweisung Betreiberpflichten.
Menge: 1,000 Psch

**1.2.2.12 Feuerwehrabnahme**
Abnahme der Brandmeldeanlage mit der Feuerwehr.

Bereitstellung aller erforderlichen Dokumente
und die Zurverfügungstellung eines sach-
und ortskundigen Technikers für die Zeit der
Abnahme. Übergabe der erforderlichen technischen Dokumentation.
Menge: 1,000 Psch

**1.2.2.13 Abnahme durch Brandschutzsachverständigen**
Abnahme der Brandmeldeanlage mit dem Sachverständigen nach TPRüfVO.

Erstellung und Klärung aller benötigten Dokumente und die Zuverfügungsstellung eines sach-
und ortskundigen Technikers. Übergabe der erforderlichen Dokumentation.
Menge: 1,000 Psch

**1.2.2.14 Dokumentation nach VDE 0833 und DIN 14675**
Dokumentation geordnet inkl. Register (DIN A4)
Installationsplan mit:
Eingezeichneten Grenzen des Sicherungsbereiches,
Alarmierungsbereiche, Nutzungsart der Melderbereiche, Bezeichnung der zugeordneten Meldergruppen.
Liste der Anlagenteile Blockdiagramm welches eine
Zuordnung für Benennung und Nummerierung der
Melderbereiche, Meldergruppen und Melder enthält.
Anlagenbeschreibung bestehend aus:
Meldergruppenverzeichnis
Liste der Anlagenteile Hinweise für besondere Melder
Verknüpfung zwischen den Alarmzuständen der
Meldergruppen (Alarmierungsmatrix)
Menge: 1,000 Psch

**1.2.2.15 Programmierung und Inbetriebnahme**
Programmierung und Inbetriebnahme

Überprüfung des gesamten
Brandmeldesystems auf Betriebs- und
Funktionssicherheit.
In Betrieb nehmen der Brandmeldeanlage
mit den für den Einsatzort notwendigen
Systemparametern. Das sind insbesondere
Meldergruppen, Meldertypen, Melderanzahl
und kundenspezifische, sowie
Verknüpfungen mit und ohne
Steuerfunktionen.
Erstellung Inbetriebnahmeprotokoll
mit entsprechendem
Funktionsprobenachweis aller
Meldergruppen und Steuerfunktionen.
Erstellen der notwendigen Einträge in
das Betriebsbuch und Aushändigung
an den Betreiber.
Menge: 1,000 Psch

**1.2.2.16 Wartung/Instandhaltung**
Wartungsvertrag für vorgenannte Brand- meldeanlage:
Es sind pro Jahr zu kalkulieren: - 4 x jährliche
Inspektion - 1 x jährliche Instandhaltung  inkl.
Fahrtkosten, Dokumentation und aller anfallenden
Nebenkosten. Umfang der Arbeiten gemäß
Instandhaltungs- Mustervertrag. Zuständige
Kundendienststelle ist in '.....................................'

 mit / ohne
Ersatzteillager  Nach Störungsmeldung durch den
Betreiber sichert die Instandhaltungsfirma eine Aufnahme der Arbeiten für die Störungsbeseitigung vor
Ort innerhalb  . Stunden zu.  Kostenangabe pro
Jahr.  Laufzeit:  .. Jahre
Grundvoraussetzung für den Wartungsvertrag ist, dass
sich der Betreiber nach Ablauf der Laufzeit bei Bedarf
an einen anderen Facherrichter nach DIN14675 wenden
kann und nicht an einen Hersteller gebunden ist,
welcher die Wartung nur selbst durchführen kann. Die
notwendige Zentralenprogrammiersoftware und alle
Komponenten des Systems, müssen am freien Markt für
jeden Facherrichter nach DIN14675, welcher im Besitz
einer Liefer- und Schulungszusage für das angebotene
Fabrikat ist,erhältlich sein!
Menge: 4,000 stk

**1.2.2.17 Anbindung an Leittechnik**
Erweiterung des Winguard System Fabrikat Advancis
zusätlich benötigtes Material:
- 2x Datenpunkt Pakete, 100 DP zur Erweiterung der WINGUARD Lizenz Version 4.2 Professional
- Import der Esser Kudendaten (.etb File) in das WINGUARD System.
- Einbindung der Etagen Grundrisseim AutoCad DWG Format, in das WINGUARD System.
- Anpassung der Systemsteuerung im Wingguard System.
- Programmierung von ALRAM "Makros" für den automatisierten E-Mail versandt von Alarmmeldungen.
Menge: 1,000 psch

**1.2.2.18 Feuerwehr-Laufkarte A4/A3**
Anpassung der Feuerwehr-Laufkarten BMZ Rathaus.
Eintragung der neuen Meldergruppen Parkhaus.

Feuerwehr-Laufkarte in Ausführung nach
DIN 14675 und/oder Vorgaben der
örtlichen Feuerwehr. (gemäß TAB)

Typenbeschreibung:
- Papierformat nach Vorgabe
- Für jede Meldergruppe
- Eingeschweißt in reißfeste PVC-Hülle,
laminiert
- Vorderseite mit Nummer der Meldergruppe, Gebäudeübersicht mit
Bezeichnung der Gebäudeteile,
Geschosskennzeichnung, Raumkennzeichnungen sowie Feuerwehrzugang
und Einsatzwege
- Rückseite mit Meldergruppe mit den
zugehörigen Meldern, Gebäudeübersicht
der betreffenden Meldergruppe,
Geschoss- und Raumbezeichnung,
Einsatzweg (grün) und Bedienungsstellen für stationäre Löschanlagen
- Reiter als Ordnungssystem nach
Vorgabe
- Zeichnungssymbole und Ausführung
nach Vorgabe
Menge: 88,000 Stk

##### Titel 1.2.3 Videoüberwachungsanlage

**1.2.3.1 Innenkamera als Domekamera**
Hochauflösende gegen Vandalismus geschützte 1/1,7"-CMOS 8-Megapixel - 4k UHD Tag/Nacht-IP-Fixdome-Kamera für den Außenbereich mit Dual-Streaming in H.264 und MJPEG.
Ergänzend bietet die Kamera automatische Funktionen für Weißabgleich, Belichtung, Gegenlichtkompensation,Verstärkungsregelung (AGC), DNR, WDR.
Zusätzlich sind integriert: Texteinblendung, Bewegungserkennung: 4 Sets mit je 10 Motion Detection Feldern und Privacy Masking (5 Zonen) und ein motorisch steuerbares Objektiv.
Zoom und Fokus sind fernsteuerbar, der Fokus kann mit einem Klick optimiert werden.
Technische Daten: Bildformat: 16:9
Videoausgang (Stream-abhängig): FBAS 1 Vss, 75 Ohm (BNC)
Abtastsystem: Progressive Abtastung
Megapixel: 8 MP (4K)
Min. Empfindlichk.:0,05 Lux(Farbe), 0,005 Lux(S/W)
Tag-/Nacht-Funktion: Beweglicher IR-Cut-FilterWide Dynamic Range: An / Aus (Standard); < 90 dBSchnittstelle: Browser-Schnittstelle
Kompression: H.264, MJPEG (Multiple Kompressionsraten), Standard H.264, ONVIF kompatibel.
Bildwiederholfrequenz (volle Auflösung):
Single Stream: H.264 3840 x2160@25/30 fps; MJPEG 1080p/60 fps
Dual Stream: H.264 3840 x 2160@20 fps plusH.264/MJPEG Full HD@20 fpsAuflösungen (nur noch 16:9-Format; DSS-konform)H.264: 640x360 - 4K; MJPEG: 640x360 - 1080pVideo Streaming: Single, Dual, Triple + QuadStream, konfigurierbarAnalog Videoausgang (koax): Stream-abhängig
Audio: 1x Line In, 1x Line Out/G.711, G.726, AAC, LPCMBewegungserkennung: Ja (An/Aus/Zeitschema)

Alarm-Ein/Ausgänge: 1x In (potenzialfrei), 1x Out(Photo relay 300 VDC/VAC, 70 mA)P-IRIS
Objektiv: f = 3,5 mm bis 8 mm, F1.45
Blickwinkel (H x V):Weitwinkel: 116°x84°; Tele: 52°x30,7°

Betriebstemperatur: -50 °C bis +50 °C (bei 10 bis 90 % Feuchtigkeit, nicht kondensierend)
Spannungsversorgung: PoE (IEEE 802.3af Klasse 3) / 12-48 VDC / 24 VAC12 VDC-15 W / 24 VAC-13 W / PoE-12
Wanschlüsse: RJ-45 für 10/100/1000 - Base/T Ethernet; 9-PinEinbaubuchse für Alarm Ein-/Ausgang und Audio In/Out; 2-Pin Einbaubuchse für externe Spannungsversorgung, 2-Pin-Einbaubuchse für Analogsignalausgang, SD-Card-Slot
Abmessungen in mm (D x H): 134 x 117
Gewicht: Ca. 725 g
Zertifizierungen: FCC, CE, RoHS, LVDSchutzklasse / Vandalismus geschützt: IP 66 / IK10Lizenzierung: Geräte-spezifisch (Gsc oder G-Core);

Komplett liefern und montieren
Angebotenes Fabrikat: '......................................'

Typ: '..........................................'
Menge: 45,000 Stk

**1.2.3.2 Zentrale/Alarmmanagement/Kreuzschiene**
Hardware Plattform für Software Lösungen.
Stetige Stabilitäts- und Performance Tests gewährleisten die störungsfreie Lauf- und Funktionsfähigkeit der Sicherheitssysteme in Verbindung mit dem neusten Stand der Software. 3HE Gehäuse inklusive Betriebssystem Windows 11 auf SSD. Das Basisgerät muss um folgende Komponenten erweitert werden: CPU, PSU Optional sind bis zu 4 HDDs und PCIe Komponenten konfigurierbar.
Bitte beachten Sie: Die Parametrierung des Systems bestimmt die benötigten Hardware Ressourcen. Technische Daten:
Videoausgänge: DVI-D, 2 x Display Port
Audioausgänge: 1 x Stereo (Line out,
Klinkenstecker 3,5 mm)
Steuereingänge: 16 potentialfreie Eingangskontakte intern, sabotageüberwacht (abschaltbar)
Relaisausgänge: 8 Relaisausgänge intern, 24 V DC, 1 A
Seriell: 1 x serielle Schnittstelle (RS-232), erweiterbar durch zusätzliche Steckkarte auf 4 x RS-232 (z.B. zur Kamerafernsteuerung)
USB: 4 x USB 3.0, 2 x USB 2.0 (rückseitig) / 2 x USB 2.0 (frontseitig)
Ethernet: 1 x Ethernet 10/100/1000 Base-TX-Schnittstelle, erweiterbar durch zusätzliche SteckkartePC-Tastatur, Maus: USB-Anschlüsse auf der Rückseite des Gerätes / Alternativ PS/2
Intern: 1 x 128 GB SSD für das Betriebssystem und die SQL-Datenbank; Optional: 4 x 3,5"" HDD für die Bilddatenbank in Standardhalterung
Betriebssystem: Windows 11 IoT Enterprise Embedded (64bit)Prozessor: INTEL Core i3, i5, oder i7 inside
Arbeitsspeicher: 2 x 4 GB DDR4 RAM (erweiterbar)
Spannungsversorgung: Netzteil: 110 - 240 V AC / 60 - 50 Hz ± 10 %, 300 W; Optional: Redundantes Netzteil: 110 -240 V AC / 60 - 50 Hz ± 10 %, 2 x 420 W (Hot-Swap)
Leistungsaufnahme: Ca. 210 W bei voller Bestückung (1x SSD, 4x HDD) / Ca. 140 W (1x SSD, 1x HDD)
Netzeingang: Kaltgerätestecker nach Norm IEC 320 C13
Umgebungstemperatur: max. 4HDD 0 °C bis + 35 °C / max. 2HDD 0 °C bis + 40 °C
Abmessungen in mm: als 19"-Einbaugerät: 3 HE (134 mm) x 415 mm (Tiefe); als Tischgerät: 443 x 140 x 436 (B x H xT) inkl. Standfüße und Frontblende
Gewicht: Ca. 11,6 kg netto (1x SSD, 1x HDD)

liefern und betriebsfertig einbauen, bzw.betriebsfertig montieren und anschließen

Angebotenes Fabrikat: '......................................'

Typ: '..........................................'
Menge: 1,000 Stk

**1.2.3.3 Datenkabel Duplex Kat.7A S/FTP AWG22, 1500 MHz CPR Brandschutzklasse Dca**
Duplex-Daten-Installationskabel zur Übertragung analoger
und digitaler Signale im Primär-, Sekundär- und Tertiärbereich
in der universellen strukturierten Gebäudeverkabelung für
Anwendungen bis Klasse FA.
Cu-Draht isoliert mit Foam-Skin-Polyethylen, Verseilung 4 Paare
(PIMF) zur Seele, 2 Adern zum Paar, Paarschirmung
Kunststoffverbundfolie aluminiumbeschichtet, Cu-Gesamtgeflechtschirm
verzinnt um alle Paare. Schutzmantel halogenfreies und flammwidriges FRNC.

Normen/Standards: EN 50288-4-1; EN 50173; EN 50174-2;
ISO/IEC 11801 2. Ausgabe, IEC 61156-5; EN 60332-1-2;
EN 60332-3-24; EN 61034; EN 50267; IEC 60754-2;
IEC 61034

Anwendungen:
IEEE 802.3: Ethernet 10BaseT, Fast Ethernet 100BaseT,
Gigabit Ethernet 1000BaseT; 10GBaseT
IEEE 802.5: ISDN; FDDI; ATM; Cable sharing
IEEE 802.3at: PoE, PoE+ geeignet

Mantelfarbe: orange RAL 2003
Aderdurchmesser: 1,47 mm
Außendurchmesser: 7,9mm x 16mm
Temperaturbereich in Betrieb: -20 bis +60 Grad C
Temperaturbereich bei Verlegung: 0 bis 50 Grad C
Zul. Biegeradius bei Inst.: 8x Außendurchmesser
Zul. Biegeradius nach Inst.: 4x Außendurchmesser
Max. Zugkraft: 240N
Chemische Eigenschaften: RoHS 2011/65/EU; IEC 60811-2-1
(IRM 902, 4h bei 70 Grad C)

Brandverhalten:
CPR Brandschutzklasse Dca s2 d2 a1 nach EN 50399
Brandlast: 0,36 kWh/m
Frammwidrigkeit: nach EN 60332-3-24 Kabelbündeltest

Schirmeigenschaften:
Kopplungsdämpfung: größer 80 db, Typ 1B
Kopplungswiderstand: kleiner 10 mOhm/m bei 10 MHz:
Trennklasse D

Elektrische Übertragungseigenschaften nim. 1000 MHz:
Dämpfung 100m: 54,9 dB
NEXT: 80 dB
PS-NEXT: 77 dB
ACR 100m: 42 dB
PS-ACR 100m: 25 dB
ELFEXT 100m: 52 dB
Return-Loss: 22 dB
Nvp-Wert: 0,79; Ausbreitungsgeschwindigkeit 0,79c
Signallaufzeit: max. 425 ns/100m
Laufzeitunterschied: kleiner 8 ns/100m

Fabrikat: EasyLan - Zonnenberg
Typ: Datenkabel DX EasyLan Gold Kat.7A AWG22/1500 MHz
Artikel-Nr. CESG1212K-DX

Komplett liefern und verlegen

oder gleichwertig

Angebotenes Fabrikat: '......................................'

Typ: '..........................................'
Menge: 3825,000 m

**1.2.3.4 RJ45 Keystone-Modul**
RJ45 Keystone-Modul AWG 24-22, Kat.6A ISO/IEC geschirmt, Montage werkzeuglos, GHMT PVP Zertifikat

Zur Übertragung von analogen und digitalen Sprach-, Bild- und Datensignalen bis 500MHz und 10 GBit/s.
Ausführung und Leistungsmerkmale entsprechend der aktuell gültigen Normen für Kat.6A(tiefgestellt), Zinkdruckgussgehäuse mit Nickel-Oberfläche, zum direkten Einbau in Modulträger mit normgerechten Keystone-Ausbruchmaßen. Durch die schmale Bauform Slim Line kann das Modul in DIN-50x50-Einbaudosen und designfähigen UAE-Einbaudosen mit allen gängigen deutschen Schalterprogrammen kombiniert werden Konfektion werkzeuglos ohne Spezialwerkzeug,
wiederbeschaltbar bei gleichem Aderquerschnitt.
Schirmkontaktierung 360°, rastbare Zugenlastung ohne Kabelbinder über eine Rastfeder, ebenfalls ais Zinkdruckguss und mit dem Gehäuse untrennbar verbunden. Umweltfreundliche Verpackung in 100% recyclebarer Pappschachtel zu 24 Stück oder Einzelverpackung.

Regelmäßige Qualitätsüberwachung, PVP-Zertifizierung durch akkreditiertes Prüflabor GHMT.
Staubschutzklappe transparent-weiß, austauschbar gegen farbige Staubschutzklappe rot, grün, gelb, blau.

Einbaumaß: Keystone genormt, zu Einbau in:
Einbaudosen 1fach, 2fach, 3fach
Bodentank 8fach (GB2) oder 12fach (GB3)
Panel 24fach 1HE oder Panel 24fach 0,5 HE

Beschaltung: 4-paarig AWG 24-22 nach T568A oder T568B
Kabeldurchmesser: stufenlos von 5 - 9,5mm
Kabelzuführung gerade 180 Grad
Normen: Kat. 6A (tiefgestellt) IEC 60603-51 und ISO/IEC 11801:2002 + A1:2008
Channel- und Permanent-Link Klasse EA nach ISO/IEC
11801:2002 + A1:2008, EN 50173-1,
PoE plus Remonte Powering nach IEEE802.3 af/at IEC 60512-99-001
Übertragung von 10 Gigabit Ethernet nach IEEE 802. an
Qualitätsnachweis: GHMT PVP-Zertifikat

Fabrikat: EasyLan- Zonnenberg
Typ: fixLink RJ45 Keystone Kat.6A AWG24-22
Artkel-Nr.: CKFAK001

Komplett liefern und montieren

oder gleichwertig

Angebotenes Fabrikat: '......................................'

Typ: '..........................................'
Menge: 180,000 Stk

**1.2.3.5 Messung Datenanschluss Klasse Ea ISO/IEC**
Messung Datenanschluss Klasse Ea ISO/IEC für Steckverbinder der Klasse KAT 6a.
Die Messung ist als Permanent-Link-Messung der Klasse
Ea ISO/IEC 11801 Amd 1/2 durchzuführen.
Hierfür sind Messgeräte der Qualitätsstufe Level IV IEC 61935-1 oder besser zu verwenden.
Der tatsächliche NVP-Wert des zu messenden Kabels ist für die Messung zu ermitteln und zu verwenden.
Die Grenzwerte der Klasse Ea Permanent Link (2 Connector) gemäß EN 50173-1 sind einzuhalten.
Zusätzlich sind stichprobenartig für mind. 10% der Anschlüsse Messungen des Channels nach Vorgabe vorzunehmen. Die Messungen sind gem. Vorbedingungen zu Dokumentieren, die Kosten sind in die Einheitspreise Einzurechnen.
Menge: 90,000 Stk

### Bauteil 2 Dachflächen

#### 2.1 KG 440 Starkstrom

##### Titel 2.1.1 Unterverteiler

*Hinweis: Technische Vorbemerkungen*
Technische Vorbemerkungen

Für die im Titel Stromkreisverteilungen aus diesem LV
aufgeführten Unterverteiler.

Unterverteilung Dachflächen A+B:
Unterverteilung für die elektr. Versorgung der Dachflächen A und B.
Die Unterverteilung wird im Technikraum Ebene U2 montiert.
Der Leitungsverzug erfolgt über die neu erstellten Leitungswege innerhalb der Tiefgarage bis unter die Dachflächen.
Die Leitungen werden aus der Tiefgarage jeweils mittels einer Kernbohrung über einen Schwanenhals auf die Dachfläche A und die Dachfläche B geführt.
Der Leitunsgverzug auf den Dachflächen A und erfolgt jeweils im Zwischenraum der noch zur erstellenden Bodenbeläge.

Unterverteilung Dachflächen C:
Unterverteilung für die elektr. Versorgung der Dachflächen C.
Die Unterverteilung wird im Technikraum der Poststelle (unterhalb der Dachfläche C4) neben die
UV-allg. AV / SV montiert
Die Einspeisung der UV Dachfläche C erfolgt aus der nebenliegenden UV allg.
Der Leitungsverzug erfolgt über neu zu erstellende Kabeltrassen im Bereich der Nebenräume Poststelle bis unterhalb der Dachfläche C4.
Die Leitungen werden dann durch eine Kernbohrung über einen Schwanenhals auf die Dachfläche C geführt.

Der Leitunsgverzug auf den Dachflächen C erfolgt jeweils im Zwischenraum der noch zur erstellenden Bodenbeläge.

**2.1.1.1 Unterverteilung Dachflächen A+B**
Installationskleinverteiler aus Kunststoff, nach DIN
VDE 0603 Teil 1, nach DIN 43871. Zum Einbau von
Geräten bis 63 A nach Maßnorm DIN 43 880 mit 70 mm
oder 85 mm Einbautiefe, Bemessungsspannung AC 400 V/50Hz.
Bestehend aus Kunststoffunterteil mit Hutprofilschiene
aus verzinktem Stahlblech, Vorprägung für metrische
Leitungseinführungstüllen (oben, unten); seitliche
Vorprägungen für Verbindungstüllen zur Verbindung von
zwei oder mehreren Verteilern nebeneinander.
Eingebaute PE/N-Klemmen, Blechtür frontbündig,
rechts oder links anschlagbar, abschließbar,

bestückt mit
1 Leistungsschalter 4pol. 63A
4 Neozed D02/A63
5 RCD-Schutzschalter 63/0,03A 4pol.
12 Leitungsschutzschalter 10A, 1pol., mit Hilfskontakt
12 Leitungsschutzschalter B 16A, 1pol.
6 Leitungsschutzschalter B 16A, 3pol.
1 Überspannungsschutz "Mittelschutz" 4pol.

neue Verteilung montieren anschließen

inkl. allen Befestigungszubehör und
Abdeckstreifen

Fabrikat: Hensel, Rittal, ABB, Hager oder gleichwertig

angebotenes Fabrikat: '..........'

Type: '..........'
Menge: 1,000 Stk

**2.1.1.2 Unterverteilung Dachflächen C**
Unterverteilung

Installationskleinverteiler aus Kunststoff, nach DIN
VDE 0603 Teil 1, nach DIN 43871. Zum Einbau von
Geräten bis 63 A nach Maßnorm DIN 43 880 mit 70 mm
oder 85 mm Einbautiefe, Bemessungsspannung AC 400 V/50Hz.
Bestehend aus Kunststoffunterteil mit Hutprofilschiene
aus verzinktem Stahlblech, Vorprägung für metrische
Leitungseinführungstüllen (oben, unten); seitliche
Vorprägungen für Verbindungstüllen zur Verbindung von
zwei oder mehreren Verteilern nebeneinander.
Eingebaute PE/N-Klemmen, Blechtür frontbündig,
rechts oder links anschlagbar, abschließbar,

bestückt mit
1 Leistungsschalter 4pol. 63A
4 Neozed D02/A63
5 RCD-Schutzschalter 63/0,03A 4pol.
12 Leitungsschutzschalter 10A, 1pol., mit Hilfskontakt
12 Leitungsschutzschalter B 16A, 1pol.
6 Leitungsschutzschalter B 16A, 3pol.
1 Überspannungsschutz "Mittelschutz" 4pol.

neue Verteilung montieren anschließen

inkl. allen Befestigungszubehör und
Abdeckstreifen

Fabrikat: Hensel, Rittal, ABB, Hager oder gleichwertig

angebotenes Fabrikat: '..........'

Type: '..........'
Menge: 1,000 Stk

##### Titel 2.1.2 Kabel und Leitungen

**2.1.2.1 NYY-J 5 x 16 qmm**
Mantelleitung NYY-J 5 x 16 qmm
liefern und verlegen

ca. 50% auf Kabelrinne, Kabel-Pritschen bzw. in
Installation-Kanälen ca. 30%
in Leerrohr, auf Abstand einschl.
Bügelschellen mit Gegenwannen aus Kunststoff, ca. 20%
unter Putz bzw. in Trennwände einschl. fräsen in
Mauerwerk, liefern und betriebsfertig verlegen.

Dies gilt für alle folgenden Leitungen
Menge: 185,000 m

**2.1.2.2 NYY-J 5 x 10 qmm**
Mantelleitung NYY-J 5 x 10 qmm
liefern und verlegen
Menge: 90,000 m

**2.1.2.3 NYY-J 5 x 6 qmm**
Mantelleitung NYY-J 5 x 6 qmm
liefern und verlegen
Menge: 95,000 m

**2.1.2.4 NYY-J 5 x 4 qmm**
Mantelleitung NYY-J 5 x 4 qmm
liefern und verlegen
Menge: 25,000 m

**2.1.2.5 NYY-J 3 x 1,5 qmm**
Mantelleitung NYY-J 3 x 1,5 qmm
liefern und verlegen
Menge: 1850,000 m

**2.1.2.6 NYY-J 3 x 2,5 qmm**
Mantelleitung NYY-J 3 x 2,5 qmm
liefern und verlegen
Menge: 4500,000 m

**2.1.2.7 NYY-J 5 x 1,5 qmm**
Mantelleitung NYY-J 5 x 1,5 qmm
liefern und verlegen
Menge: 1100,000 m

**2.1.2.8 NYY-J 5 x 2,5 qmm**
Mantelleitung NYY-J 5 x 2,5 qmm
liefern und verlegen
Menge: 245,000 m

**2.1.2.9 NHNXH E30 3 x 2,5 qmm**
Sicherheitskabel NHNXH E30 3 x 2,5 qmm einschl. E-30
Befestigungssystem
Menge: 2600,000 m

**2.1.2.10 NHNXH E30 5 x 6 qmm**
Sicherheitskabel NHNXH E30 5 x 6 qmm einschl. E-30
Befestigungssystem
Menge: 75,000 m

##### Titel 2.1.3 Verlegesysteme

**2.1.3.1 Kabelsammelhalter 30 Ltg. (Metall)**
Kabelsammelhalterung aus Metall für 30 Leitungen,
für den Verzug der Zuleitungen Sicherheitsbeleuchtung.

einschl. systemgebundenem Klein-/Befestigungsmaterial, Lieferung frei Baustelle, und betriebsfertig montieren.

Angebotenes Fabrikat: '......................................'

Typ: '......................................'
Menge: 120,000 Stk

**2.1.3.2 Kabelrinne 300 mm**
Kabelrinne 300 mm aus verz. Stahlblech,
Oberfläche: bandverzinkt, DIN EN 10346, FS
Kantenhöhe 60 mm, mit gelochtem Boden, einschl.
Verbindungsstücken, Klein- und Befestigungsmaterial,
auf bereits montierten Auslegern
bzw. Aufhängebügeln montieren.

komplett liefern, betriebsfertig montieren.

Fabrikat: Obo Bettermann oder gleichwertig

Angebotenes Fabrikat: '......................................'

Typ: '..........................................'
Menge: 80,000 m

**2.1.3.3 Ausleger 310 mm**
Ausleger 310 mm für die Montage der Kabelrinnen
an der Wand bzw. am Hängestiel, einschl.
Klein- und Befestigungsmaterial.

komplett liefern, betriebsfertig montieren.

Fabrikat: Obo Bettermann oder gleichwertig

Angebotenes Fabrikat: '......................................'

Typ: '..........................................'
Menge: 70,000 Stk

**2.1.3.4 Hängestiel 400mm**
Stiel für Ausleger. aus Stahl, feuerverzinkt DIN
50 976, als U-Profil, an waagerechten Decken, mit
angeschweißter Kopfplatte, Stiellänge bis 400 mm,
einschl. Befestigungsmaterial.

komplett liefern, betriebsfertig montieren.

Fabrikat: Obo Bettermann oder gleichwertig

Angebotenes Fabrikat: '......................................'

Typ: '..........................................'
Menge: 70,000 Stk

**2.1.3.5 Trennsteg für Kabelrinnen**
Trennwand für die Kabelrinnen,
Höhe ca. 60 mm,
einschl. Befestigungsmaterial liefern und in
der Kabelrinne montieren.

komplett liefern, betriebsfertig montieren.

Fabrikat: Obo Bettermann oder gleichwertig

Angebotenes Fabrikat: '......................................'

Typ: '..........................................'
Menge: 80,000 m

**2.1.3.6 Stahlpanzerrohr M20**
Stahlpanzerrohr verzinkt einschl. Befestigungsschellen
M20
Menge: 150,000 m

**2.1.3.7 Stahlpanzerrohr M25**
Stahlpanzerrohr verzinkt einschl. Befestigungsschellen
M25
Menge: 75,000 m

**2.1.3.8 flex. K.-Panzerrohr FFKuS 25mm**
flex. K.-Panzerrohr FFKuS 25mm

Flexibles Kunststoff-Panzerrohr FFKuS 25mm, EM-F bzw. FBQ
aus flammwidrigem Kunststoff, gewellt mit glattem
Mantel nach DIN 50086, VDE 0605, liefern, auf
Filigranplatten einschl. Durchbohrungen und auf dem
Rohfußboden bzw. in Wänden verlegen.
Menge: 1180,000 m

**2.1.3.9 flex. K.-Panzerrohr FFKuS 32mm**
flex. K.-Panzerrohr FFKuS 32mm

Flexibles Kunststoff-Panzerrohr FBY nach DIN EN 50086
liefern und unter-Putz im Mauerwerk mit Einstemmen
bzw. Einfräsen verlegen.
Für Fräsarbeiten sind geeignete Diamantschlitzfräser
und leistungsstarke Absauggeräte zu verwenden.
Menge: 450,000 m

**2.1.3.10 flex. K.-Panzerrohr FFKuS 40mm**
flex. K.-Panzerrohr FFKuS 40mm

Flexibles Kunststoff-Panzerrohr FFKuS, EM-F bzw. FBQ
aus flammwidrigem Kunststoff, gewellt mit glattem
Mantel nach DIN 50086, VDE 0605, liefern, auf
Filigranplatten einschl. Durchbohrungen und auf dem
Rohfußboden verlegen.
Menge: 295,000 m

##### Titel 2.1.4 Installationsgeräte

**2.1.4.1 Präsenzmelder 360° a.P.**
Decken-/Wandanbau-Präsenzmelder 360°,
Reichweite ca. Ø 8 m, fernbedienbar

Beschreibung:
Voll- oder Halbautomat. Individuelle Montage durch
kleine Bauform. Einfache Programmierung per
Fernbedienung.
Sensor- und Leistungsteil in einem Gehäuse.
Netzspannung: 230 V/50 Hz

Erfassungsbereich: 360°
Reichweite:  ca. 8 m im Ø, bei einer
  Montagehöhe von 3 m
Einstellmöglichkeiten:
elektronisch über Infrarot-Fernbedienung

Schutzart:  mind. IP 65
Schutzklasse: II
Montageart:  Deckenanbau/Wandanbau

Lieferung frei Baustelle, montiert und betriebsfertig
angeschlossen.

Angebotenes Fabrikat: '......................................'

Typ: '......................................'
Menge: 25,000 Stk

**2.1.4.2 Verbindungsdosen**
Verbindungsdose nach DIN EN 60670 (VDE 0606),
7 Einführungen, 3 Bodeneinführungen, komplett mit
Lochwerkzeug und Verschlussstopfen, mit
außenliegenden Befestigungsstellen.

Komplett liefern und montieren

Fabrikat: Kaiser oder gleichwertig

Angebotenes Fabrikat: '......................................'

Typ: '..........................................'
Menge: 60,000 Stk

##### Titel 2.1.5 Beleuchtungsanlage

**2.1.5.1 Bodenlinien-Leuchte**
InstaLighting OGL2
Bodenlinie OGL2

Leistungsaufnahme: 6,7 W, Lichtstrom: 340 lm, Abstrahlwinkel: Asymmetric 01, Lichtfarbe: 2700 K, Lichtstrom boost-mode : 340 lm
Farbwiedergabe : typ. 92

Gehäusefarbe: Edelstahl, klarer Verguss

Nennspannung: DC 48 V, Schutzart: IP68 (2m), IP69, IP69K, Schutzklasse: III, Ansteuerung: D-Wire, Umgebungstemperatur: -20 ... +50°C, Schlagfestigkeit: IK10, Lebensdauer : L80B10 60.000h @25°C
Abmessungen: 350 x 29 x 65 mm (LxBxH)

Komplett, mit allen benötigten Materialien liefern, montieren und anschließen.
Menge: 98,000 m

**2.1.5.2 LED-Streifenleuchte hochflexibel**
LED Stripe, hochflexibel und vergossen zur dekorativen Ausleuchtung der äußeren Hochbeetwände.

Technische Daten
Leuchtmittel-Art: LED-Modul fest eingebaut
Leuchtmittel Lieferumfang: Inklusive Leuchtmittel
Leistung: 50,00 W
Eingangsspannung: 24V DC
Betriebsart: Spannungskonstant
Ansteuerung: Dimmbar über optionalen Controller
LED Anzahl: 720
LED Typ: SMD
LED Bauform: 3014
Schnittmöglichkeit: 41,66 mm / 6 LED
Anzahl Kanäle: 1
Anschlußmöglichkeit: Offene Kabel
Netzgerät Lieferumfang: Ohne LED-Netzgerät

Lichttechnische Daten
Lichtfarbe: Warmweiss
Farbtemperatur: 3000 K
Farbwiedergabe CRI: >80 Ra
Lichtstrom: 2870 lm
Abstrahlwinkel: 117°

Materialien & Maße
Material: Polyurethan-Schaum
Farbe: Weiß
Optik: Gefrostet
Befestigung: Montageset
Höhe: 15 mm
Breite: 16 mm
Länge: 5000 mm
Gewicht: 1644 g
Schutzart: IP68/max.2m
Schutzklasse: III

Umwelt & Lebensdauer
Lebensdauer: 60000 h
Schaltzyklen: 30000
Lichtstrom nach Ende der Lebensdauer: 0,70
Anlaufzeit: 1,0 s
Zündzeit: 0,5 s
Gewichteter Verbrauch: 11 kWh/1000h
Leistungsfaktor: 0,90
Quecksilberfrei: Ja

Komplett, mit allen benötigten Materialien liefern, in Teillängen montieren und anschließen.

Angebotenes Fabrikat: '......................................'

Typ: '..........................................'
Menge: 200,000 m

**2.1.5.3 Poller-Kopfeinheit**
Poller-Kopfeinheit mit kreiskegelförmigem, opalen PMMA-Reflektor.
In Kombination mit separat zu bestellenden Standrohren in verschiedenen Ausführungen und Höhen zu verwenden.
Befestigung auf dem Standrohr mittels vier Zylinder-Innensechskant-Schrauben.
2 LED Module mit jeweils 4 LED in einem Linsensystem integriert, direkt strahlend.
Optisches System in Multi-Lens-Technologie (MLT) ausgeführt.
Mit rotationssymmetrisch breit strahlender Lichtstärkeverteilung.
Zur flexiblen Anpassung an kundenspezifische Beleuchtungsaufgaben stehen weitere Abstrahlcharakteristiken zur Verfügung. Leuchtenlichtstrom und Lichtfarbe fest eingestellt, mit Lichtstromkonstanthaltung am Ende der Lebensdauer (CLO). Bemessungslichtstrom 800 lm, Bemessungsleistung 6,5 W, maximale Leuchten-Lichtausbeute 123 lm/W. Lichtfarbe warmweiß, ähnlichste Farbtemperatur (CCT) 3000 K, allgemeiner Farbwiedergabeindex (CRI) Ra > 70. Farborttoleranz (initial MacAdam) ≤ 5 SDCM. Mittlere Bemessungslebensdauer LCLO (tq 25 °C) = 100.000 h. Die Lichtquelle ist entsprechend der Ökodesign-Anforderungen (VO (EU) 2019/2020) austauschbar. Seewetter geeignete Beschichtung auf Anfrage. Leuchtendurchmesser 170 mm, Leuchtenhöhe 425 mm. Abschlusszylinder aus hochschlagzähem PMMA, klar. Schutzklasse (EN 61140): II, Schutzart (DIN EN 60529): IP65, Stoßfestigkeitsgrad nach IEC 62262: IK04. Zulässige Umgebungstemperatur (ta): -20 °C bis 25 °C. Windangriffsfläche fw 0,070 m2. Gewicht: 2,5 kg. Mit elektronischem Betriebsgerät, digital dimmbar (DALI). Betriebsgerät gemäß DALI-2-Standard (EN 62386). Das Betriebsgerät ist entsprechend der Ökodesign-Anforderungen (VO (EU) 2019/2020) austauschbar. Stoßspannungsfestigkeit Differential Mode / Common Mode: 6 kV / 10 kV. Das Produkt erfüllt die grundlegenden Anforderungen der anwendbaren EU-Richtlinien und des Produktsicherheitsgesetzes und trägt die CE-Kennzeichnung. Leuchte 10 Jahre, Ersatzteile (LED-Modul, Betriebsgerät, optisches System) 15 Jahre nach Rechnungsdatum unter Vorbehalt vertretbarer Änderungen, die dem Fortschritt dienen, verfügbar.
TRILUX Bestellnummer 8114951

Komplett, mit allen benötigten Materialien liefern, montieren und anschließen

Fabrikat: Trilux

Typ: 8841 RB/800-730 G2 ETDD
Menge: 53,000 Stk

**2.1.5.4 Standrohr für Pollerleuchte**
Standrohr für Pollerleuchte.
Geeignet für max. 1 Leitung, 5-adrig, mit Leitungsquerschnitt 1,5 mm2 bis 6,0 mm2.
Höhe 836.5 mm,
Außendurchmesser 170 mm.
Farbe anthrazit, ähnlich DB703 mit Metalleffekt, hochwetterfest, pulverbeschichtet.
Windangriffsfläche fw: 0.14 m2

Komplett, mit allen benötigten Materialien liefern, montieren und anschließen

Fabrikat: Trilux

Typ: 7320100
Menge: 53,000 Stk

**2.1.5.5 Bodeneinbaustrahler / Pflanzenstrahler**
LED-Bodeneinbaustrahler für Akzentbeleuchtung, begeh- und überrollbar.  Für den Bodeneinbau.
LED-System schwenkbar + / - 10 °.
Mit rotationssymmetrisch mittelbreit strahlender Lichtstärkeverteilung. Ausstrahlungswinkel 30°. Leuchtenlichtstrom und Lichtfarbe fest eingestellt.

LED-System mit 6 LED bestückt. Bemessungslichtstrom 1000 lm,
Bemessungsleistung 13 W, maximale Leuchten-Lichtausbeute 77 lm/W.
Lichtfarbe warmweiß,
ähnlichste Farbtemperatur (CCT) 3000 K,

Strahlergehäuse und Abschlussring aus Aluminium-Druckguss, Farbe tiefschwarz, ähnlich RAL 9005, pulverbeschichtet. (ähnlich RAL 9005). Abschlussscheibe aus 15 mm dickem, gehärtetem Glas, klar. Statisch belastbar bis 1500 kg. Überrollbar bis 2500 kg.
Abschlussring mit Verschlussschrauben und Gewindeeinsätzen aus Edelstahl dauerhaft befestigt.

Bodeneinbautopf aus witterungsbeständigem PVC-Rohr. Mit Leuchtenbefestigungsring aus glasfaserverstärktem PA6. Schutzklasse (EN 61140): II, Schutzart (DIN EN 60529): IP68, Schutzart Lampenraum: IP68. Stoßfestigkeitsgrad nach IEC 62262: IK10.
Zulässige Umgebungstemperatur (ta): -25 °C bis 35 °C. Gewicht: 1,3 kg. Anschlussfertig verdrahtet. Mit nach außen geführter Anschlussleitung, 2 x 1,5 mm, schutzartgerecht verschlossen.
Innen liegender Anschlussraum durch Epoxyd-Kunstharz versiegelt.
Die Leuchte ist für den Betrieb an einem 230V Gleichspannungsnetz (DC) geeignet. Mit elektronischem Betriebsgerät, schaltbar. Das LED System mit Betriebsgerät ist für den Betrieb an Gleichspannungsnetze geeignet.. Stoßspannungsfestigkeit Differential Mode / Common Mode: 4 kV / 3 kV. Das Produkt erfüllt die grundlegenden Anforderungen der anwendbaren EU-Richtlinien und des Produktsicherheitsgesetzes und trägt die CE-Kennzeichnung.

Komplett, mit allen benötigten Materialien liefern, montieren und anschließen

Fabrikat: Trilux

Typ: 8511RMS1L/1000-830 1G1
Menge: 23,000 Stk

**2.1.5.6 Feuchtraum-Wannenleuchte**
Feuchtraum-Wannenleuchte
I40-1500 LED 11000 HF 840 TW PC,
Artikelnummer: I40L60006,
robuste Leuchte für Feuchträume und überdachte Außenbereiche,
Montageart: Decken-Anbau,
Gehäuse aus PC (Polycarbonat),
Gehäusefarbe: GR - Grau,
Wannenverschlüsse aus Polyamid und Montageklammern aus Edelstahl,
Länge: 1573 mm, Breite: 101 mm, Höhe: 101 mm,
mit OP/PC - Opaler Polycarbonat-Diffusor,
Abdeckung aus PC (Polycarbonat),
 in der Ausführung: Opal,
Zertifizierung(en): ENEC, geeignet für den Einsatz in feuergefährdeten Betriebsstätten, geeignet für den Einsatz in von IFS – International Food Standard Version 6, BRC Version 7 und der Verordnung HACCP zertifizierten Unternehmen der Lebensmittel- und Getränkeindustrie,
Lichtquelle: LED, 11190 Lumen out,
Systemleistung (max): 78 Watt, 164 Lumen pro Watt, mittlere Nutzlebensdauer (IEC 62717) bei L80B50 Ta 25 Grad Celsius: 100 000 Stunden, mittlere Nutzlebensdauer (IEC 62717) bei L80B50 MaxTa: 100 000 Stunden, Farbwiedergabeindex (CRI) Ra > >80, 4000 K, Farborttoleranz (initial MacAdam): 3, Gewicht: 2.76 kg, IP-Schutzart: 66, Schlagfestigkeit: IK08, minimale Umgebungstemperatur: -20 Grad Celsius, maximale Umgebungstemperatur (MaxTa): 25 Grad Celsius, Durchgangsverdrahtung: 5x2.5 qmm, 5x2x2.5mm2 Steckklemme, Anzahl Betriebsgeräte: 1, Betriebsgerät: Schaltbar (HF), das Betriebsgerät und die Lichtquelle sind entsprechend der Ökodesign-Anforderungen VO(EU) 2019/2020) austauschbar,

komplett liefern, betriebsfertig montieren.

Fabrikat: Glamox oder gleichwertig

Angebotenes Fabrikat: '......................................'

Typ: '..........................................'
Menge: 44,000 Stk

**2.1.5.7 Fassadenleuchte**
Wandanbauleuchte aus Aluminium; Oberfläche Anthrazitgrau;  pulverbeschichtet; matte Oberflächenstruktur;  RAL 7016; direkte Lichtverteilung; PCB 3-step binning;  Phasenschnitt dim;  Lichtfarbe 3000 K; Binning initial MacAdam ≤ 3 SDCM; CRI ≥ 80; 220 - 240 V; Schutzart IP65; Klasse 1; inklusive Treiber;  nicht austauschbare Lichtquelle;  Betriebsgerät durch Endverbraucher austauschbar;

Allgemein: Wand, Aufbau, Anthrazitgrau, RAL 7016, IP65, Außen, 700 lm
LED: 3000 K, CRI ≥ 80, L80 / 60000 h, ≤ 3 SDCM (initial MacAdam), 699 lm, 67 lm/W
Optisch: Asymetric, CIE flux code: 5 31 72 88 100
Elektrisch: Phasenschnitt dim, 220 - 240 V,  System 10.5 W, Klasse 1
Abmessungen: Länge 130 mm, Breite 100 mm, Höhe 60 mm, 0.86 kg

komplett liefern, betriebsfertig montieren.

Angebotenes Fabrikat: '......................................'

Typ: '..........................................'
Menge: 4,000 Stk

##### Titel 2.1.6 Sicherheitsbeleuchtung

**2.1.6.1 Umschaltweiche zum Einbau in Standrohr Pollerleuchten**
Notleuchten - Überwachungsmodul gem. EN 61347-2-11 mit 20 Adressen zur Funktionsberwachung von Leuchtmitteln 4-400 W  (Leuchtstofflampen mit EVG, Halogenglühlampen mit  elektronischem Transformator und Glühlampen) im  DC-Betrieb ohne zusätzliche Datenleitung.
Geeignet zum Einbau in Leuchten der Schutzklasse I  oder II für Notbeleuchtung gem. EN 60598-2-22 und zum  Betrieb an Sicherheitsbeleuchtungsanlagen gem. DIN EN 50172, DIN VDE 0100-560 und DIN V VDE V 0108-100.
Gem. ISO 9001 entwickelt, gefertigt und geprüft.
Mit ENEC - Prüfzeichen, zertifiziert durch eine  unabhängige Prüfstelle.

Frei programmierbarer Mischbetrieb der Schaltungsarten  (Bereitschaftslicht, Dauerlicht oder geschaltetes  Dauerlicht) in einem Stromkreis ohne zusätzliche  Daten- oder Schaltleitung zu den Leuchten in  Verbindung mit geeigneter
Sicherheitsbeleuchtungsanlage (mit STAR-Technologie)  möglich.

Anschlussspannung:
220 - 240 V, 50/60 Hz /176 - 275 VDC
Standby Verluste:  < 0,5 W (230 V / 50 Hz)
Anschlussleistung: Leuchtmittel 4 - 400 W
Max. Entfernung
Leuchte / V-CG-S:  50 m
Schutzart:  IP 20
Zulässiger Umgebungs-
Temperaturbereich ta:  -20øC bis +60øC
Max. zul„ssige
Testpunkttemperatur tc:  75øC
Anschlussklemmen:  Steckklemmen 1,5 qmm, Netzanschluss
verpolungssicher
Abmessungen (mm):  H = 21; L = 85; B = 30
Einbaulage:  liegend oder seitlich hochkant
Gehäusematerial:  flammwidriges Polykarbonat

Fabrikat: CEAG

Typ:V-CG-S 4-400W
Menge: 34,000 Stk

**2.1.6.2 DPÜ / B.2 Dreiphasenüberw.BUS-fähig**
DPÜ / B.2 Dreiphasenüberw.BUS-fähig

BUS-fähige Dreiphasenüberwachung zum Anschluss an den
internen Gerätebus an CLS FUSION, CPS FUSION, CPS 220 /
64, CPS 220 / 20 und CPS 220 / 48.1
Zur Spannungsüberwachung von Unterverteilern der
Allgemeinbeleuchtung.
Mit 2 potentialfreien Störmeldekontakten
Selektives Nachlaufendes Notlicht durch einstellbare
Nachlaufzeit nach Netzwiederkehr

Folgende Merkmale sind einzuhalten:
- Rückschaltverzögerung der Störmeldekontakte nach
Netzwiederkehr
- Rückmeldeverzögerung über den BUS nach Netzwiederkehr
- Einstellbare Nachlaufzeit 0 / 5 / 10 / 15 Minuten
- Blinken der LED der ausgefallenen Phase während der
Nachlaufzeit
- Nachlaufzeit am Modul einstellbar
- Ansprechwert: 0,85 x UN
- 3 LEDs zur Anzeige der Netzspannung
- Detaillierte Phasenausfallanzeige mit Ortsangabe des
UVA im Klartext
- Eindeutige Adressierung über Adressschalter
- Funkentstörung: gem. DIN EN 55015
- Gehäuse aus hochwertigem Thermoplast
- Verteiler-Normgehäuse zur Montage auf
Hutprofilschiene

Incl. Nachlaufzeit für selektives nachlaufendes
Notlicht.

Nennspannung: 400 V AC
Zulässiger Temperaturbereich: -15...+40 °C

Abmessungen: Länge x Breite x Höhe: 60 mm x 36 mm x 90
mm

Wird ein anderes Fabrikat angeboten, muss die
Gleichwertigkeit der v. g. Merkmale schriftlich
dokumentiert und dem Angebot beigefügt werden. Bei
Sicherheitsleuchten ist eine lichttechnische Berechnung
nachzuweisen und dem Angebot beizufügen. Mehrkosten,
welche durch ein anderes Fabrikat entstehen, werden
nicht vergütet.

Eine EG-Konformitätserklärung zur Einhaltung der
Niederspannungsrichtlinie 2014/35/EG, RoHS-Richtlinie
2011/65/EU, elektromagnetischen Verträglichkeit
2014/30/EU sowie der o.g. Normen ist nachzuweisen. Des
Weiteren sind Datenblätter des Leuchtenherstellers zur
Dokumentation bereitzustellen.

Typ: DPÜ / B.2 Dreiphasenüberw.BUS-fähig
Fabrikat: INOTEC Sicherheitstechnik GmbH
Menge: 2,000 Stk

**2.1.6.3 Bereitschaftsleuchte Decken-/Wandanbau**
Sicherheitsleuchte LED Deckenaufbau

Universelle LED-Sicherheitsleuchten optimiert zur
Ausleuchtung von Rettungswegen. Leuchten für
Deckenmontage aus UV- und glühdrahtbeständigem
Polycarbonat. Mit optionaler seitlicher Kabeleinführung
und großzügigem rückseitigen Rangierraum.

Rotationssymmetrische Lichtverteilung zur Ausleuchtung
von Flächen und Rettungswegen.
Für Lichtpunkthöhen bis
10,0m. Maximal 13,9m Leuchtenabstand bei 1 lx auf der
Mittellinie des Rettungsweges nach EN 1838 unter
Berücksichtigung eines Wartungsfaktors von 0,8.

Folgende Merkmale sind einzuhalten:

LED-Betriebsgerät mit integrierter
Einzel-LED-Überwachung. Zur Erkennung einzelner
defekter LEDs bei Kurzschluss oder Unterbrechung.
Frei programmierbare Schaltungsart für Bereitschaftslicht
(BL) und Dauerlicht (DL) jeder einzelnen Leuchte ohne
separate Busleitung. Adressierung mit fester ID ohne
manuelle Adressierung. Leuchten einzeln schalt- und
dimmbar über das Steuerteil der Anlage. Hohe
Funktionssicherheit durch Einhaltung internationaler
Standards zur Sicherheit und Arbeitsweise,
elektromagnetische Verträglichkeit und Störsicherheit.
Zum Anschluss an INOTEC Notlichtsysteme mit 24V
Endstromkreisen.

- Befestigungsart: Deckenmontage
- Material: Polycarbonat
- Abm.: Länge x Breite x Höhe:
200 mm x 140 mm x 65 mm
- Eingangsklemmen: max. 2,5mm² eindrähtig oder max.
1,5mm² Litze mit Aderendhülse

- Leuchtmittel: 4 x 1W LED-Modul
- Lichtfarbe: 6500 K

- Schutzart: IP65
- Schutzklasse: III
- Schlagfestigkeit: IK06
- Nennspannung: 24 V DC +/-20 %

Angebotenes Fabrikat: '......................................'

Typ: '..........................................'
Menge: 24,000 Stk

**2.1.6.4 Piktogrammleuchte Decken-/Wandanbau**
Rettungszeichenleuchte

Zweiseitige Rettungszeichenleuchte aus hochwertigem
Aluminiumprofil.
Für eine einfache
und flexible Installation, ist die Kabeleinführung von
oben und von der Seite möglich.

Folgende Merkmale sind einzuhalten:

LED-Betriebsgerät mit integrierter
Einzel-LED-Überwachung zur Erkennung einzelner defekter
LEDs bei Kurzschluss oder Unterbrechung. Permanente
Einzel-LED-Überwachung von Leuchten in Dauerlicht (DL).
Frei programmierbare Schaltungsart für
Bereitschaftslicht (BL) und Dauerlicht (DL) jeder
einzelnen Leuchte ohne separate Busleitung. Leuchten
einzeln schalt- und dimmbar über das Steuerteil der
Anlage. Adressierung mit fester ID ohne manuelle
Adressierung. Hohe Funktionssicherheit durch Einhaltung
internationaler Standards zur Sicherheit und
Arbeitsweise, elektromagnetische Verträglichkeit und
Störsicherheit.

- Erkennungsweite: 20 m

- Befestigungsart: Deckenmontage abgependelt
- Material: Aluminium
- Abm.: Länge x Breite x Höhe: 250 mm x 145 mm x 50 mm
- Eingangsklemmen: max. 2,5mm² eindrähtig oder max.
1,5mm² Litze mit Aderendhülse

- Leuchtmittel: 12 x 0,1W LED-Modul
- Lichtfarbe: 6500 K

- Schutzart: IP40
- Schutzklasse: III
- Nennspannung: 24 V DC +/-20 %

Angebotenes Fabrikat: '......................................'

Typ: '..........................................'
Menge: 12,000 Stk

**2.1.6.5 Prüfbuch derSicherheitsbeleuchtung**
Prüfbuch der Sicherheitsbeleuchtung als Ringbuchordner

Für die Protokollierung der durchgeführten Prüfungen,
Inspektionen und Änderungen der
Sicherheitsbeleuchtungsanlage.

Der Prüfbuchordner beinhaltet folgende Hinweise und
Punkte in Papierform, damit eine ausführliche und
lückenlose Dokumentation gewährleistet werden kann:

- Allgemeine Hinweise zu Vorschriften
- Anlagenspezifische Daten
- Verantwortliche Personen
- Protokoll der Inbetriebnahme
- Protokolle Erstprüfung, wiederkehrende Prüfung durch
Sachverständige
- Protokolle Inspektionen und Wartung
- Protokoll des Prüfbuchs
- Prüfbuchausdrucke
- Reparaturen / Instandsetzungen
- Anlagenkonfigurationen
- Konfigurationsänderungen
- Montage- und Betriebsanleitung
- Gebrauchsanweisung der Batterie
- Prüfprotokoll des Herstellers
- Sonstiges

Fabrikat: INOTEC Sicherheitstechnik GmbH
Menge: 1,000 Stk

**2.1.6.6 Grundprogrammierungund Einweisung**
Einweisung des Betriebspersonals und Erstellung eines
Statusberichtes.
Programmierung der Gerätegrundfunktion.
Ausführung durch den INOTEC Werks-Kundenservice.
Menge: 1,000 Stk

**2.1.6.7 Inspektion**
Inspektion durch den INOTEC Werks-Kundenservice.
Die jährliche Inspektion nach DIN VDE V 0108-100-1 und
DIN EN 50172 durch den INOTEC Servicetechniker umfasst
die folgenden Arbeiten:

- Anlage auf Beschädigung und Korrosion prüfen
- Mechanische Prüfung an den Geräten
- Prüfung der Elektronikbauteile gem. spezifischer
Werksvorgaben der INOTEC Sicherheitstechnik GmbH
- Ladestrom und Ladestromregelung kontrollieren und
justieren
- Funktionsprüfung der Netz / Notlichtumschaltung
- Funktionsprüfung der Leuchtenüberwachung
- Sichtkontrolle der Batterien
- Aufnahme der Erhaltungsladespannung jedes Blockes
- Betriebsdauertest der Batterien mit zyklischer
Aufnahme der Entladespannungen jedes Blockes über den
Zeitraum der Nenn-Notbetriebsdauer

Aushändigen eines Inspektionsprotokolls mit Hinweisen
über den Gesamtzustand der Anlage durch den INOTEC
Servicetechniker mit der Qualität einer
Herstellerdurchsicht.

Zur Inspektion gehören nicht das Auswechseln
defekter Bauteile der Anlagentechnik oder defekter
Leuchtmittel! Ebenso beinhaltet die Inspektion nicht
die Sichtprüfungen der Leuchten und Zeichen sowie die
Messung der Beleuchtungsstärke nach drei Jahren.
Menge: 1,000 Stk

##### Titel 2.1.7 Erdungsanlage / Blitzschutz

**2.1.7.1 Potentialausgleichsschiene VDE 0100**
Potentialausgleichsschiene VDE 0100
mit Messing-Klemmschiene und kontaktsicheren
Reihenklemmen DIN VDE 0609 Teil 1,
mit Abdeckkappe aus Kunststoff mit Anschluß von
1 Erdungsband bis 30 mm x 3,5 mm,
bis zu 7 Leiter je 16 mm2 und
bis zu 2 Leiter je 95 mm2.
liefern und montieren
Menge: 2,000 Stk

**2.1.7.2 Rohrschelle Stahl verzinkt bis 120 mm, bis 16²**
für Rohrnennweite bis 120 mm,

liefern und montieren
Menge: 20,000 Stk

**2.1.7.3 Rohrschelle Stahl verzinkt bis 220 mm, bis 16²**
wie vorher beschrieben,
jedoch Rohrnennweite bis 220 mm

liefern und montieren
Menge: 30,000 Stk

**2.1.7.4 Mantelleitung NYM-J 1 x 6 mm²,**
Mantelleitung NYM-J 1 x 6 mm2,

mit grün-gelber Aderisolierung, ca. 65% auf
Kabelrinne, Kabel-Pritschen bzw. in
Installation-Kanälen, ca. 15%
in Leerrohr, ca. 15% auf Abstand einschl.
Bügelschellen mit Gegenwannen aus Kunststoff, ca. 5%
unter Putz bzw. in Trennwände einschl. fräsen in
Mauerwerk, liefern und betriebsfertig verlegen.
Menge: 55,000 m

**2.1.7.5 Mantelleitung, NYM-J 1 x 16 mm², grün-gelb**
Wie vorher jedoch als NYM-J 1x16mm2
Menge: 130,000 m

**2.1.7.6 Befestigung für Auffangleitung**
Befestigung / Klemmhalter zur Führung der Auffangleitungen RD 8 auf der Dachfläche.

liefern und montieren.
Menge: 300,000 Stk

**2.1.7.7 Auffangleitung Dach**
Auffangleitung, rund, Aluminium 10mm
nach DIN 48801, einschl. Klemmen und
erforderlichen Längen- und Ausgleichstücken
liefern und betriebsfertig verlegen.
Menge: 835,000 m

**2.1.7.8 Auffangstange A2 - 1500**
Auffangstange A 2 - 1500, an Dachkonstruktionen,
Stange A 2 - 1500 nach DIN 48802
liefern und montieren.
Menge: 23,000 m

**2.1.7.9 Anschlussfahnen V4A**
Anschlussfahnen (Runddraht V4A)

für die Potentialausgleichsschiene, Aufzugsanlage,
Treppenhäuser, Blitzschutzanlage, usw. V4A Werkstoff
1.4571, Anschlussfahne min. 1,5 m aus dem Beton bzw.
über Terrain herausführen.

Komplett. mit allen Anschluss-, Verbindungs- und
Kreuzklemmen liefern und montieren.
Menge: 44,000 Stk

**2.1.7.10 Korrosionsschutz**
Korrosionsschutz, DIN 18384, an Auffangeinrichtungen
und Ableitungen durch Anstrich mit Chlorkautschukfarbe, für Runddrähte und Flachstähle, Anstrich erfolgt 2-fach und ist pauschal für die gesamte Anlage zu kalkulieren.
Menge: 1,000 psch

**2.1.7.11 Überprüfung bestehende Anlage**
Menge: 1,000 psch

**2.1.7.12 Blitzschutzprüfbuch**
Das Prüfbuch ist bei der Abnahme in 3 facher Ausfertigung mit den erforderlichen Bestandszeichnungen und Beschreibungen, 3-fach, dem
Auftraggeber auszuhändigen.
Menge: 1,000 Stk

**2.1.7.13 Fotodokumentation**
Fotodokumentation in Word und Bild und dem Ausführungsplan enstsprechend zugeordnet. Anzulegen nach den jeweiligen Verlege- und Betonierabständen.
Menge: 1,000 Stk

**2.1.7.14 Messen und Prüfen**
Messen und Prüfen der bestehenden sowie der erweiterten Erdungsanlage, gemessene Widerstände beider Messungen auflisten einschl. Prüfbericht DIN 48831, Anlagenbeschreibung DIN 48830 in 3-facher Ausfertigung auf Papier und 1-fach auf CD-ROM oder USB.
Menge: 1,000 Stk

##### Titel 2.1.8 Sonstige Leistungen

**2.1.8.1 Schottungen 10x10**
Schottungen von Kabel- und Leitungsdurchführungen im
Bereich von Decken- und Wanddurchbrüchen für eine
Feuerwiderstandsklasse F 90 nach DIN 4102, Ausführung und evtl. Vorkehrungen entsprechend den
Herstellerangaben.
Die Durchbrüche sind unterschiedlich bestückt. Eine
Nachinstallation einzelner Kabel oder Leitungen muß
leicht möglich sein.
Für die Schottung ist ein gültiger Zulassungsbescheid
des Instituts für Bautechnik vorzulegen.
Jede Schottung ist entsprechend dem Zulassungsbescheid
zu kennzeichnen und darüber außerdem eine
entsprechende Werksbescheinigung zu übergeben.
Abmessungen: 10 x 10 cm

liefern und erstellen
Menge: 12,000 Stk

**2.1.8.2 Schottungen 30x30**
wie vorherige Pos., jedoch mit den
Abmessungen: 30 x 30 cm

liefern und erstellen
Menge: 15,000 Stk

**2.1.8.3 S 90 Kabelabschottung**
S 90 Kabelabschottung in Wänden und Decken.
Öffnungsgröße bis 100 mm,
Feuerwiderstandsklasse S 90
nach DIN 1102-9 bauaufsichtlich zugelassen mit
Zertifikat.

liefern und erstellen
Menge: 6,000 Stk

**2.1.8.4 Kernbohrungen bis d = 80 mm**
Kernbohrungen bis = 80 mm in Beton oder Mauerwerk
bis 30 cm, einschl. Eisenzuschläge.
Menge: 3,000 Stk

**2.1.8.5 Kernbohrungen bis d = 150 mm**
Kernbohrungen bis = 150 mm in Beton oder Mauerwerk
bis 30 cm, einschl. Eisenzuschläge.
Menge: 2,000 Stk

*Hinweis: Allgemeine Anforderungen Dokumentation Allgemeine Anforderungen*
Allgemeine Anforderungen Dokumentation

Allgemeine Anforderungen

Nachstehend sind die Kosten für das Ausarbeiten und
Liefern der vom Auftragnehmer zu übergebenden
Unterlagen für die Dokumentation, d.h. insbesondere
aller für Abrechnung, Betrieb und Wartung
erforderlichen Bestandszeichnungen, Unterlagen,
Nachweise und Beschreibungen, anzugeben.
Sämtliche Unterlagen müssen dem tatsächlichen
Stand der Ausführung sowohl der gesamten Elektroanlagen
als auch des Bauwerks entsprechen, sie sind mit
Firmenstempel, Datum und dem Hinweis
"Bestandsunterlagen" zu kennzeichnen und in
beschrifteten Ordnern mit Lochverstärkern geheftet, mit
Inhaltsverzeichnis zu übergeben.Bedienungsanweisungen und
ähnl. Unterlagen, die erfahrungsgemäß häufig genutzt werden
müssen, sind in laminierter Ausführung zu übergeben.
Sofern nachstehend keine Kosten genannt sind,
verzichtet  der Auftragnehmer auf eine sep. Vergütung,die
Kosten der Dokumentation sind dann mit den Einheitspreisen
abgegolten. Mit den nachstehend genannten Kosten sind alle
Nebenkosten, z.B. für die Erstellung und Vervielfältigung,
abgegolten. Ohne besondere Vergütung sind den
Abnahmeunterlagen in 2-facher Ausfertigung folgende
Unterlagen beizufügen:

-  Prüfbericht über den mängelfreien Zustand der Anlage
  und die Einhaltung derbehördlichen Auflagen
-  Schriftliche Bestätigung des AG, dass sein
  Bedienungspersonal vom  AN indie Anlage eingewiesen
  worden ist.
-  Messprotokolle über die
  Messung des Isolationswiderstandes
  Messung der Schleifenimpedanz
  Messung des Erdungswiderstandes
  Messsung der Rückströme des N-Leiters (bis 3.
  Harmonische) aller Unter- und Hauptverteiler

Weitere Protokolle über die durchzuführenden Messungen
und Prüfungen nach VDE 0100, Teil 610, sind vom
Auftragnehmer ggf. nach Aufforderung durch die Bauleitung
ebenfalls ohne besondere Vergütung zu liefern.

-  Messprotokoll über die Beleuchtungsmessung für die
  gesamten Büro- und Laborbereiche. Desweiteren sind
  die Messpunkte und Messergebnisse in Plänen festzuhalten.
  Am Tag der Abnahme sind die Messdaten und Pläne
  vorzulegen.
-  Bestätigung des AN, dass die errichtete Anlage und
  elektr. Betriebsmittel VBG 4, den VDE-Bestimmungen
  und den DIN-Vorschriften entspricht.
-  Dokumentation der ausgeführten Brandschutzmaßnahmenin
  einem gesonderten Plan mit durchnummerierten
  Brandschotts.
-  Stromlauf- und Klemmenpläne aller elektr. Verteiler
-  Material- und Stücklisten
-  Techn. Daten-Blätter
-  Montage-/Aufstellungspläne
-  Anlagenbeschreibung/Bedienungsanweisung
-  Herstellervorschriften/Wartungsanweisungen
-  Genehmigungsunterlagen
-  Störungsbuch (nach EN 60849)
-  Software und evtl. Lizenzen

**2.1.8.6 Komplette Montageplanung**
(wie vor beschrieben) in folgender Ausführung:

Zeichnungen:

-  in Papierform mind. M 1:50 3-fach
-  als Zeichnungsdatei im Format dwg (ACAD)
  und als PDF-Datei

einschl. aller Berechungsunterlagen
anfertigen und übergeben
Menge: 1,000 psch

**2.1.8.7 Komplette Bestands- und Abnahmeunterlagen**
(wie vor beschrieben) in folgender Ausführung:
Zeichnungen:

-  in Papierform mind. M 1:50 3-fach
-  als Zeichnungsdatei im Format dwg (ACAD,
  mind. Release 14) u. als PDF-Datei auf separaten
  Datenträgern  2-fach

Sonstiges:

-  Beschreibungen/Wartungsunterlagen/Protokolle/Listen
  etc. 4-fach

anfertigen und übergeben
Menge: 1,000 psch

**2.1.8.8 Abnahmegebühren**
Alle Kosten für behördliche Abnahmen, TÜV- und
Sachverständigen-Abnahmen trägt der AG.Vor Beginn der
Arbeiten hat der AN mit der/den abnehmenden Stelle/n,
z.B. TÜV, die abnahmerelevanten Elektroinstallationen
eigenverantwortlich abzustimmen und die erfolgte Abstimmung
zu  dokumentieren.

Nachstehend sind die Kosten für den
Fachpersonaleinatz des AN während der vom
TÜV-/Vereidigten Sachverständigen durchzuführenden
Abnahmeprüfungen auf Einhaltung der einschlägigen
Bestimmungen und Vorschriften für alle vom
Auftragnehmer auszuführenden Leistungen
anzugeben.

Über die mängelfreie Ausführung der Anlagen sind der
Bauleitung entspr. Protokoll zu übergeben.
Sofern nachstehend keine Kosten genannt sind,
verzichtet der Auftragnehmer auf eine sep. Vergütung,
die Leistungen sind dann mit den Einheitspreisen
abgegolten.

Mit den nachstehend genannten Kosten sind alle
Neben-kosten - insbesondere des AN und seiner
Lieferanten bzw. Nachunternehmer - sowie Kosten für
Personaleinsatz bei evtl.  Nachabnahmeprüfungen
abgegolten.
Menge: 1,000 psch

**2.1.8.9 Einweisung/Schulung**
Einweisung des Bedienpersonals in alle durch den AN
errichteten Elektro-Anlagen im Rahmen der
Inbetriebnahmen anhand der vorläufigen bzw. endgültigen
Dokumentation (Bestandsunterlagen) durch die jeweiligen
Hersteller bzw. Lieferanten gegen
schriftliche Bestätigung. Der AG gibt - auf Anforderung
durch den AG - die anlagen-bzw. gewerksbezogen
einzuweisenden Personen in entspr.Listen bekannt.
Menge: 1,000 psch

*Hinweis: Hinweistext Stundenleistungen*
Hinweistext
Stundenleistungen
Monteurstunden für unvorhergesehene Arbeiten.
Die Position gilt als gesperrt und kann nur
freigegeben werden, wenn die schriftliche Genehmigung
der Bauleitung dazu vorliegt bzw. eingeholt worden ist.
Sie gehört nicht zum Leistungsverzeichnis bzw.
-umfang, ist jedoch in die Endsumme mit einzubeziehen.
In den nachfolgenden Stundensätzen sind sämtliche
lohngebundenen Nebenkosten
(Wegegelder, Übernachtungsgelder, Auslösungen usw.)
enthalten.
Es sind Tagelohnzettel zu führen, die arbeitstäglich
abgezeichnet werden müssen.

**2.1.8.10 Elektro-Obermonteur / Techniker**
Elektro-Obermonteur / Techniker
Stundenlohnarbeiten auf Anordnung der Bauleitung ausführen.
Menge: 20,000 h

**2.1.8.11 Elektro-Monteur**
Elektro-Monteur
Stundenlohnarbeiten auf Anordnung der Bauleitung ausführen.
Menge: 30,000 h

**2.1.8.12 Elektro-Helfer**
Elektro-Helfer
Stundenlohnarbeiten auf Anordnung der Bauleitung ausführen.
Menge: 30,000 h

##### Titel 2.1.9 Baustrom

**2.1.9.1 Baustromverteiler 22 kVA**
Baustrom-Verteilerschrank entsprechend  VDE 0660, Teil
501,  in freistehender Ausführung aus Stahlblech mit Kunststoff-Lackierung und Stahlrohr-Untergestell,  Schutzart mind. IP 43,
Nennbetriebs-spannung 230/400 Volt, 50 Hz,
Anschlußleistung 22 kVA, bestückt mit

1 CEE-Gerätestecker 5/32 A als Einspeisung
1 CEE-Steckdose 5/32 A als ungesicherte Kabelschleife (Innenverbindung mind. 6 mm2)
2 Fehlerstrom-Schutzschalter 40/0,03 A
3 3-polige Sicherungsautomaten 25 A
6 1-polige Sicherungsautomaten 16 A
3 CEE-Steckdose, 5-polig, 32 A
6 Schuko-Steckdosen 16 A

komplett mit Anschlußklemmen und Zugentlastung für das Zuleitungskabel, außenliegendem Erdungsanschluß, sowie allem erforderlichen  Zubehör und Kleinmaterial liefern und betriebsfertig aufstellen.
Menge: 2,000 Stk

**2.1.9.2 Gummischlauchltg A07RN-F 4x16 mm2**
Gummischlauchleitung gemäß VDE 0282, A07RN-F
4x16 mm2, liefern und  betriebsfertig in der Baustelle verlegen.
In den zu kalkulierenden  Einheitspreis sind geeignete
Befestigungen für einen größeren Abstand (ca. 2 bis 3 m) einzurechnen.
Menge: 120,000 m

**2.1.9.3 Anschluss mit H07V-R bis 25 mm2**
Anschluss an vorhandenen Verteilern bzw. bauseits
gestellten Anlagenteilen mit H07V-R bis 25 mm2 betriebsfertig erstellen.
Dabei sind z.B. Kabelschuhe und anderes Kleinmaterial
einzurechnen.
Menge: 4,000 Stk

**2.1.9.4 Gummischlauchltg H07RN-F 3x2,5 mm2**
Gummischlauchleitung gemäß VDE 0282, H07RN-F 3G2,5 mm2 liefern und betriebsfertig in der Baustelle verlegen.
In den zu kalkulierenden  Einheitspreis sind geeignete
Befestigungen in größerem Abstand (ca. 2 bis 3 m) einzurechnen.
Menge: 240,000 m

**2.1.9.5 Feuchtraumwannenleuchte 1x58W**
Feuchtraumwannenleuchte 1x58W

Leuchtenkörper aus selbstverlöschendem
Spritzguss-Polycarbonat V2, Farbe Grau RAL 7035.
Umweltfreundliche, Spritzguss-Dichtung,
alterungsbeständig. Abdeckung aus selbstverlöschendem
Spritzguss-Polycarbonat V2, UV- stabilisiert,
transparent, außenseitig glatt, innenseitig mit
lichttechnisch wirksamer Prismenstruktur,
Antivandalismus-Schutz. Geräteträger aus
heißverzinktem Stahl, Polyester-Lackierung, Farbe
Weiß, Befestigung am Leuchtenkörper mittels
Schnellanschlüssen aus Stahl, Öffnung durch Scharnier.

Abmessungen: 100x1570 mm,
Schutzart IP65.

Installation auch auf normal entzündbaren Oberflächen.
- F -
Gerät mit begrenzter Oberflächentemperatur. - D -
Schlagfestigkeit 6,5 Joule. Glühdrahtprüfung 850°C.

Angebotenes Fabrikat: '......................................'

Typ: '..........................................'

inklusive Leuchtmittel liefern
und betriebsfertig montieren.
Menge: 20,000 Stk

**2.1.9.6 Pauschale für Instandhaltung je Monat**
Monatliche Pauschale für die Unterhaltung und
Überprüfung der vorstehend beschriebenen Baustelleninstallation.
Menge: 8,000 Stk

#### 2.2 KG 450 Schwachstrom

##### Titel 2.2.1 Datenleitungsnetz

*Hinweis: Vorbemenrkungen Abnahmemessungen Datenleitungen*
Es ist nachzuweisen, dass die Abnahmemessungen mit der jeweils aktuellsten Software des Messgeräteherstellers durchgeführt wurden -
die Vorgaben des Systemherstellers zur Feldmessung sind einzuhalten.
Es dürfen nur vom Hersteller frei gegebene Messkabel verwendet werden.
Die Werkskalibrierung der Messgeräte für die Abnahmemessungen darf zum Zeitpunkt der Messung höchsten 2 Jahre zurückliegen und die Abnutzung der Messkabelsteckverbinder ist zur Einhaltung der max. zulässigen Steckzyklen gesondert nachzuweisen.

Der AG kann alle Messungen ohne Rückvergütung aus der Vergabe herausnehmen und an einen Drittten vergeben. Im Falle von erforderlichen Nachbesserungen gehen zusätzliche Anfahrts- Lohnkosten und sonstige
Mehraufwendungen des Dienstleisters zu lasten der Installationsfirma.

Kupfer:
Messungen sind entsprechend der LV-Position als "Permanent-Link-Messung" der Klasse EA ISO/IEC 11801 Amd,
1/2 ab 1m durchzuführen (2-Connector-Modell).
zusätzlich sind stichprobenartig (mind. 10% der Anschlüsse)
Messungen des Channels (incl. Patch- und Anschlusskabel) vorzunehmen - die zu messenden Übertragungsstrecken werden durch den AG vorgegeben.
Die Kosten für alle Messungen sind in die Einheitspreise mit einzurechnen.

LWL:
Die Auflösung für OTDR-Messungen sowie der Messeaufbau und die zu
Messende Wellenlänge ist vorab mit dem AG abzustimmen. Die Messungen sind beitseitig je Faser mit geeigneten Vor- und Nachlauffasern in ausreichender Länge (min. 100m) durchzuführen. Bei Dämpfungsmessungen sind Messverfahren, Kalibrierung und die zu messende Wellenlänge vorab mit dem AG abzustimmen.

Dokumentation der Messprotokolle:
Dem Auftraggeber wird mit der Dokumentation der Messprotokolle ein
lizentfreier Viewer der Software zu, Verfügung gestellt. Die Messprotokolle je Link/Faser sind mit graphischer Darstellung zu liefern und nach Vorgabe zu kennzeichnen. Eine Gesamtübersicht aller Messungen ist tabellarisch zu dokumentieren und dem AG im Original der Mess-Software als Datei mit einem Viewer und 3-fach ausgedruckt auf Papier zu übergeben.
Die Lieferung der Messergebnisse im PDF-Format, als Text-Datei oder Tabelle ist nicht zulässig.

Der erforderliche Aufwand zur Erstellung der Dokumentation ist vom Bieter in die Einheitspreise einzukalkulieren.

**2.2.1.1 Datenkabel Duplex Kat.7A S/FTP AWG22, 1500 MHz CPR Brandschutzklasse Dca**
Duplex-Daten-Installationskabel zur Übertragung analoger
und digitaler Signale im Primär-, Sekundär- und Tertiärbereich
in der universellen strukturierten Gebäudeverkabelung für
Anwendungen bis Klasse FA.
Cu-Draht isoliert mit Foam-Skin-Polyethylen, Verseilung 4 Paare
(PIMF) zur Seele, 2 Adern zum Paar, Paarschirmung
Kunststoffverbundfolie aluminiumbeschichtet, Cu-Gesamtgeflechtschirm
verzinnt um alle Paare. Schutzmantel halogenfreies und flammwidriges FRNC.

Normen/Standards: EN 50288-4-1; EN 50173; EN 50174-2;
ISO/IEC 11801 2. Ausgabe, IEC 61156-5; EN 60332-1-2;
EN 60332-3-24; EN 61034; EN 50267; IEC 60754-2;
IEC 61034

Anwendungen:
IEEE 802.3: Ethernet 10BaseT, Fast Ethernet 100BaseT,
Gigabit Ethernet 1000BaseT; 10GBaseT
IEEE 802.5: ISDN; FDDI; ATM; Cable sharing
IEEE 802.3at: PoE, PoE+ geeignet

Mantelfarbe: orange RAL 2003
Aderdurchmesser: 1,47 mm
Außendurchmesser: 7,9mm x 16mm
Temperaturbereich in Betrieb: -20 bis +60 Grad C
Temperaturbereich bei Verlegung: 0 bis 50 Grad C
Zul. Biegeradius bei Inst.: 8x Außendurchmesser
Zul. Biegeradius nach Inst.: 4x Außendurchmesser
Max. Zugkraft: 240N
Chemische Eigenschaften: RoHS 2011/65/EU; IEC 60811-2-1
(IRM 902, 4h bei 70 Grad C)

Brandverhalten:
CPR Brandschutzklasse Dca s2 d2 a1 nach EN 50399
Brandlast: 0,36 kWh/m
Frammwidrigkeit: nach EN 60332-3-24 Kabelbündeltest

Schirmeigenschaften:
Kopplungsdämpfung: größer 80 db, Typ 1B
Kopplungswiderstand: kleiner 10 mOhm/m bei 10 MHz:
Trennklasse D

Elektrische Übertragungseigenschaften nim. 1000 MHz:
Dämpfung 100m: 54,9 dB
NEXT: 80 dB
PS-NEXT: 77 dB
ACR 100m: 42 dB
PS-ACR 100m: 25 dB
ELFEXT 100m: 52 dB
Return-Loss: 22 dB
Nvp-Wert: 0,79; Ausbreitungsgeschwindigkeit 0,79c
Signallaufzeit: max. 425 ns/100m
Laufzeitunterschied: kleiner 8 ns/100m

Fabrikat: EasyLan - Zonnenberg
Typ: Datenkabel DX EasyLan Gold Kat.7A AWG22/1500 MHz
Artikel-Nr. CESG1212K-DX

Komplett liefern und verlegen

oder gleichwertig

Angebotenes Fabrikat: '......................................'

Typ: '..........................................'
Menge: 3600,000 m

**2.2.1.2 RJ45 Keystone-Modul**
RJ45 Keystone-Modul AWG 24-22, Kat.6A ISO/IEC geschirmt, Montage werkzeuglos, GHMT PVP Zertifikat

Zur Übertragung von analogen und digitalen Sprach-, Bild- und Datensignalen bis 500MHz und 10 GBit/s.
Ausführung und Leistungsmerkmale entsprechend der aktuell gültigen Normen für Kat.6A(tiefgestellt), Zinkdruckgussgehäuse mit Nickel-Oberfläche, zum direkten Einbau in Modulträger mit normgerechten Keystone-Ausbruchmaßen. Durch die schmale Bauform Slim Line kann das Modul in DIN-50x50-Einbaudosen und designfähigen UAE-Einbaudosen mit allen gängigen deutschen Schalterprogrammen kombiniert werden Konfektion werkzeuglos ohne Spezialwerkzeug,
wiederbeschaltbar bei gleichem Aderquerschnitt.
Schirmkontaktierung 360°, rastbare Zugenlastung ohne Kabelbinder über eine Rastfeder, ebenfalls ais Zinkdruckguss und mit dem Gehäuse untrennbar verbunden. Umweltfreundliche Verpackung in 100% recyclebarer Pappschachtel zu 24 Stück oder Einzelverpackung.

Regelmäßige Qualitätsüberwachung, PVP-Zertifizierung durch akkreditiertes Prüflabor GHMT.
Staubschutzklappe transparent-weiß, austauschbar gegen farbige Staubschutzklappe rot, grün, gelb, blau.

Einbaumaß: Keystone genormt, zu Einbau in:
Einbaudosen 1fach, 2fach, 3fach
Bodentank 8fach (GB2) oder 12fach (GB3)
Panel 24fach 1HE oder Panel 24fach 0,5 HE

Beschaltung: 4-paarig AWG 24-22 nach T568A oder T568B
Kabeldurchmesser: stufenlos von 5 - 9,5mm
Kabelzuführung gerade 180 Grad
Normen: Kat. 6A (tiefgestellt) IEC 60603-51 und ISO/IEC 11801:2002 + A1:2008
Channel- und Permanent-Link Klasse EA nach ISO/IEC
11801:2002 + A1:2008, EN 50173-1,
PoE plus Remonte Powering nach IEEE802.3 af/at IEC 60512-99-001
Übertragung von 10 Gigabit Ethernet nach IEEE 802. an
Qualitätsnachweis: GHMT PVP-Zertifikat

Fabrikat: EasyLan- Zonnenberg
Typ: fixLink RJ45 Keystone Kat.6A AWG24-22
Artkel-Nr.: CKFAK001

Komplett liefern und montieren

oder gleichwertig

Angebotenes Fabrikat: '......................................'

Typ: '..........................................'
Menge: 90,000 Stk

**2.2.1.3 Messung Datenanschluss Klasse Ea ISO/IEC**
Messung Datenanschluss Klasse Ea ISO/IEC für Steckverbinder der Klasse KAT 6a.
Die Messung ist als Permanent-Link-Messung der Klasse
Ea ISO/IEC 11801 Amd 1/2 durchzuführen.
Hierfür sind Messgeräte der Qualitätsstufe Level IV IEC 61935-1 oder besser zu verwenden.
Der tatsächliche NVP-Wert des zu messenden Kabels ist für die Messung zu ermitteln und zu verwenden.
Die Grenzwerte der Klasse Ea Permanent Link (2 Connector) gemäß EN 50173-1 sind einzuhalten.
Zusätzlich sind stichprobenartig für mind. 10% der Anschlüsse Messungen des Channels nach Vorgabe vorzunehmen. Die Messungen sind gem. Vorbedingungen zu Dokumentieren, die Kosten sind in die Einheitspreise Einzurechnen.
Menge: 45,000 Stk

##### Titel 2.2.2 Brandmeldeanlage

*Hinweis: Brandmeldetechik*
Für die Brandmeldezentrale liegt ein
Wartungsvertrag vor.
Diese ist bei der Firma GST abzufragen.
Dies ist zwingend Notwendung, da es auf dem Gelände mehrere Anlagen gibt, die miteinander vernetzt sind.
Es wurde vor Ort ein META Net aufgebaut.

**2.2.2.1 esserbus Alarmierungskoppler Typ 4MG2R Ab Firmware Version V 03.01.R000 abwärtskompatibel zu Brandmelderzentralen System 8000**
Ein-/ Ausgangsbaustein zur Anbindung von
Standard Brandmeldern und konventioneller Alarmierung.
Intelligente Baugruppe auf der Analogringleitung zum Anschluss von nicht
adressierfähigen Meldern.
Mit 4 Meldergruppeneingängen
- max. 30 Standardmelder ohne ESK
- max. 10 Standardmelder mit ESK
- max. 10 Nichtautomatische oder
technische Alarme pro Gruppe.
Zwei Relais in verschiedenen Betriebsarten programmierbar.
Zwei Gruppen-Abhängigkeit programmierbar
Montage auf Hutschienenadapter oder im
Wandgehäuse möglich.

Leistungsmerkmale
- Konventionelle Anbindung von
Standard - Meldern / Signalgebern
- Leitungsüberwachung gem. EN 54-13
- Bis zu 1.000 m Leitungslänge
- Integrierter Linienisolator
- Programmierbare Relaisausgänge
- Reset Relais Funktion programmierbar

Technische Daten:
Betriebsspannung 10 ... 28 V DC
Stromaufnahme max. 120 mA @12 V DC
Ruhestrom @ 12 V DC ca. 12 mA
Kontaktbelastung Relais 30 V DC/1 A
Umgebungstemperatur -10 °C ... 50 °C
Lagertemperatur -25 °C ... 75 °C
Schutzart IP 40 (im Gehäuse)
Rel. Luftfeuchte max. 95 %
(nicht kondensierend)
Gewicht ca. 28 g
Spezifikation EN 54-17:2005
Abmessungen B: 82 mm H: 72 mm
T: 20 mm

Fabrikat: ESSER
Artikel: 808623
VdS-Nr.: G210020

Alternativ:________________________________

Liefern und montieren:
Menge: 3,000 Stk

**2.2.2.2 Abnahme/Übergabe/Einweisung - Betreiber**
Abnahme, Übergabe und Einweisung der
Brandmeldeanlage mit dem Betreiber.

Erstellung und Klärung aller benötigten Dokumente und die Zurverfügungstellung eines sach-
und ortskundigen Technikers für die Zeit der
Abnahme, Übergabe und Einweisung.
Übergabe aller erforderlichen
Dokumentationen nach VDE0833 und DIN14675.
Unterweisung Betreiberpflichten.

Artikel: TXTELAÜ

Alternativ:________________________________

Liefern und montieren:
Menge: 1,000 Psch

**2.2.2.3 Feuerwehrabnahme**
Abnahme der Brandmeldeanlage mit der Feuerwehr.

Bereitstellung aller erforderlichen Dokumente
und die Zurverfügungstellung eines sach-
und ortskundigen Technikers für die Zeit der
Abnahme. Übergabe der erforderlichen technischen Dokumentation.

Artikel: TXTELFWAB

Alternativ:________________________________

Liefern und montieren:
Menge: 1,000 Psch

**2.2.2.4 Abnahme durch Brandschutzsachverständigen**
Abnahme der Brandmeldeanlage mit dem Sachverständigen nach TPRüfVO.

Erstellung und Klärung aller benötigten Dokumente und die Zuverfügungsstellung eines sach-
und ortskundigen Technikers. Übergabe der erforderlichen Dokumentation.

Artikel: TXTELSACHV

Alternativ:________________________________

Liefern und montieren:
Menge: 1,000 Psch

**2.2.2.5 Dokumentation nach VDE 0833 und DIN 14675**
Dokumentation geordnet inkl. Register (DIN A4)
Installationsplan mit:
Eingezeichneten Grenzen des Sicherungsbereiches,
Alarmierungsbereiche, Nutzungsart der Melderbereiche, Bezeichnung der zugeordneten Meldergruppen.
Liste der Anlagenteile Blockdiagramm welches eine
Zuordnung für Benennung und Nummerierung der
Melderbereiche, Meldergruppen und Melder enthält.
Anlagenbeschreibung bestehend aus:
Meldergruppenverzeichnis
Liste der Anlagenteile Hinweise für besondere Melder
Verknüpfung zwischen den Alarmzuständen der
Meldergruppen (Alarmierungsmatrix)

Artikel: TXTELDOKU

Alternativ:________________________________

Liefern und montieren:
Menge: 1,000 Psch

**2.2.2.6 Programmierung und Inbetriebnahme**
Programmierung und Inbetriebnahme

Überprüfung des gesamten
Brandmeldesystems auf Betriebs- und
Funktionssicherheit.
In Betrieb nehmen der Brandmeldeanlage
mit den für den Einsatzort notwendigen
Systemparametern. Das sind insbesondere
Meldergruppen, Meldertypen, Melderanzahl
und kundenspezifische, sowie
Verknüpfungen mit und ohne
Steuerfunktionen.
Erstellung Inbetriebnahmeprotokoll
mit entsprechendem
Funktionsprobenachweis aller
Meldergruppen und Steuerfunktionen.
Erstellen der notwendigen Einträge in
das Betriebsbuch und Aushändigung
an den Betreiber.

Fabrikat:
Artikel: TXTELINBE

Alternativ:________________________________

Liefern und montieren:
Menge: 1,000 Psch

**2.2.2.7 Wartung/Instandhaltung**
Wartungsvertrag für vorgenannte Brand- meldeanlage:
Es sind pro Jahr zu kalkulieren: - 4 x jährliche
Inspektion - 1 x jährliche Instandhaltung  inkl.
Fahrtkosten, Dokumentation und aller anfallenden
Nebenkosten. Umfang der Arbeiten gemäß
Instandhaltungs- Mustervertrag. Zuständige
Kundendienststelle ist in '.....................................'

 mit / ohne
Ersatzteillager  Nach Störungsmeldung durch den
Betreiber sichert die Instandhaltungsfirma eine Aufnahme der Arbeiten für die Störungsbeseitigung vor
Ort innerhalb  . Stunden zu.  Kostenangabe pro
Jahr.  Laufzeit:  .. Jahre
Grundvoraussetzung für den Wartungsvertrag ist, dass
sich der Betreiber nach Ablauf der Laufzeit bei Bedarf
an einen anderen Facherrichter nach DIN14675 wenden
kann und nicht an einen Hersteller gebunden ist,
welcher die Wartung nur selbst durchführen kann. Die
notwendige Zentralenprogrammiersoftware und alle
Komponenten des Systems, müssen am freien Markt für
jeden Facherrichter nach DIN14675, welcher im Besitz
einer Liefer- und Schulungszusage für das angebotene
Fabrikat ist,erhältlich sein!

Artikel: TXTELFWAIN

Alternativ:________________________________

Liefern und montieren:
Menge: 4,000 stk

**2.2.2.8 Anbindung an BMA-Verteilerschrak im NSHV-Raum**
Erweiterung des Winguard System Fabrikat Advancis
zusätlich benötigtes Material:
- 2x Datenpunkt Pakete, 100 DP zur Erweiterung der WINGUARD Lizenz Version 4.2 Professional
- Import der Esser Kudendaten (.etb File) in das WINGUARD System.
- Einbindung der Etagen Grundrisseim AutoCad DWG Format, in das WINGUARD System.
- Anpassung der Systemsteuerung im Wingguard System.
- Programmierung von ALRAM "Makros" für den automatisierten E-Mail versandt von Alarmmeldungen.
Menge: 1,000 Psch

**2.2.2.9 Feuerwehr-Laufkarte A4/A3**
Feuerwehr-Laufkarte in Ausführung nach
DIN 14675 und/oder Vorgaben der
örtlichen Feuerwehr. (gemäß TAB)

Typenbeschreibung:
- Papierformat nach Vorgabe
- Für jede Meldergruppe
- Eingeschweißt in reißfeste PVC-Hülle,
laminiert
- Vorderseite mit Nummer der Meldergruppe, Gebäudeübersicht mit
Bezeichnung der Gebäudeteile,
Geschosskennzeichnung, Raumkennzeichnungen sowie Feuerwehrzugang
und Einsatzwege
- Rückseite mit Meldergruppe mit den
zugehörigen Meldern, Gebäudeübersicht
der betreffenden Meldergruppe,
Geschoss- und Raumbezeichnung,
Einsatzweg (grün) und Bedienungsstellen für stationäre Löschanlagen
- Reiter als Ordnungssystem nach
Vorgabe
- Zeichnungssymbole und Ausführung
nach Vorgabe

Artikel: TXTELLK

Alternativ:________________________________

Liefern und montieren:
Menge: 3,000 Stk

**2.2.2.10 Melderkennzeichnung nach Kraftwerkkennzeichenschlüssel (KKS)**
Menge: 1,000 Psch

##### Titel 2.2.3 Videoüberwachungsanlage

*Hinweis: Vorbemerkungen Videoüberwachung Dachflächen*
Die Datenleitungen der Außenkameras der Dachflächen C werden bis in den UV-Raum Poststelle verlegt.
Dort werden die Datenleitungen auf einen bauseitig gestellten Switch aufgelegt.
Der Switch wird mittels LWL- / CU-/ interne Daten-Verbindung mit der Alarmierungszentrale im Raum Parkhausaufsicht verbunden.

**2.2.3.1 Außenkamera inkl. Wetterschutzgehäuse**
Kamera wie vorherige Pos. jedoch als Außenkamera
inkl. Wetterschutzgehäuse.

Komplett liefern und montieren

Angebotenes Fabrikat: '......................................'

Typ: '..........................................'
Menge: 8,000 Stk

**2.2.3.2 Datenkabel Duplex Kat.7A S/FTP AWG22, 1500 MHz CPR Brandschutzklasse Dca**
Duplex-Daten-Installationskabel zur Übertragung analoger
und digitaler Signale im Primär-, Sekundär- und Tertiärbereich
in der universellen strukturierten Gebäudeverkabelung für
Anwendungen bis Klasse FA.
Cu-Draht isoliert mit Foam-Skin-Polyethylen, Verseilung 4 Paare
(PIMF) zur Seele, 2 Adern zum Paar, Paarschirmung
Kunststoffverbundfolie aluminiumbeschichtet, Cu-Gesamtgeflechtschirm
verzinnt um alle Paare. Schutzmantel halogenfreies und flammwidriges FRNC.

Normen/Standards: EN 50288-4-1; EN 50173; EN 50174-2;
ISO/IEC 11801 2. Ausgabe, IEC 61156-5; EN 60332-1-2;
EN 60332-3-24; EN 61034; EN 50267; IEC 60754-2;
IEC 61034

Anwendungen:
IEEE 802.3: Ethernet 10BaseT, Fast Ethernet 100BaseT,
Gigabit Ethernet 1000BaseT; 10GBaseT
IEEE 802.5: ISDN; FDDI; ATM; Cable sharing
IEEE 802.3at: PoE, PoE+ geeignet

Mantelfarbe: orange RAL 2003
Aderdurchmesser: 1,47 mm
Außendurchmesser: 7,9mm x 16mm
Temperaturbereich in Betrieb: -20 bis +60 Grad C
Temperaturbereich bei Verlegung: 0 bis 50 Grad C
Zul. Biegeradius bei Inst.: 8x Außendurchmesser
Zul. Biegeradius nach Inst.: 4x Außendurchmesser
Max. Zugkraft: 240N
Chemische Eigenschaften: RoHS 2011/65/EU; IEC 60811-2-1
(IRM 902, 4h bei 70 Grad C)

Brandverhalten:
CPR Brandschutzklasse Dca s2 d2 a1 nach EN 50399
Brandlast: 0,36 kWh/m
Frammwidrigkeit: nach EN 60332-3-24 Kabelbündeltest

Schirmeigenschaften:
Kopplungsdämpfung: größer 80 db, Typ 1B
Kopplungswiderstand: kleiner 10 mOhm/m bei 10 MHz:
Trennklasse D

Elektrische Übertragungseigenschaften nim. 1000 MHz:
Dämpfung 100m: 54,9 dB
NEXT: 80 dB
PS-NEXT: 77 dB
ACR 100m: 42 dB
PS-ACR 100m: 25 dB
ELFEXT 100m: 52 dB
Return-Loss: 22 dB
Nvp-Wert: 0,79; Ausbreitungsgeschwindigkeit 0,79c
Signallaufzeit: max. 425 ns/100m
Laufzeitunterschied: kleiner 8 ns/100m

Fabrikat: EasyLan - Zonnenberg
Typ: Datenkabel DX EasyLan Gold Kat.7A AWG22/1500 MHz
Artikel-Nr. CESG1212K-DX

Komplett liefern und verlegen

oder gleichwertig

Angebotenes Fabrikat: '......................................'

Typ: '..........................................'
Menge: 360,000 m

**2.2.3.3 RJ45 Keystone-Modul**
RJ45 Keystone-Modul AWG 24-22, Kat.6A ISO/IEC geschirmt, Montage werkzeuglos, GHMT PVP Zertifikat

Zur Übertragung von analogen und digitalen Sprach-, Bild- und Datensignalen bis 500MHz und 10 GBit/s.
Ausführung und Leistungsmerkmale entsprechend der aktuell gültigen Normen für Kat.6A(tiefgestellt), Zinkdruckgussgehäuse mit Nickel-Oberfläche, zum direkten Einbau in Modulträger mit normgerechten Keystone-Ausbruchmaßen. Durch die schmale Bauform Slim Line kann das Modul in DIN-50x50-Einbaudosen und designfähigen UAE-Einbaudosen mit allen gängigen deutschen Schalterprogrammen kombiniert werden Konfektion werkzeuglos ohne Spezialwerkzeug,
wiederbeschaltbar bei gleichem Aderquerschnitt.
Schirmkontaktierung 360°, rastbare Zugenlastung ohne Kabelbinder über eine Rastfeder, ebenfalls ais Zinkdruckguss und mit dem Gehäuse untrennbar verbunden. Umweltfreundliche Verpackung in 100% recyclebarer Pappschachtel zu 24 Stück oder Einzelverpackung.

Regelmäßige Qualitätsüberwachung, PVP-Zertifizierung durch akkreditiertes Prüflabor GHMT.
Staubschutzklappe transparent-weiß, austauschbar gegen farbige Staubschutzklappe rot, grün, gelb, blau.

Einbaumaß: Keystone genormt, zu Einbau in:
Einbaudosen 1fach, 2fach, 3fach
Bodentank 8fach (GB2) oder 12fach (GB3)
Panel 24fach 1HE oder Panel 24fach 0,5 HE

Beschaltung: 4-paarig AWG 24-22 nach T568A oder T568B
Kabeldurchmesser: stufenlos von 5 - 9,5mm
Kabelzuführung gerade 180 Grad
Normen: Kat. 6A (tiefgestellt) IEC 60603-51 und ISO/IEC 11801:2002 + A1:2008
Channel- und Permanent-Link Klasse EA nach ISO/IEC
11801:2002 + A1:2008, EN 50173-1,
PoE plus Remonte Powering nach IEEE802.3 af/at IEC 60512-99-001
Übertragung von 10 Gigabit Ethernet nach IEEE 802. an
Qualitätsnachweis: GHMT PVP-Zertifikat

Fabrikat: EasyLan- Zonnenberg
Typ: fixLink RJ45 Keystone Kat.6A AWG24-22
Artkel-Nr.: CKFAK001

Komplett liefern und montieren

oder gleichwertig

Angebotenes Fabrikat: '......................................'

Typ: '..........................................'
Menge: 32,000 Stk

**2.2.3.4 Messung Datenanschluss Klasse Ea ISO/IEC**
Messung Datenanschluss Klasse Ea ISO/IEC für Steckverbinder der Klasse KAT 6a.
Die Messung ist als Permanent-Link-Messung der Klasse
Ea ISO/IEC 11801 Amd 1/2 durchzuführen.
Hierfür sind Messgeräte der Qualitätsstufe Level IV IEC 61935-1 oder besser zu verwenden.
Der tatsächliche NVP-Wert des zu messenden Kabels ist für die Messung zu ermitteln und zu verwenden.
Die Grenzwerte der Klasse Ea Permanent Link (2 Connector) gemäß EN 50173-1 sind einzuhalten.
Zusätzlich sind stichprobenartig für mind. 10% der Anschlüsse Messungen des Channels nach Vorgabe vorzunehmen. Die Messungen sind gem. Vorbedingungen zu Dokumentieren, die Kosten sind in die Einheitspreise Einzurechnen.
Menge: 32,000 Stk
